# Dr.-Oscar-Kayser-Platz ISEK A4
Angebotsaufforderung (GAEB DA XML 3.2, DA83)
Projekt: 2022.22-
Währung: EUR
Auftraggeber: Gemeinde Marienheide
Ausführungsort: Dr.-Oscar-Kayser-Platz
Erstellt mit: BUILDUP, BUILDUP v30.0.0.0, 12.05.2026

## 000 Dr.-Oscar-Kayser-Platz ISEK A4

### 1 ALLGEMEINE LEISTUNGEN

#### 1.1 BAUSTELLENEINRICHTUNG, BAUBEGL. LEISTUNGEN

**1.1.1 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.2 Baustelle räumen Sämtl. LV-Abschn.**
StL-Nr. 1910111201
Baustelle von allen Geräten, Anlagen, Einrichtungen und
dgl. räumen. Benutzte Flächen und Wege entsprechend dem
ursprünglichen Zustand herrichten. Soweit nicht für
bestimmte Leistungen für das Räumen der Baustelle gesonderte Positionen im Leistungsverzeichnis enthalten
sind, gilt die Pauschale
für alle Leistungen sämtlicher Abschnitte des Leistungsverzeichnisses.
Menge: 1,000 Psch

**1.1.3 Bürocontainer**
Baubüro (Container) für den AG, doppelwandig, mit einem Fenster je Arbeitsplatz, antransportieren und im Bereich Dominikanerplatz aufbauen. Jeden Arbeitsplatz mit Schreibtisch, Stuhl, Aktenbock und Akten-/Kleiderschrank, jeden Raum zusätzlich mit Ablagetisch, zwei weiteren Stühlen (bzw. Sitzbank) und verschließbarem Aktenschrank ausstatten. Raum- und Arbeitsplatzbeleuchtung entsprechend den Vorschriften für die Beleuchtung von Arbeitsplätzen herstellen. Elektrische
Beleuchtung, Waschgelegenheit mit fließend kaltem und
warmen Wasser, Heizgelegenheit sowie Toilette einrichten, für Abwasserbeseitigung sorgen. Der Bürocontainer entspricht mit seinen Arbeitsplätzen allen gesetzlichen Regelungen und Vorschriften.
Nach Fertigstellung der Baumaßnahme verbleibt das Baubüro mit allen Einrichtungen am Aufstellplatz. Das Baubüro geht  in Eigentum des AG über. 70 v.H. der Pauschale werden nach Übernahme des Baubüros durch den AG, der Rest nach Erfüllung der Leistung vergütet.
Bürofläche ca. 40 m2 (Doppelcontainer), 2 Räume
mit insg. 3 Arbeitsplätzen.
Zufahrt und Platzbefestigung vorhanden.
Menge: 1,000 St

**1.1.4 Bauzaun aufstellen und entfernen Zaunhöhe 2,0 m Stahlgitter-FT**
StL-Nr. 1910120733
Bauzaun nach Unterlagen des AG einschl. der erforderlichen Tore und Pfosten standsicher aufstellen, während
der Bauzeit vorhalten und unterhalten sowie nach Beendigung der Bauzeit entfernen. 70 v.H. des Preises werden nach Aufstellen, der Rest nach Entfernen des Bauzaunes vergütet.
Zaunhöhe = 2,00 m.
Zaun aus Stahlgitter-Fertigteilen.
Menge: 50,000 m

**1.1.5 Bauzaun umsetzen Zaunhöhe 2,0 m StahlgitterFT**
StL-Nr. 1910121233
Bauzaun innerhalb der Baustelle umsetzen. Nicht wiederverwertbare Teile ersetzen.
Zaunhöhe = 2,00 m.
Zaun aus Stahlgitter-Fertigteilen.
Menge: 50,000 m

**1.1.6 Lichtbilder herst. und liefern**
Lichtbilder über den wesentlichen Bauablauf des Bauwerks in digitalisierter Form (Auflösung mindestens
1024 mal 768 Pixel, 24 Farben) mit Digitalkamera herstellen und auf mit dem AG abgestimmten Datenträger (CD
oder DVD) liefern. Das Komprimierungsverhältnis bzw.
die Bildqualität ist so zu wählen, dass durch die Komprimierung keine für den Sachverhalt wesentlichen Bildinformationen verloren gehen.
Menge: 1,000 psch

**1.1.7 Belastungsfahrzeug bereitstellen**
StL-Nr. 19101707
Belastungsfahrzeug als Gegengewicht (z.B. ausreichend
beladener Lkw) für Plattendruckversuch bei Kontrollprüfungen bereitstellen.
Menge: 5,000 h

**1.1.8 Beweissicherungsverfahren durchführen**
Vor Inangriffnahme der Bauarbeiten ist der Zustand der Arbeitsflächen, Zufahrten und der benachbarten Bausubstanz innerhalb und außerhalb der Gebäude fotografisch und schriftlich derart zu dokumentieren, daß eventuell vorhandene Schäden bei späteren Beweisverfahren eindeutig nachweisbar sind.
Die Beweissicherung ist von einem vereidigten Sachverständigen durchzuführen.
Werden zur Zeit der Abnahme Schäden oder Mängel geltend gemacht, die nicht durch vorgenannte Maßnahmen als "vorher dagewesen" nachgewiesen werden, können diese Schäden oder Mängel dem Auftragnehmer angelastet werden. Die Verantwortung für die Vollständigkeit der Beweisunterlagen trägt der Auftragnehmer. Die Unterlagen sind in 2-facher Ausfertigung abzugeben.
Länge der bebauten Strecke ca. 110 m.

Die Beweissicherung ist vor Baubeginn und einmalig durchzuführen. Sofern Eigentümer Schaden in Folge der Baumaßnahme anmelden sollten, wird der Gutachter für weitere Leistungen auf Stundenlohnbasis vergütet.
Menge: 1,000 Psch

**1.1.9 Erschütterungsmessungen durchführen**
Erschütterungsmessung baubegleitend während der laufenden Bauarbeiten wie folgt durchführen:
Erschütterungsmessung als Probemessung gemäß DIN 4150-3
beinhaltet folgende Leistungen:
An- und Abfahrt
Installation von Erschütterungsmesssystemen gemäß DIN 45669 am Messobjekt
Durchführung Messung vor Ort
Ersteinschätzung zu Bauverfahren/-geräten sowie zum Schwingungsverhalten vom Messobjekt
Auswertung Messdaten gem. DIN 4150-3 Erstellung und Versand Messbericht (PDF) Archivierung Messdaten
Messobjekte: bis zu 2 Stück je Messung

Aufbau Dauerüberwachung
inkl. An- und Abfahrt sowie Zeitaufwand vor Ort
Anzahl Messsysteme: bis zu 2 Stück

Erschütterungsmessung als Dauerüberwachung gemäß DIN 4150-3
Bereitstellung beinhaltet je Dauerüberwachungssystem:
1 Rekorder mit triaxialem Sensor gem. DIN 45669
1 GSM/LTE-Funkeinheit

Inkludierte Ingenieurdienstleistungen:
Überwachung Messwerte + Alarmierung Baustelle
Messdatenanalyse + Auswertung gem. DIN 4150-3
Erstellung und Versand Messbericht (PDF) Archivierung Messdaten

Auswertungsintervall: nach Abschluss der Messungen
Anzahl Messsysteme: 1 Stück
Dauer: ca. 5 Arbeitstage
Systemtage: 5 (1 System x 5 Tage)

Abbau Dauerüberwachung
inkl. An- und Abfahrt sowie Zeitaufwand vor Ort
Anzahl Messsysteme: bis zu 2 Stück
Menge: 4,000 St

**1.1.10 Verlängerung Erschütterungsmessung, als Zulage**
Verlängerung Erschütterungsmessung, als Zulage zur Hauptposition, Preis pro System und Tag
Menge: 10,000 d

**1.1.11 Umbau der Dauerüberwachung, als Zulage**
Umbau der Dauerüberwachung (Erschütterungsmessung), inkl. An- und Abfahrt sowie Zeitaufwand vor Ort für den Umbau, als Zulage zur Hauptposition, Preis pro System
Menge: 3,000 St

**1.1.12 Grenzmarkierungen sichern**
Grenzmarkierungen sichtbar und dauerhaft durch geeignete Maßnahmen markieren und schützen.
Die vorhandenen Grenzsteine sind in einem Plan einzuzeichnen und 2fach dem AG vor Baubeginn zu übergeben.
Beschädigte oder ohne Anordnung des AG beseitigte Grenzmarkierungen werden zu Lasten des AN wieder hergestellt.
Menge: 1,000 psch

**1.1.13 Müllgefäße transportieren**
Müllgefäße an Tagen der Müllabfuhr aus den für die Müllfahrzeuge nicht erreichbaren Baustellen- und angrenzenden Bereichen an Stellen transportieren, die für die Müllfahrzeuge ohne Probleme erreichbar bzw. befahrbar sind.
In Abhängigkeit vom Baufortschritt können das unter Umständen Transportentfernungen bis zu 250 m sein.
Der Abfuhrzyklus und der Müllkalender ist bei der jeweiligen Gemeinde zu beziehen bzw. einzusehen.
Zu transportieren sind je nach Bedarf:
Graue, grüne, braune Tonne, gelber Sack oder Tonne sowie Sperrmüll.
Die Abstimmungen mit den Müllentsorgern und den Anliegern hat der AN selbständig durchzuführen.
Für die Dauer der Baumassnahme
Menge: 1,000 psch

**1.1.14 Baustellenschild anfert. und aufst.**
Katalog-Nr. 00010006
Baustelleninformationsschild einschließlich Aufstellvorrichtung anfertigen, liefern und aufstellen. Größe 3
x 2 m. Bauschild während der Bauzeit unterhalten und
säubern nach Unterlage des AG (Bild)
Menge: 2,000 St

**1.1.15 Baustellenschild abbauen und umsetzen '___' Schld.m.AV transp**
Katalog-Nr. 00010005
Vorhandenes Baustellenschild einschließlich Aufstellvorrichtung abbauen.
Benutzte Fläche entsprechend dem ursprünglichen
Zustand herrichten.

Größe 'ca. 3.00 x 2.00 m'
Baustelleninformationsschild und
Aufstellvorrichtung aufladen und nach Wahl des AN verwerten.
Menge: 2,000 St

#### 1.2 VERKEHRSSICHERUNG AN ARBEITSSTELLEN

*Hinweis: Hinweis*
Hinweis zur Verkehrssicherung.
Innerhalb des Bauabschnittes wird die Landwehrstraße voll gesperrt. Die Zufahrt für Baustellenfahrzeuge in die Landwehrstraße zum Dr.-Oscar-Kayser-Platz erfolgt nur vom Kreisverkehr Hauptstraße/Leppestraße ausgesehen rechts einfahrend.; Von Rodt kommend ist kein Linkseinbiegen erlaubt. Des Weiteren sollen die Baufahrzeuge an dieser Stelle nicht ausfahren, sondern über die Landwehrstraße dann zum Kleinbahnweg abfahren.
Die Einbahnregelung der Landwehrstraße wird aufgehoben, so dass Anlieger vom Kleinbahnweg aus bis zur Baustelle ein- und ausfahren können.

**1.2.1 Verkehrssich. läng. Dauer aufbauen Arb.st.u. Uml.str '' auß. Kraft setzen '' '' Anordnung Unt. AG Geb.ü.200b.300Eu.**
StL-Nr. 2110510539299105
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.

Nach RSA, Regelplan 'B I/15, Aufhebung der EInbahnstraßenregelung und Beschränkung der Zufahrt/ Ausfahrt für Baustellenfahrzeuge. Die Verkehssicherung erstreckt sich auch auf jeglichen fussläufigen Verkehr. Die Absicherung von Baufeldern, Baugruben, Leitungsgräben etc ist in diese Position einzukalkulieren und wird nicht gesondert vergütet.'
Vorhandene Verkehrsschilder nach Unterlagen des AG außer Kraft setzen.

Länge des Arbeitsbereiches 'gesamte beschriebene Fläche gemäß Planunterlagen zwischen Bahnhofstraße und Landwehrstraße; sowie die Landwehrstraße selbst mit  Nebenflächen auf ca. 55 m. Ausführung in Teilabschnitten.'

Für Verkehrsführungsphase 'sämtliche für die Erbringung aller Leistungen erforderlichen.'
Verkehrsrechtliche Anordnung nach Unterlagen des AG
einholen und zugehörige Unterlagen erstellen. Erforderliche Ortsbesichtigungen zur Erstellung der Planunterlagen für die verkehrsrechtliche Anordnung durchführen.
Anfallende Gebühren für verkehrsrechtliche Anordnung
über 200,00 Euro bis 300,00 Euro.
Menge: 1,000 Psch

**1.2.2 Verkehrssich. läng. Dauer vorhalten wie Vorposition ''**
StL-Nr. 2110511019
Verkehrssicherung längerer Dauer vorhalten, warten, instand setzen und betreiben. Vorübergehende Verkehrssicherungsmaßnahmen durchführen. Die Kontrolle der Verkehrssicherung wird gesondert vergütet.
Verkehrssicherung wie in Vorposition beschrieben.

Für Verkehrsführungsphase 'sämtliche für die Erbringung aller Leistungen erforderlichen. Ausführung in Teilabschnitten.'
Menge: 220,000 d

**1.2.3 Verkehrssicherung umbauen '' '' '' außer/in Kraft s. Anordnung Unt. AG Geb.ü.200b.300Eu.**
StL-Nr. 21105115999115
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.

Umbauen von Verkehrsführungsphase 'sämtliche für die Erbringung aller Leistungen erforderlichen.'

Umbauen nach Verkehrsführungsphase 'sämtliche für die Erbringung aller Leistungen erforderlichen.'

Umbauen 'nach Erfordernis, auch mehrfach. Diese Position wird nur einmal vergütet.'
Vorhandene Verkehrsschilder nach Unterlagen des AG außer Kraft und wieder in Kraft setzen.
Verkehrsrechtliche Anordnung nach Unterlagen des AG
einholen und zugehörige Unterlagen erstellen. Erforderliche Ortsbesichtigungen zur Erstellung der Planunterlagen für die verkehrsrechtliche Anordnung durchführen.
Anfallende Gebühren für verkehrsrechtliche Anordnung
über 200,00 Euro bis 300,00 Euro.
Menge: 1,000 Psch

**1.2.4 Verkehrssich. läng. Dauer abbauen '' in Kraft setzen '' ''**
StL-Nr. 211051209299
Verkehrssicherung an Arbeitsstellen längerer Dauer abbauen. Vorübergehende Verkehrssicherungsmaßnahmen
durchführen. Vorübergehende Markierung entfernen,
transportable Lichtsignalanlage, bauliches Leitelement,
mobile Stauwarnanlage, LED-Anzeigetafel und transportable Schutzeinrichtung abbauen werden gesondert
vergütet.

Nach RSA, Regelplan 'B I/15'
Vorhandene Verkehrsschilder nach Unterlagen des AG wieder in Kraft setzen.

Länge des Arbeitsbereiches 'gesamter Baubereich'

Für Verkehrsführungsphase 'sämtliche für die Erbringung aller Leistungen erforderlichen.'
Menge: 1,000 Psch

*Hinweis: Hinweis zu Folgepositionen nur abweichend vom VKZ-Plan*
Nachfolgende Positionen nur für zusätzlich zum Verkehrszeichenplan hinausgehend erforderliche und angeordnete Verkehrszeichen, Absperr- und Wanreinrichtungen.

**1.2.5 Verkehrsschild aufb., abb., vorh. '' Größe 2 Typ RA1 '' '' ''**
StL-Nr. 2110520892109999
Verkehrsschild aufbauen, vorhalten, warten, instand
setzen und abbauen. Aufstellvorrichtung nach statischen
Erfordernissen. Vorübergehende Verkehrssicherungsmaßnahmen durchführen. Die Kontrolle wird gesondert
vergütet.

Verkehrsschild 'Dreieck, Ronde, Quadrat'
Größe 2.
Retroreflektierend mit Folie Klasse RA1.

Aufstellvorrichtung 'nach Erfordernis'

Aufstellhöhe über der Verkehrsfläche 'über 2,00 m'

Einsatzzeit 'nach Erfordernis'
Menge: 20,000 St

**1.2.6 Absp.g.,Warneinr. aufb. u. abb. Abspsch. 250x2000 Typ RA1 mit Tastleiste**
StL-Nr. 21105405051010
Absperrgerät oder Warneinrichtung betriebsfertig aufbauen und abbauen. Vorhalten, Kontrolle, Wartung, In-
standsetzung und Betreiben werden gesondert vergütet.
Vorübergehende Verkehrssicherungsmaßnahmen durchführen.
70 v. H. des Preises werden nach betriebsfertigem Aufbau, der Rest nach Abbau vergütet.
Absperrschranke Größe 250 x 2000 mm mit Aufstellvorrichtung.
Mit retroreflektierender Folie Klasse RA1.
Mit Tastleiste.
Menge: 10,000 St

**1.2.7 Absp.g.,Warneinr. vorhalten wie Vorposition**
Absperrgerät oder Warneinrichtung vorhalten, warten,
instand setzen und betreiben. Vorübergehende Verkehrssicherungsmaßnahmen durchführen. Die Kontrolle wird gesondert vergütet.
Absperrgerät oder Warneinrichtung wie in Vorposition
beschrieben.
Menge: 300,000 d

**1.2.8 Absperrger. oder Warneinr. umsetzen wie Vorposition**
StL-Nr. 2110542001
Absperrgerät oder Warneinrichtung innerhalb des Ar-
beitsstellenbereiches umsetzen. Vorübergehende Verkehrssicherungsmaßnahmen durchführen.
Absperrgerät oder Warneinrichtung wie in Vorposition
beschrieben.
Menge: 50,000 St

**1.2.9 Absp.g.,Warneinr. aufb. u. abb. Abspsch. 250x2000 Typ RA1 '' mit Tastleiste Versorg. Wahl AN**
StL-Nr. 21105405051911
Absperrgerät oder Warneinrichtung betriebsfertig aufbauen und abbauen. Vorhalten, Kontrolle, Wartung, In-
standsetzung und Betreiben werden gesondert vergütet.
Vorübergehende Verkehrssicherungsmaßnahmen durchführen.
70 v. H. des Preises werden nach betriebsfertigem Aufbau, der Rest nach Abbau vergütet.
Absperrschranke Größe 250 x 2000 mm mit Aufstellvorrichtung.
Mit retroreflektierender Folie Klasse RA1.

Mit '3 Zweirichtungsstrahlern gelb oder rot'
Mit Tastleiste.
Energieversorgung nach Wahl des AN.
Menge: 10,000 St

**1.2.10 Absp.g.,Warneinr. vorhalten wie Vorposition**
Absperrgerät oder Warneinrichtung vorhalten, warten,
instand setzen und betreiben. Vorübergehende Verkehrssicherungsmaßnahmen durchführen. Die Kontrolle wird gesondert vergütet.
Absperrgerät oder Warneinrichtung wie in Vorposition
beschrieben.
Menge: 300,000 d

**1.2.11 Absperrger. oder Warneinr. umsetzen wie Vorposition**
StL-Nr. 2110542001
Absperrgerät oder Warneinrichtung innerhalb des Ar-
beitsstellenbereiches umsetzen. Vorübergehende Verkehrssicherungsmaßnahmen durchführen.
Absperrgerät oder Warneinrichtung wie in Vorposition
beschrieben.
Menge: 50,000 St

**1.2.12 Absp.g.,Warneinr. aufb. u. abb. Schr.bake doppels Typ RA1 '' Versorg. Wahl AN**
StL-Nr. 21105405021901
Absperrgerät oder Warneinrichtung betriebsfertig aufbauen und abbauen. Vorhalten, Kontrolle, Wartung, In-
standsetzung und Betreiben werden gesondert vergütet.
Vorübergehende Verkehrssicherungsmaßnahmen durchführen.
70 v. H. des Preises werden nach betriebsfertigem Aufbau, der Rest nach Abbau vergütet.
Schraffenbake Größe 1000 x 250 mm doppelseitig.
Mit retroreflektierender Folie Klasse RA1.

Mit 'Richtungsstrahler beidseitig rot oder gelb'
Energieversorgung nach Wahl des AN.
Menge: 20,000 St

**1.2.13 Absp.g.,Warneinr. vorhalten wie Vorposition**
Absperrgerät oder Warneinrichtung vorhalten, warten,
instand setzen und betreiben. Vorübergehende Verkehrssicherungsmaßnahmen durchführen. Die Kontrolle wird gesondert vergütet.
Absperrgerät oder Warneinrichtung wie in Vorposition
beschrieben.
Menge: 600,000 d

**1.2.14 Absperrger. oder Warneinr. umsetzen wie Vorposition**
StL-Nr. 2110542001
Absperrgerät oder Warneinrichtung innerhalb des Ar-
beitsstellenbereiches umsetzen. Vorübergehende Verkehrssicherungsmaßnahmen durchführen.
Absperrgerät oder Warneinrichtung wie in Vorposition
beschrieben.
Menge: 100,000 St

**1.2.15 Kontrolle d. Verkehrss. an Arb.st.Uml.st. zwei bzw. einmal schrift.Dokument**
Kontrolle der Verkehrssicherung an Arbeitsstellen und Umleitungsstellen einschließlich temporärer Verkehrsschilder, vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 220,000 d

### 2 ERNEUERUNG DR.-OSCAR-KAYSER-PLATZ

#### 2.1 WASSERHALTUNG

*Hinweis: Vorbemerkung Wasser- und Abwasserhaltung*
Die Wasser-/Abwasserhaltung umfaßt An- und Abtransport, Einrichtung und Vorhaltung der dafür erforderlichen Maschinen und Geräte, Pumpen, Motoren, Rohrleitungen, Schacht- und Filterbrunnen, Bedienungspersonal sowie alle für den ordnungsgemäßen und ausreichenden Betrieb erforderlichen Einrichtungen in der benötigten Anzahl und Abmessung, einschl. ausreichender und einsatzbereiter, stromunabhängiger Reserveaggregate, aller erforderlichen Nebenarbeiten und Einrichtung einer Vorflut.

Die Grundwasserhaltung erstreckt sich auf sämtliche Baugruben und Rohrgräben des Bauvorhabens einschl. des Auf- und Abbaues, Zwischentransportes und Umsetzens zwischen den einzelnen Einsatzorten innerhalb der Baustelle.

Die Wasserhaltung erfaßt die Haltung des Grund-, Sicker- und Oberflächenwassers zur Erzielung trockener Baugruben bis zu 50 cm unter der künftigen Baugrubensohle auf die Dauer der Bauarbeiten, jedoch mindestens bis 7 Tage nach Fertigstellung der wasserundurchlässigen und auftriebssicheren Bauwerke, Tiefpunkte sind einbegriffen. Bei nicht auftriebssicheren Bauwerken sind nach Abstellen der Wasserhaltung bis zur Nutzung geeignete Sicherheitsmaßnahmen gegen Auftrieb (z. B. Fluten der Bauwerke) zu treffen.

Die Kosten für die Antriebskraft der notwendigen Maschinen sowie für den Einsatz des erforderlichen Personals sind einzurechnen.

Zur Wasserhaltung gehört der Abbau der gesamten Einrichtung nach Beendigung der Arbeiten, das Verfüllen von unter der Bauwerkssohlen liegenden Pumpensümpfen mit Magerbeton, das Abdichten von im Grundwasser liegenden Rohrstutzen mit Blindflanschen sowie das bündige Beiputzen von evtl. notwendigen Absenkungsanschlüssen in Tiefpunkten der Bauwerke.

Der Grundwasserstand ist abhängig von den Witterungsbedingungen. Der Unternehmer berücksichtigt, daß Grundwasserstände während der Dauer der Bauzeit  wechseln können.

In jedem Fall sind auch Leistungen im umliegenden Gebiet der Baustelle wie z.B. die Herstellung von Mulden und Wällen einzukalkulieren, um  Überschwemmungen unterhalb liegender Flächen und auch der vorhandenen Bebauung z.B. bei Gewitterregen zu vermeiden und das Regenwasser schadlos abzuleiten. Aufrechterhaltung von Regeneinläufen ist einzukalkulieren.

**2.1.1 Wasserhaltung für alle Bauarbeiten**
Wasserhaltung für die gesamten Bauarbeiten einrichten, während der gesamten Bauzeit betreiben und nach Beendigung der Bauarbeiten wieder beseitigen, ohne Nachweis der Einzelleistungen.
Die geeignete Wasserhaltung für die Zeit der kompletten Bauarbeiten ist hier ebenfalls einzukalkulieren. Der ursprüngliche Zustand aller in Anspruch genommenen Anlagen ist wieder herzustellen.
Die Position beinhaltet insbesondere:
- Ableitung von Oberflächenwasser
- Ableitung von Grund-, Schichten- und Drainagewasser in den Baugruben.
Einzukalkulieren sind das Vorhalten, Betreiben und Beseitigen aller erforderl. Geräte, Maschinen, Pumpen, Pumpleitungen und Umleitungen, sowie alle Materialien und Nebenleistungen.
Die Art der Ausführung nach Wahl des Bieters.

Die Vergütung für diese Position wird entsprechend dem Baufortschritt jeweils anteilig bei den Abschlagsrechnungen berücksichtigt.
Menge: 1,000 Psch

#### 2.2 AUFBRUCH, ERDBAU

*Hinweis: Hinweis nachfolgende Positionen*
Die nachfolgenden Positionen werden für den gesamten
Baufortschritt nur einmal vergütet.

**2.2.1 Erschwerniszulage f.Arbeiten entlang von aufgehenden Bauteilen, Mauern, Zäunen**
Erschwerniszulage für das sorgfältige, maschinelle, Arbeiten entlang von aufgehenden Bauteilen wie Gebäuden, Mauern, Zäunen,etc.
Menge: 140,000 m

**2.2.2 Erschwerniszulage für Arbeiten im Bereich von Lichtschächten, Podesten**
Erschwerniszulage für alle anfallenden Arbeiten im unmittelbaren Bereich von vorhandenen Lichtschächten, Podesten, Eingangsstufe etc.
Beschädigungen und Wiederherstellungen, sowie alle dadurch entstehenden Kosten und Ansprüche Dritter gehen zu Lasten des Auftragnehmers.
Diese Position wird nur einmal vergütet.
Menge: 30,000 St

**2.2.3 Erschwerniszulage für Arbeiten im Bereich von Dachrinnen (Fallrohren)**
Erschwerniszulage für alle anfallenden Arbeiten im unmittelbaren Bereich von Dachrinnen (Fallrohren) aller Art.
Beschädigungen und Wiederherstellungen, sowie alle dadurch entstehenden Kosten und Ansprüche Dritter gehen zu Lasten des Auftragnehmers.
Diese Position wird nur einmal vergütet.
Menge: 5,000 St

*Hinweis: Einbauten der vorhandenen Ver- und Entsorgungsleitungen*
Einbauten der vorhandenen Ver- und Entsorgungsleitungen
wie Schachtdeckel, Schieber- und Hydrantenkappen werden
vom AN im Zuge der Aufbrucharbeiten während aller
anfallenden Arbeiten bis zur Herstellung der
Oberflächen gegen Beschädigung oder Lageverschiebung gesichert.
Eine Vergütung erfolgt mit den nachfolgenden Positionen
jeweils nur einmal. Das Anpassen an neue Fahrbahnhöhen
wird für vorhandene Einbauten gesondert vergütet. Für
vom AN selbst hergestellte Einbauten wird eine gesonderte
Vergütung für die Anpassung an die geplante
Fahrbahnhöhe
nicht vereinbart, sie ist dann in die entsprechenden
Einheitspreise einzurechnen.

**2.2.4 Erschwernis infolge Einbauten Erschwer. gesamte Arbeiten Schächte**
Katalog-Nr. 01020009
Erschwernis infolge Einbauten, Schächten und Straßenabläufen.
Erschwernis bei allen anfallenden Arbeiten.
Schächte, außer Kabelschächte.
Menge: 2,000 St

**2.2.5 Erschwernis infolge Einbauten Erschwer. gesamte Arbeiten Kabelschächte**
Katalog-Nr. 01020009
Erschwernis infolge Einbauten, Schächten und Straßenabläufen.
Erschwernis bei allen anfallenden Arbeiten.
Kabelschächte, auch Doppelschächte..
Menge: 3,000 St

**2.2.6 Erschwerniszulage für Arbeiten im Bereich von Kabelschränken**
Erschwerniszulage für alle anfallenden Arbeiten im unmittelbaren Bereich von Kabelverteilerschränken.
Beschädigungen und Wiederherstellungen, sowie alle dadurch entstehenden Kosten und Ansprüche Dritter gehen zu Lasten des Auftragnehmers.
Diese Position wird nur einmal vergütet.
Menge: 1,000 St

**2.2.7 Erschwernis infolge Einbauten Erschwer. gesamte Arbeiten. Straßenabläufe**
Katalog-Nr. 01020010
Erschwernis infolge Einbauten, Schächten und Straßenabläufen.
Erschwernis bei allen anfallenden Arbeiten
Straßenabläufe.
Menge: 7,000 St

**2.2.8 Erschwernis infolge Einbauten Erschwer. gesamte Arbeiten. Kastenrinnen**
Katalog-Nr. 01020010
Erschwernis infolge Einbauten, Schächten und Straßenabläufen.
Erschwernis bei allen anfallenden Arbeiten
Straßenabläufe.
Menge: 13,000 m

**2.2.9 Erschwernis infolge Einbauten Erschwer. gesamte Arbeiten. Hydranten+Schieb**
Katalog-Nr. 01020011
Erschwernis infolge Einbauten, Schächten und Straßenabläufen.
Erschwernis bei allen anfallenden Arbeiten.
Hydranten und Schieberkappen.
Menge: 6,000 St

**2.2.10 Erschwernis infolge Einfassungen Erschwer. gesamte Arbeiten. Borde**
Katalog-Nr. 01020012
Erschwernis infolge Einfassungen, Borden und Fahrbahnübergängen, die zu erhalten sind.
Erschwernis  bei allen anfallenden Arbeiten.
Bord, Rinne, Betonstein etc.
Menge: 90,000 m

**2.2.11 Erschwerniszulage für Arbeiten im Bereich von Bäumen**
Erschwerniszulage für alle anfallenden Arbeiten im unmittelbaren Bereich Bäumen. Baumschutz wird gesondert vergütet.
Beschädigungen und Wiederherstellungen, sowie alle dadurch entstehenden Kosten und Ansprüche Dritter gehen zu Lasten des Auftragnehmers.
Diese Position wird nur einmal vergütet.
Menge: 1,000 psch

**2.2.12 Erschwerniszulage für Arbeiten im Bereich von Schildern, Masten**
Erschwerniszulage für alle anfallenden Arbeiten im unmittelbaren Bereich von Schildern, Masten, Lampen etc.
Beschädigungen und Wiederherstellungen, sowie alle dadurch entstehenden Kosten und Ansprüche Dritter gehen zu Lasten des Auftragnehmers.
Diese Position wird nur einmal vergütet.
Menge: 1,000 psch

**2.2.13 Verkehrsschild abbauen Größe bis 1,1 m2 Rohrpf. bis 76,1 Fundament entf. neben d. Fahrbahn Stoffe d.Verw.zuf Boden a.Bst.verf.**
Verkehrsschild von it Aufstellvorrichtung abbauen.
Schildgröße bis 1,1 m2.
Aufstellvorrichtung = Rohrpfosten, DU bis 76,1 mm
Schild neben der Fahrbahn.
Schild von Aufstellvorrichtung lösen, Schild lagern zur Wiederverwendung.innerhalb der Baustelle, Befestigungsteile verwerten nach Wahl d. AN
Menge: 6,000 St

**2.2.14 Rohrpfosten abbauen verwerten m. Fund.**
Aufstellvorrichtung von Verkehrsschildern, Namensschildern etc. abbauen einschl. Fundament.
Schilder wurden bereits abgenommen.
Aufstellvorrichtung = Rohrpfosten, DU bis 76,1 mm abbauen.
Fundament entfernen.
Schild neben der Fahrbahn.
Abgebaute Stoffe nach Wahl des AN verwerten.
Fundamentlöcher mit Boden aus dem Baubereich flächenhaft verfüllen und verdichten.
Menge: 2,000 St

**2.2.15 Parkscheinautomat abbauen**
Parkscheinautomat in Zusammenarbeit mit dem AG abbauen und übergeben.
Elektoarbeiten erfolgen bauseits. Parkscheinautomat von Fundament lösen und dem AG übergeben zur Wiederverwendung.
Fundament aufnehmen und verwerten nach Wahl des AN.
Aufnehmen des Schildes wird gesondert vergütet.
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Menge: 1,000 St

**2.2.16 Gedenkstein Oscar Kayser umsetzen**
Gedenkstein "Oscar Kayser-Platz" einschließlich Fundament vorsichtig freilegen, aufnehmen und zwischenlagern zur Wiederverwendung.
Erforderlichenfalls Fundament abstemmen und durch beizuliefernden Beton C 20/25 ergänzen. Abbruchmaterial verwerten nach Wahl des AN. Gedenkstein standsicher an neuem Standort innerhalb der Baufläche wieder aufstellen. Einschließlich aller erforderlichen Erd- und Nebenarbeiten.
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Menge: 1,000 psch

**2.2.17 Info-Stele umsetzen**
Info.Stele einschließlich Fundament  vorsichtig freilegen, aufnehmen und zwischenlagern zur Wiederverwendung.
Erforderlichenfalls Fundament abstemmen und durch beizuliefernden Beton C 20/25 ergänzen. Abbruchmaterial verwerten nach Wahl des AN. Info-Stele standsicher an neuem Standort innerhalb der Baufläche wieder aufstellen. Einschließlich aller erforderlichen Erd- und Nebenarbeiten.
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Menge: 1,000 psch

**2.2.18 Stein mit Messingplakette umsetzen**
Stein mit Messingplakette  einschließlich Fundament vorsichtig freilegen, aufnehmen und zwischenlagern zur Wiederverwendung.
Erforderlichenfalls Fundament abstemmen und durch beizuliefernden Beton C 20/25 ergänzen. Abbruchmaterial Verwerten nach Wahl des AN.Stein nach Abschluss der übrigen Arbeiten standsicher  wieder aufstellen. Einschließlich aller erforderlichen Erd- und Nebenarbeiten.
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Menge: 1,000 psch

*Hinweis: Hinweis*
Vorhandene Einzelbäume sind zu erhalten, umsichtiges Arbeiten in unmittelbarer Nähe der Bäume und Baumwurzeln, auch in Handarbeit, ist einzukalkulieren. Baumschutz wird gesondert vergütet.
Über diese Position wird auch das Roden von Hecken vergütet

**2.2.19 Strauchbestand roden '' '' verfüll/Boden AG Wst.Verw.AN S.Abr. Verw. AN**
StL-Nr. 24106010991101
Strauchbestand und sonstiger Aufwuchs bis 0,10 m Stammdurchmesser, in 1,00 m Höhe über dem Erdboden gemessen,
mit Wurzelwerk roden. Abrechnung nach Fläche der
größten Ausdehnung des Strauchwerks.

Mittlere Höhe 'ca. 1,50m'

Neigung der Rodungsfläche 'bis 1:10'
Wurzellöcher mit geeignetem Boden verfüllen.
Boden aus Abtragsbereichen profilgerecht lösen.
Wurzelstöcke nach Wahl des AN verwerten.
Schlagabraum nach Wahl des AN verwerten.
Menge: 160,000 m2

**2.2.20 Schutz für Baumstamm herstellen '' Polst. Wahl AN Brett 24 mm Höhe mind. 3,00m Schutz Verwert.AN**
StL-Nr. 21107004931301
Schutz für Baumstamm durch Mantel mit Polsterung herstellen und während der Bauzeit vor- und unterhalten.
Der Mantel darf den Baumstamm und die Wurzelanläufe
nicht berühren.

Stammumfang 'bis 1,00m'
Polsterung des Stammes nach Wahl des AN.
Mantel aus Brettern, 24 mm dick, lückenlos befestigen.
Mantelhöhe mindestens 3,00 m.
Schutz nach Beendigung der Bauarbeiten abbauen und nach
Wahl des AN verwerten.
Menge: 7,000 St

**2.2.21 Schutz für Baumstamm herstellen '' Polst. Wahl AN Brett 24 mm Höhe mind. 3,00m Schutz Verwert.AN**
StL-Nr. 21107004931301
Schutz für Baumstamm durch Mantel mit Polsterung herstellen und während der Bauzeit vor- und unterhalten.
Der Mantel darf den Baumstamm und die Wurzelanläufe
nicht berühren.

Stammumfang 'über 1,00 bis 2,20m.'
Polsterung des Stammes nach Wahl des AN.
Mantel aus Brettern, 24 mm dick, lückenlos befestigen.
Mantelhöhe mindestens 3,00 m.
Schutz nach Beendigung der Bauarbeiten abbauen und nach
Wahl des AN verwerten.
Menge: 1,000 St

**2.2.22 Oberboden abtragen '' '' Oberb.Verw. AN Abrechnung Abtrag**
StL-Nr. 24106120099101
Oberboden ggf. einschließlich Vegetationsdecke abtragen. Homogenbereiche nach Unterlagen des AG.

Neigung der Abtragsfläche 'über 0% bis 10%'

Dicke 'über 10cm bis 50cm'
Oberboden nach Wahl des AN verwerten.
Abrechnung nach Abtragsprofilen.
Menge: 80,000 m3

**2.2.23 Oberboden liefern und andecken '' '' ''**
Oberboden liefern und profilgerecht andecken. Abrechnung nach angedeckten Flächen.
Andeckung 'in Streßenbegleitgrün-Flächen nach Unterlage des AG'
Einbau 'bündig mit der Fahrbahn nach Unterlage des AG'
Andeckung 'in einer Dicke über 10cm bis 50cm'
Menge: 100,000 m³

**2.2.24 Verkehrsschild abbauen Größe bis 1,1 m2 Rohrpf. bis 76,1 Fundament entf. neben d. Fahrbahn Stoffe d.Verw.zuf Boden a.Bst.verf.**
Verkehrsschild oder Verkehrsschilderkombination mit bis zu 4 Schildern mit Aufstellvorrichtung abbauen.
Schildgröße jeweils bis 1,1 m2.
Aufstellvorrichtung = Rohrpfosten oder Rohrrahmen mit bis zu 2 Pfosten, DU bis 76,1 mm abbauen.
Bis zu 2 Fundamente entfernen.
Schild neben der Fahrbahn.
Abgebaute Stoffe nach Wahl des AN verwerten.
Fundamentlöcher mit Boden aus dem Baubereich flächenhaft verfüllen und verdichten.
Menge: 6,000 St

**2.2.25 Verkehrsschild abbauen lagern Fundament entf.verwerten, neben d. Fahrbahn, Boden a.Bst.verf.**
Verkehrsschild oder Verkehrsschilderkombination mit bis zu 4 Schildern mit Aufstellvorrichtung abbauen.
Schildgröße jeweils bis 1,1 m2.
Aufstellvorrichtung = Rohrpfosten oder Rohrrahmen mit bis zu 2 Pfosten, DU bis 76,1 mm abbauen.
Schilder mit Aufstellvorrichtung aus Hülsen lösen und zur Wiederverwendung zwischenlagern.
Bis zu 2 Fundamente mit Hülsen entfernen und  nach Wahl des AN verwerten.
Schild neben der Fahrbahn.
Fundamentlöcher mit Boden aus dem Baubereich flächenhaft verfüllen und verdichten.
Menge: 6,000 St

**2.2.26 Absperrpfosten abbauen lagern Fundament entf.verwerten, neben d. Fahrbahn, Boden a.Bst.verf.**
Absperrpfosten  aus Hülse lösen, zum Bauhof des AG transportieren und zur Wiederverwendung übergeben.
Entfernung Baustelle-Bauhof ca. 1,00 km.
Fundament mit Hülse entfernen und nach Wahl des AN verwerten.
Fundamentlöcher mit Boden aus dem Baubereich flächenhaft verfüllen und verdichten.
Menge: 3,000 St

**2.2.27 Fahrradständer 6-fach,verschr. aufn, AG überg**
Fahrradständer aus  verz. Stahl für 6 Fahrräder, verschraubt, lösen und aufnehmen. Fundamente aufnehmen und verwerten nach Wahl des AN; Fahrradständer zur Wiederverwertung durch den AG zum Bauhof der Gemeinde Marienheide transportieren und übergeben.
Entfernung Baustelle-Bauhof ca. 1,00 km.

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Menge: 1,000 St

**2.2.28 Fahrradständer Fund. aufn, AG überg**
Fahrradständer aus Stahl, mit Pfosten in Betonfundament, aufnehmen, säubern. Fundamente trennen und verwerten nach Wahl des AN; Fahrradständer mit Pfosten zur Wiederverwertung durch den AG zum Bauhof der Gemeinde Marienheide transportieren und übergeben.
Entfernung Baustelle-Bauhof ca. 1,00 km.
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Menge: 4,000 St

**2.2.29 Abfallbehälter aufn, lagern, AG überg**
Abfalbehälter aus Stahl, mit Pfosten in Betonfundament, aufnehmen, säubern. Fundamente trennen und verwerten nach Wahl des AN; Abfallbehälter mit Pfosten zur Wiederverwertung durch den AG zum Bauhof der Gemeinde Marienheide transportieren und übergeben. Baugrube nach Abbruch mit Baustoff des AG verfüllen. Baustoff: Vorh.Frostschutzmaterial.

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Menge: 5,000 St

**2.2.30 Bauliche Anlage abbrechen ''Steinquader '' Abbruch bis 0,5 m Anl.freil./Bst.AG ges. Abbr. verw.**
Bauliche Anlage abbrechen.
Anlage 'Steinquader als Absperrung'
Anlage aus 'Naturstein in Betonfundamen. Abmessungen oberirdisch ca. 40x40x50 cm'
Abbruch bis ca.  0,50 m unter Geländeoberfläche.
Baustoff für Verfüllung = grobkörniger Boden'
Bauliche Anlage freilegen. Baugrube nach Abbruch mit
mit Baustoff des AG verfüllen.
Gesamtes Abbruchgut nach Wahl des AN verwerten.

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Menge: 6,000 St

**2.2.31 Bauliche Anlage abbrechen ''Betonstufen '' Abbruch bis 0,5 m Anl.freil./Bst.AN ges. Abbr. verw.**
Bauliche Anlage abbrechen . Abrechnung nach lfd. Metern der Stufen.
Stufenbreite bis 40 cm; Höhe bis 20 cm, Fundament bis 25 cm Dicke.
Anlage 'Betonstufen  einschließlich Fundamente'
Anlage aus 'Beton, Stahlbeton.
Abbruch bis 0,50 m unter Geländeoberfläche.
Baustoff für Verfüllung = grobkörniger Boden'
Bauliche Anlage freilegen. Baugrube nach Abbruch mit
mit Baustoff  des AG verfüllen und verdichten..
Gesamtes Abbruchgut nach Wahl des AN verwerten.
Menge: 90,000 m

**2.2.32 Holzauflage v. Sitzblöcken demontieren, verwerten**
Sitzauflage aus Holzprofilen einschließlich  Befesfestigungsmaterial von Betonblöcken trennen, laden und verwerten nach Wahl des AN. Abgerechnet wird die Fläche der Sitzauflage.
Menge: 5,000 m²

**2.2.33 Bauliche Anlage abbrechen ''Sitzblöcke '' Abbruch bis 0,5 m Anl.freil./Bst.AN ges. Abbr. verw.**
Bauliche Anlage abbrechen.  Abrechnung nach Volumen des umbauten Raumes
der abzubrechenden Anlage.
Anlage 'Sitzblöcke ohne Holzauflage,  einschließlich Fundamente'
Anlage aus 'Beton, Stahlbeton, Holz.
Baustoff für Verfüllung = grobkörniger Boden'
Abbruch bis 0,50 m unter Geländeoberfläche.
Bauliche Anlage freilegen. Baugrube nach Abbruch mit
mit Baustoff  des AG verfüllen und verdichten.
Gesamtes Abbruchgut nach Wahl des AN verwerten.
Menge: 10,000 m3

**2.2.34 Bauliche Anlage abbrechen ''U-Steine, Pflanzsteine '' Abbruch bis 0,5 m Anl.freil./Bst.AN ges. Abbr. verw.**
Bauliche Anlage abbrechen.  Abrechnung nach Volumen des umbauten Raumes
der abzubrechenden Anlage.
Anlage 'U-Steine und Pflanzsteine,  einschließlich Fundamente'
Anlage aus 'Beton, Stahlbeton..
Baustoff für Verfüllung = grobkörniger Boden'
Abbruch bis 0,50 m unter Geländeoberfläche.
Bauliche Anlage freilegen. Baugrube nach Abbruch mit
mit Baustoff  des AG verfüllen und verdichten.
Gesamtes Abbruchgut nach Wahl des AN verwerten.
Menge: 10,000 m3

**2.2.35 Bauliche Anlage abbrechen '' Fundamente Fahnenmasten'' Anl.freil./Bst.AN ges. Abbr. verw.**
Bauliche Anlage abbrechen.  Abrechnung nach Volumen des umbauten Raumes der abzubrechenden Anlage.
Anlage 'unterirdische Fundamente mit Hülsen für Fahnenmasten in nicht zusammenhängenden Massen, '
Anlage aus  Beton, Stahlbeton,Stahl, Gusseisen.
Baustoff für Verfüllung = grobkörniger Boden'
Abbruch bis 0,50 m unter Geländeoberfläche.
Bauliche Anlage freilegen. Baugrube nach Abbruch mit
mit Baustoff  des AG verfüllen und verdichten.
Gesamtes Abbruchgut nach Wahl des AN verwerten.
Menge: 1,000 m3

**2.2.36 Bauliche Anlage abbrechen '' Schautafel' Anl.freil./Bst.AN ges. Abbr. verw.**
Bauliche Anlage abbrechen.
Anlage 'Schautafel einschl. Fundamente '
Anlage aus  Holz. Glas, Metall, Beton, Stahlbeton.
Baustoff für Verfüllung = grobkörniger Boden'
Abbruch bis 0,50 m unter Geländeoberfläche.
Bauliche Anlage freilegen. Baugrube nach Abbruch mit
mit Baustoff  des AG verfüllen und verdichten.
Abmessungen oberirdisch ca. B x H =  2,00m x 1,60m
Gesamtes Abbruchgut nach Wahl des AN verwerten.

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Menge: 1,000 St

**2.2.37 Bauliche Anlage abbrechen '' '' Abbruch bis 0,5 m Anl.freil./Bst.AN ges. Abbr. verw.**
Bauliche Anlage abbrechen.  Abrechnung nach Volumen des umbauten Raumes der abzubrechenden Anlage.
Anlage 'unterirdische Fundamente, Schächte, Mauern etc., soweit nicht in gesonderten Positionen beschrieben;  in nicht zusammenhängenden Massen, '
Anlage aus 'Mauerwerk, Beton, Stahlbeton, Natursteinmauerwerk.
Baustoff für Verfüllung = grobkörniger Boden'
Abbruch bis 0,50 m unter Geländeoberfläche.
Bauliche Anlage freilegen. Baugrube nach Abbruch mit
mit Baustoff  des AG verfüllen und verdichten.
Gesamtes Abbruchgut nach Wahl des AN verwerten.
Menge: 2,000 m3

**2.2.38 Asphaltbefestigung aufnehmen '' '' '' Aufbr. Verw. AN**
StL-Nr. 2311302890909003
Asphaltbefestigung aufbrechen und aufnehmen.

Fläche 'Fahrbahnen, auch Streifen und Zwickel in unzusammenhängenden Flächen'

Dicke der Asphaltbefestigung 'bis 20 cm'

Gesamtaufbruchtiefe 'bis 20 cm'
Aufbruchgut nach Wahl des AN verwerten.
Menge: 90,000 m2

**2.2.39 Asphaltbefestigung trennen Einzelfl. schneiden ''**
StL-Nr. 231130383109
Asphaltbefestigung geradlinig trennen.
in Einzelflächen längs und quer zur Fahrbahnachse,
Trennen durch Schneiden.

Dicke der Asphaltbefestigung 'bis 20 cm'
Menge: 40,000 m

**2.2.40 Pflasterd.m.Betonpfl.-steinen aufn. '' ungeb. Fugenmat. ungeb. Bettung Verwertung AN**
StL-Nr. 23115011911100
Pflasterdecke mit Pflastersteinen aus Beton aufnehmen.
Aufnehmen der Tragschicht wird gesondert vergütet.

Pflasterstein 'bis 12 cm Dicke'
Mit Fugenfüllung aus ungebundenem Fugenmaterial.
Bettung aus ungebundenem Bettungsmaterial.
Steine und übriges Aufbruchgut nach Wahl des AN verwerten.
Menge: 400,000 m2

**2.2.41 Pflasterd.m.Betonpfl.-steinen aufn. bis 8 cm dick ungeb. Fugenmat. ungeb. Bettung Steine lagern Pflaster säubern**
Pflasterdecke mit Pflastersteinen aus Beton aufnehmen.
Aufnehmen der Tragschicht wird gesondert vergütet.
Pflasterstein ca. 8 cm dick.
Mit Fugenfüllung aus ungebundenem Fugenmaterial.
Bettung aus ungebundenem Bettungsmaterial.
Steine innerhalb der Baustelle fördern und lagern.
Übriges Aufbruchgut nach Wahl des AN verwerten.
Pflastersteine säubern.
Menge: 50,000 m²

**2.2.42 Natursteinpflasterdecke aufnehmen Kantenl. ü.6-12cm Granit ungeb. Fugenmat. ungeb. Bettung ''**
StL-Nr. 23115002211199
Natursteinpflasterdecke aufnehmen. Aufnehmen der Tragschicht wird gesondert vergütet.
Abmessung = Pflasterstein mit Kantenlänge über 6 bis 12
cm.
Pflasterstein aus Granit.
Mit Fugenfüllung aus Baustoffgemisch ohne Bindemittel.
Bettung aus ungebundenem Bettungsmaterial.

Steine 'laden, transportieren und zur Wiederverwendung auf Lagerplatz des AN zwischenlagern. Das Aussortieren und verwerten unbrauchbarer Steine wird mit der Folgeposition vergütet..'
Menge: 450,000 m2

**2.2.43 Natursteinpflasterdecke aufnehmen '' '' ungeb. Fugenmat. ungeb. Bettung Verwertung AN**
StL-Nr. 23115002991101
Natursteinpflasterdecke aufnehmen. Aufnehmen der Tragschicht wird gesondert vergütet.

Abmessung 'Pflastersteine Kantenlänge 6 - 12 cm.'

Pflasterstein 'unbrauchbare Pflastersteine  bzw. überschüssige Steine aus Granit oder Porphyr aussortiern, laden und verwerten nach Wahl des AN.'
Mit Fugenfüllung aus Baustoffgemisch ohne Bindemittel.
Bettung aus ungebundenem Bettungsmaterial.
Steine und übriges Aufbruchgut nach Wahl des AN verwerten.
Menge: 50,000 m2

**2.2.44 Natursteinpflasterdecke aufnehmen Kantenl. ü.6-12cm Granit ungeb. Fugenmat. ungeb. Bettung ''**
StL-Nr. 23115002211199
Natursteinpflasterdecke aufnehmen. Aufnehmen der Tragschicht wird gesondert vergütet.
Abmessung = Pflasterstein mit Kantenlänge über 6 bis 12
cm.
Pflasterstein aus Granit.
Mit Fugenfüllung aus Baustoffgemisch ohne Bindemittel.
Bettung aus ungebundenem Bettungsmaterial.

Steine 'laden, zur Lagerfläche des AG transportieren und zur Wiederverwendung dem  AG übergeben. Transportweg bis 3 km.'
Menge: 300,000 m2

**2.2.45 Streifen/Rinne aus Naturstein aufn. '' '' '' Fugenmörtel Fund.bet. ü.10-20 Verwertung AN**
StL-Nr. 2311504699912100
Streifen oder Rinne aus Naturstein aufnehmen. Aufbruch
der Tragschicht wird gesondert vergütet.

Dicke 'des Natursteins ca. 6-12 cm'

Breite des Streifens/der Rinne '5-zeilig; ca. 50 bis 55 cm'

Pflasterstein 'Granit oder Porphyr in Beton versetzt'
Mit Fugenfüllung aus hydraulisch gebundenem Fu-
genmörtel.
Fundament aus Beton/Mörtel, über 10 bis 20 cm dick,
aufbrechen.
Steine und Aufbruchgut nach Wahl des AN verwerten.
Menge: 150,000 m

**2.2.46 Streifen/Rinne aus Naturstein aufn. '' '' '' Fugenmörtel Fund.bet. ü.10-20 Verwertung AN**
StL-Nr. 2311504699912100
Streifen oder Rinne aus Naturstein aufnehmen. Aufbruch
der Tragschicht wird gesondert vergütet.

Dicke 'des Natursteins ca. 3-6 cm'

Breite des Streifens/der Rinne '1-zeilig, ca. 20 cm'

Pflasterstein 'Porphyrplatten in Beton versetzt'
Mit Fugenfüllung aus hydraulisch gebundenem Fu-
genmörtel.
Fundament aus Beton/Mörtel, über 10 bis 20 cm dick,
aufbrechen.
Steine und Aufbruchgut nach Wahl des AN verwerten.
Menge: 70,000 m

**2.2.47 Streifen/Rinne aus Betonst. aufn. ü. 12-15 cm dick Breite bis 20 cm '' Fund.bet. ü.10-20 Verwertung AN**
StL-Nr. 23115036419201
Streifen oder Rinne mit Pflastersteinen aus Beton aufnehmen. Aufbruch der Tragschicht wird gesondert
vergütet.
Pflasterstein über 12 bis 15 cm dick.
Breite des Streifens/der Rinne bis 20 cm.

Mit Fugenfüllung 'ungebunden'
Fundament aus Beton/Mörtel, über 10 bis 20 cm dick,
aufbrechen.
Steine und Aufbruchgut nach Wahl des AN verwerten.
Menge: 15,000 m

**2.2.48 Streifen/Rinne aus Naturstein aufn. '' '' '' Fugenmörtel Fund.bet. ü.10-20 Verwertung AN**
StL-Nr. 2311504699912100
Streifen oder Rinne aus Naturstein aufnehmen. Aufbruch
der Tragschicht wird gesondert vergütet.

Dicke 'des Steins bis 20 cm'

Breite des Streifens/der Rinne 'bis 20 cm'

Pflasterstein 'Großpflasterstein Granit'
Mit Fugenfüllung aus hydraulisch gebundenem Fu-
genmörtel.
Fundament aus Beton/Mörtel, über 10 bis 20 cm dick,
aufbrechen.
Steine und Aufbruchgut nach Wahl des AN verwerten.
Menge: 20,000 m

**2.2.49 Bordstein aufnehmen. Hochbord Beton, Natur Fund.ü10-20/R-St. alles Verw. AN**
Bordstein aufnehmen.
Bordstein = Hoch- und Rundbordstein aus Beton oder Naturstein, Breite
bis 18 cm, Höhe bis 30 cm.
Fundament aus Beton, über 10 bis 20 cm dick, und
Rückenstütze aus Beton aufbrechen.
Sämtliche Steine und übriges Aufbruchgut nach Wahl des
AN verwerten.
Menge: 90,000 m

**2.2.50 Bordstein aufnehmen. Bord-Rinnen-Kombi Beton Fund.ü10-20/R-St. alles Verw. AN**
Bordstein- Rinnen-Kombisteine aufnehmen.
Bordstein mit angeformterm Rinnstein; aus Beton, Breite
von Bord mit Rinne bis 35 cm, Höhe bis 30 cm.
Fundament aus Beton, über 10 bis 20 cm dick, und
Rückenstütze aus Beton aufbrechen.
Sämtliche Steine und übriges Aufbruchgut nach Wahl des
AN verwerten.
Menge: 30,000 m

**2.2.51 Bordstein aufnehmen. Tiefbord Beton Fund. ü. 10-20 cm alles Verw. AN**
StL-Nr. 23115031220200
Bordstein aufnehmen.
Bordstein = Tiefbordstein aus Beton, Höhe bis 30 cm.
Fundament aus Beton, über 10 bis 20 cm dick, aufbrechen.
Sämtliche Steine und übriges Aufbruchgut nach Wahl des
AN verwerten.
Menge: 70,000 m

**2.2.52 Suchgraben herstellen '' '' mitMasch.unterst. Aufbruch gesond. Boden einb.u.v. Abrechnung Abtrag**
StL-Nr. 2410891299210101
Suchgraben nach Unterlagen des AG einschließlich Handschachtung herstellen. Aushub zur Wiederverwendung
seitlich lagern. Beschreibung der Homogenbereiche nach
Unterlagen des AG.

Homogenbereiche 'E1, E2 gem. Gutachten'

Grabentiefe 'bis 1,25 m'
Handschachtung mit Maschinenunterstützung.
Straßenaufbruch wird gesondert vergütet.
Seitlich gelagerten Boden einbauen und verdichten.
Abrechnung nach Abtragsprofilen.
Menge: 5,000 m3

**2.2.53 Straßenablauf ausbauen Betonfertigteile Tiefe bis 1,25 m StrA in bef. Fl. Aufs.s.+lagern Rest verwert.**
StL-Nr. 24110506112105
Straßenablauf einschließlich Aufsatz ausbauen. An-
schlussleitungen, die bestehen bleiben, soweit erforderlich abdichten. Das Ausbauen von Rohrleitungen wird
gesondert vergütet.
Straßenablauf aus Betonfertigteilen, vollständig ausbauen.
Ausbautiefe ab OK Aufsatz bis 1,25 m.
Straßenablauf liegt in befestigter Fläche. Aufbruch und
Erdarbeiten ausführen.
Aufsatz säubern und innerhalb der Baustelle lagern.
Restliche Ausbaustoffe nach Wahl des AN verwerten.
Menge: 7,000 St

*Hinweis: Erschwernis durch Leitungen der Versorger.*
Erschwernis durch Leitungen der Versorger.
Leitungen, die weniger als 1,0 m auseinander liegen,
sind bis zu einer Gesamttrassenbreite von 3m als eine
Leitung abzurechnen.
Es wird beim Freilegen der Leitungen nur Sichern der
Versorgungsleitungen abgerechnet.
Beleuchtungskabel  werden hier auch als Niederspannungskabel bezeichnet. Zu den Fernmneldekabeln zählen auch Breitbandkabel

**2.2.54 Erschw. d. vorhd.Versorg.Leitg. Strom Niederspan.**
StL-Nr. 1490140101
Erschwernisse durch das Vorhandensein von Versorgungsleitungen, die im Zuge der Bauarbeiten nicht freigelegt, umgelegt bzw. neuverlegt werden.
Die vom Versorgungsunternehmen übergebene Achse der
Versorgungsleitungen ist zu markieren.
Liegen mehrere Leitungen eines Unterhaltungsträgers in
einem Leitungsgraben, so wird die Länge nur einer
Leitung abgerechnet.
Leitungsart = Strom ( Niederspannung ).
Menge: 260,000 m

**2.2.55 Erschw. d. vorhd.Versorg.Leitg. Strom Mittelspan.**
Erschwernisse durch das Vorhandensein von Versorgungsleitungen, die im Zuge der Bauarbeiten nicht freigelegt, umgelegt bzw. neuverlegt werden.
Die vom Versorgungsunternehmen übergebene Achse der
Versorgungsleitungen ist zu markieren.
Liegen mehrere Leitungen eines Unterhaltungsträgers in
einem Leitungsgraben, so wird die Länge nur einer
Leitung abgerechnet.
Leitungsart = Strom ( Mittelspannung ).
Menge: 35,000 m

**2.2.56 Erschw. d. vorhd.Versorg.Leitg. Fernmeldekabel**
StL-Nr. 1490140104
Erschwernisse durch das Vorhandensein von Versorgungsleitungen, die im Zuge der Bauarbeiten nicht freigelegt, umgelegt bzw. neuverlegt werden.
Die vom Versorgungsunternehmen übergebene Achse der
Versorgungsleitungen ist zu markieren.
Liegen mehrere Leitungen eines Unterhaltungsträgers in
einem Leitungsgraben, so wird die Länge nur einer
Leitung abgerechnet.
Leitungsart = Fernmeldekabel.
Menge: 350,000 m

**2.2.57 Erschw. d. vorhd.Versorg.Leitg. Wasser**
StL-Nr. 1490140105
Erschwernisse durch das Vorhandensein von Versorgungsleitungen, die im Zuge der Bauarbeiten nicht freigelegt, umgelegt bzw. neuverlegt werden.
Die vom Versorgungsunternehmen übergebene Achse der
Versorgungsleitungen ist zu markieren.
Liegen mehrere Leitungen eines Unterhaltungsträgers in
einem Leitungsgraben, so wird die Länge nur einer
Leitung abgerechnet.
Leitungsart = Wasser.
Menge: 65,000 m

**2.2.58 Erschw. d. vorhd.Versorg.Leitg. Gas**
Erschwernisse durch das Vorhandensein von Versorgungsleitungen, die im Zuge der Bauarbeiten nicht freigelegt, umgelegt bzw. neuverlegt werden.
Die vom Versorgungsunternehmen übergebene Achse der
Versorgungsleitungen ist zu markieren.
Liegen mehrere Leitungen eines Unterhaltungsträgers in
einem Leitungsgraben, so wird die Länge nur einer
Leitung abgerechnet.
Leitungsart = Gas.
Menge: 75,000 m

**2.2.59 Erschw. d. vorhd.Versorg.Leitg. Abwasser**
StL-Nr. 1490140106
Erschwernisse durch das Vorhandensein von Versorgungsleitungen, die im Zuge der Bauarbeiten nicht freigelegt, umgelegt bzw. neuverlegt werden.
Die vom Versorgungsunternehmen übergebene Achse der
Versorgungsleitungen ist zu markieren.
Liegen mehrere Leitungen eines Unterhaltungsträgers in
einem Leitungsgraben, so wird die Länge nur einer
Leitung abgerechnet.
Leitungsart = Abwasser.
Menge: 60,000 m

*Hinweis: Hinweis*
Hinweis zu den Sicherungspositionen
Die Sicherungspositionen beinhalten auch die Lieferung und den Einbau von Material (Sand etc, nach Massgabe des VU) der Leitungszone, sowie Lieferung und Einbau des Trassenwarnbandes.
Beleuchtungskabel  werden hier auch als Niederspannungskabel bezeichnet. Zu den Fernmneldekabeln zählen auch Breitbandkabel.

**2.2.60 Sichern von Versorgungsleitungen Strom Niederspan.**
StL-Nr. 1490140201
Versorungsleitungen, die im Zuge der Bauarbeiten freigelegt werden, nach Angabe und den Vorschriften der
Unterhaltungsträger sichern und vor Beschädigungen
schützen, einschl. der Kosten für die Erschwernisse,
die bei den Bauarbeiten durch das Vorhandensein dieser
Leitungen entstehen.
Der Einheitspreis gilt unabhängig von der Anzahl der
abgerechneten Meter.
Liegen mehrere Leitungen eines Unterhaltungsträgers
in einem Leitungsgraben, so wird die Länge nur einer
Leitung abgerechnet.
Leitungsart = Strom ( Niederspannung ).
Menge: 100,000 m

**2.2.61 Sichern von Versorgungsleitungen Fernmeldekabel**
StL-Nr. 1490140204
Versorungsleitungen, die im Zuge der Bauarbeiten freigelegt werden, nach Angabe und den Vorschriften der
Unterhaltungsträger sichern und vor Beschädigungen
schützen, einschl. der Kosten für die Erschwernisse,
die bei den Bauarbeiten durch das Vorhandensein dieser
Leitungen entstehen.
Der Einheitspreis gilt unabhängig von der Anzahl der
abgerechneten Meter.
Liegen mehrere Leitungen eines Unterhaltungsträgers
in einem Leitungsgraben, so wird die Länge nur einer
Leitung abgerechnet.
Leitungsart = Fernmeldekabel.
Menge: 50,000 m

**2.2.62 Sichern von Versorgungsleitungen Wasser**
StL-Nr. 1490140205
Versorungsleitungen, die im Zuge der Bauarbeiten freigelegt werden, nach Angabe und den Vorschriften der
Unterhaltungsträger sichern und vor Beschädigungen
schützen, einschl. der Kosten für die Erschwernisse,
die bei den Bauarbeiten durch das Vorhandensein dieser
Leitungen entstehen.
Der Einheitspreis gilt unabhängig von der Anzahl der
abgerechneten Meter.
Liegen mehrere Leitungen eines Unterhaltungsträgers
in einem Leitungsgraben, so wird die Länge nur einer
Leitung abgerechnet.
Leitungsart = Wasser.
Menge: 20,000 m

**2.2.63 Sichern von Versorgungsleitungen Gas**
Versorungsleitungen, die im Zuge der Bauarbeiten freigelegt werden, nach Angabe und den Vorschriften der
Unterhaltungsträger sichern und vor Beschädigungen
schützen, einschl. der Kosten für die Erschwernisse,
die bei den Bauarbeiten durch das Vorhandensein dieser
Leitungen entstehen.
Der Einheitspreis gilt unabhängig von der Anzahl der
abgerechneten Meter.
Liegen mehrere Leitungen eines Unterhaltungsträgers
in einem Leitungsgraben, so wird die Länge nur einer
Leitung abgerechnet.
Leitungsart = Gas.
Menge: 20,000 m

**2.2.64 Sichern von Versorgungsleitungen Abwasser**
StL-Nr. 1490140206
Versorungsleitungen, die im Zuge der Bauarbeiten freigelegt werden, nach Angabe und den Vorschriften der
Unterhaltungsträger sichern und vor Beschädigungen
schützen, einschl. der Kosten für die Erschwernisse,
die bei den Bauarbeiten durch das Vorhandensein dieser
Leitungen entstehen.
Der Einheitspreis gilt unabhängig von der Anzahl der
abgerechneten Meter.
Liegen mehrere Leitungen eines Unterhaltungsträgers
in einem Leitungsgraben, so wird die Länge nur einer
Leitung abgerechnet.
Leitungsart = Abwasser.
Menge: 10,000 m

**2.2.65 Vorh. Anschl.-ltg verschließen**
Vorhandene Anschlussleitung verschließen
Im Boden verbleibende Leitung bis DN 200 sorgfältig freilegen (auch in Handarbeit), vom aufzunehmenden Rohr geradlinig trennen, und mit geeignetem Verschlussteller verschließen.
Ausbaustoffe und Aushub nach Wahl des AN verwerten. Aushub gem. Gutachten EBV BM-F3, BG-F3.
Menge: 2,000 St

*Hinweis: Hinweis*
Hinweis zum Aushub.
Das bindige Aushubmaterial kann bei ungünstigen Witterungsbedingungen (Vernässung) negative Eigenschaften bis hin zu fließenden Bodenarten annehmen. Sämtliches Material ist daher durch geeignete Massnahmen nach Wahl des AN vor Vernässung zu schützen. Dies ist für sämtliche Positionen den Aushub betreffend  einzukalkulieren. Ein Anspruch auf eine Zulage bei  Bodenklasse 2 besteht daher nicht.

**2.2.66 Boden bzw. Fels lösen und verwerten '' profilg. lösen Felsvert.B. verf. Planum gesondert '' Abrechnung Abtrag**
StL-Nr. 2410621391129100
Boden bzw. Fels aus Abtragsbereichen profilgerecht
lösen, laden und nach Wahl des AN verwerten. Beschreibung der Homogenbereiche nach Unterlagen des AG. Die
Herstellung von Mulden und Gräben wird gesondert vergütet.

Homogenbereich 'E1, E2, C gem. Gutachten. Für die Bodenklassen 6 und 7 nach ""alter DIN 18300" wird eine Zulage vergütet.'
Profilgerecht lösen.
Örtliche Vertiefungen im Planum, die beim Felsabtrag
entstehen, mit geeignetem, nicht frostempfindlichem Bo-
den verfüllen.
Das Herstellen des Planums wird gesondert vergütet.

Materialklasse 'nach EBV BM-F3, BG-F3'
Abrechnung nach Abtragsprofilen.
Menge: 720,000 m3

**2.2.67 Boden bzw. Fels lösen und verwerten '' '' Felsvert.B. verf. '' Abrechnung Abtrag**
StL-Nr. 2410621399109100
Boden bzw. Fels aus Abtragsbereichen profilgerecht
lösen, laden und nach Wahl des AN verwerten. Beschreibung der Homogenbereiche nach Unterlagen des AG. Die
Herstellung von Mulden und Gräben wird gesondert vergütet.

Homogenbereich 'E1, E2 gem. Gutachten'

Mehraushub 'unterhalb des Planums bis 50cm Tiefe profilgerecht lösen.'
Örtliche Vertiefungen im Planum, die beim Felsabtrag
entstehen, mit geeignetem, nicht frostempfindlichem Bo-
den verfüllen.

Materialklasse 'nach EBV BM-F3 / BG-F3'
Abrechnung nach Abtragsprofilen.
Menge: 600,000 m3

**2.2.68 Geotextil als Trennschicht verlegen Nutz.Dauer<25Jahr pH 4-9 GRK 4 '' '' '' Abr. Überdeckung**
StL-Nr. 2410640311019991
Geotextil als Trenn- und Filterschicht verlegen. Trennschicht nach Unterlagen des AG. Überlappung mindestens
0,50 m. Überschüttung wird gesondert vergütet.
Erforderliche Nutzungsdauer bis 25 Jahre.
pH-Wert des Umgebungsmilieus 4 bis 9.
Geotextilrobustheitsklasse 4.

Filtereigenschaften 'nach Unterlage des AG-  Gutachten-'

Verlegen 'quer oder längs'

Verlegen auf Flächen 'mit Tieferschachtung/Bodenaustausch mit Neigung entsprechend des Erdplanums'
Abrechnnung nach überdeckter Trennfläche.
Menge: 1500,000 m2

**2.2.69 Kombigitter liefern und verlegen, Zulage**
Geo-Kombigitter liefern und verlegen, als Zulage zur Vorposition. Nur auf Anordnung des AG.
Menge: 1500,000 m²

**2.2.70 Baustoff für Bodenaustausch einb. Naturgest.0-200mm Baustoff liefern Abrechng. Auftrag**
StL-Nr. 241063307101
Baustoff für Bodenaustausch profilgerecht
einbauen und verdichten einschließlich ggf. erforderlicher Wasserzugabe. Boden bzw. Fels lösen und verwerten
wird gesondert vergütet.
Baustoff = gebrochenes Naturgestein der Körnung 0 bis
200 mm.
Baustoff nach Unterlagen des AG liefern. Einbaudokumentation nach Unterlagen des AG übergeben.
Abrechnung nach Auftragsprofilen
Menge: 600,000 m3

**2.2.71 Planum herstellen Ev2 = 45 MPa**
StL-Nr. 2410625001
Planum herstellen nach Unterlagen des AG.
Verformungsmodul Ev2 = 45 MPa.
Menge: 1650,000 m2

**2.2.72 Beiputzarbeiten an vorhandenen Gebäuden und Treppenanlagen**
Beiputzarbeiten an freigelegten Gebäudesockeln und vorhandenen Treppenanlagen, als glatten Wandputz 2 - 3 cm stark, MG III herstellen, evtl. mehrmaliges Beiarbeiten, alten Putz lösen, laden und entsorgen; die Materiallieferung und alle erforderliche Nebenarbeiten/ Vorarbeiten sind einzukalkulieren.
Diese Position kommt nur auf Anweisung der Bauleitung zur Ausführung.
Menge: 25,000 m²

**2.2.73 Bituminöser Anstrich der Gebäudesockel liefern und herstellen**
Zweimaliger Schutzanstrich aus Bitumenemulsion B 85 liefern und auf den Sockelputz der Gebäude nach Angabe aufbringen. Anstrich nach AIB.
Menge: 50,000 m²

**2.2.74 Noppenbahn liefern und an senkrechten Bauteilen anbringen**
Noppenbahn liefern und zum Schutz der Abklebung senkrecht an den Wänden aufstellen, montieren und während der Verfüllarbeiten der Baugrube gegen Umknicken sichern.
Menge: 50,000 m²

#### 2.3 ENTWÄSSERUNG FÜR STRASSEN

**2.3.1 Straßenablauf ausbauen Betonfertigteile Tiefe ü1,25-1,75m StrA liegt frei Ausbau verwerten**
StL-Nr. 24110506121001
Straßenablauf einschließlich Aufsatz ausbauen. An-
schlussleitungen, die bestehen bleiben, soweit erforderlich abdichten. Das Ausbauen von Rohrleitungen wird
gesondert vergütet.
Straßenablauf aus Betonfertigteilen, vollständig ausbauen.
Ausbautiefe ab OK Aufsatz über 1,25 bis 1,75 m.
Straßenablauf liegt in unbefestigter Fläche. Aufbruch
und Erdarbeiten ausführen.
Sämtliche Ausbaustoffe verwerten nach Wahl des AN.
Menge: 7,000 St

**2.3.2 Kastenrinne ausbauen**
Kastenrinne, Breite bis DN 100, aus Beton und Guss, einschließlich Fundament aufnehmen.  Anschlussleitungen, die bestehen bleiben, soweit erforderlich, abdichten. das Ausbauen von Rohrleitungen wird
gesondert vergütet.
Ausbaustoffe nach Wahl des AN verwerten.
Menge: 13,000 m

**2.3.3 Entwässerungsrohrleitung abbrechen Rohr DN bis 200 '' Bettung abbrechen Tiefe bis 1,25 m Ausb. verwerten**
Entwässerungsrohrleitung abbrechen. Entwässerungsrohrleitung liegt bis Oberkante Rohr frei.
Rohr DN/ID bis 200.
Rohr 'aus Steinzeug, Beton, Stahlbeton oder Kunststoff'
Bettung aus Beton bis 20 cm Dicke abbrechen.
Fließsohlentiefe bis 1,25 m.
Ausbaustoffe nach Wahl des AN verwerten.
Menge: 70,000 m

**2.3.4 Sickerrohrltg. herst.m.Erdarbeiten Rohr DN 150 Teilsickerrohr PVC-U-Rohr,Typ C1 '' Naturgest. 2/32 '' Aushub entfernen ''**
Sickerrohrleitung herstellen, Erdarbeiten ausführen.
Offene Wasserhaltung bis zu einer Pumpenleistung von
10 m3 Fördermenge und 5,00 m Förderhöhe je Stunde und
Haltung ausführen. Die Grabensohle als Sickerraumsohle
ausbilden. Restlichen Grabenraum mit Filtermaterial
verfüllen und verdichten. Schächte und Anschlüsse an Schächte werden gesondert vergütet.
Rohr DN/ID 150.
Teilsickerrohr (LP).
Rohr aus PVC-U Typ C 1 (tunnelförmig, gewellt, Sohle
glatt).
Grabentiefe 0,30m, Grabenbreite0,50m
Filter aus gebrochenem Naturgestein 2/32.
Homogenbereiche E1  und E2
Aushub nach Wahl des AN verwerten.
Materialklasse BM-F3 / BG- F3 nach EBV
Menge: 55,000 m

**2.3.5 Sickergrube herstellen Bereich Grünfl Naturgest. 2/32**
Sickergrube durch Einfüllen und Verdichten von Filtermaterial in vorhandene Grube herstellen. Sickerrohrleitungen werden gesondert vergütet.
Grube im Bereich von Grünfläche.
Gruben länge/-breite ca. 1,00 - 1,20 m
Grubentiefe ca. 1,50 m
Filter aus gebrochenem Naturgestein 2/32.
Menge: 2,000 m³

**2.3.6 Formstück einbauen (Zulage) Stopfen DN 150**
Formstück in Sickerrohrleitung einbauen. Vergütet wird
der Mehraufwand für den Einbau des Formstückes gegenüber der bis zur Innenfläche der Sammelrohrleitung
durchgemessenen Rohrleitung.
Formstück = Verschlussstopfen DN/ID 150.
Menge: 2,000 St

*Hinweis: Hinweis*
Hinweis zum Aushub.
Das bindige Aushubmaterial kann bei ungünstigen Witterungsbedingungen (Vernässung) negative Eigenschaften bis hin zu fließenden Bodenarten annehmen. Sämtliches Material ist daher durch geeignete Massnahmen nach Wahl des AN vor Vernässung zu schützen. Dies ist für sämtliche Positionen den Aushub betreffend  einzukalkulieren.

**2.3.7 Baugrube herstellen Sickergrube' Aushub verwert.AN Abr. senkrecht**
Baugrube nach Unterlagen des AG herstellen.
Beschreibung der Homogenbereiche nach Unterlagen des
AG. Verbau wird gesondert vergütet.
Homogenbereiche 'Homogenbereiche E1, E2, C gem. Gutachten. Für die Bodenklassen 6 und 7 nach " alter DIN 18300" wird eine Zulage gewährt'
Baugrube 'für Sickergrube'
Baugrubentiefe 'ca. 1,50 m'
Verbau wird gesondert vergütet. Offene Wasserhaltung
bis zu einer Pumpenleistung von 10 m3 Fördermenge und
5,00 m Förderhöhe je Stunde und Haltung ausführen.
Aushub wird zum Verfüllen nicht verwendet. Verfüllen
der Grube wird gesondert
vergütet.
Profilgerecht lösen.
Zuordnungswert nach
EBV bis einschl. BM-F2/ BG-F3
Zum Verfüllen nicht verwendeten Aushub nach Wahl des AN
verwerten bzw. entsorgen.
Abgerechnet wird mit senkrechten Wänden.
Menge: 2,000 m3

*Hinweis: Hinweis*
Leitungsgraben und Baugruben  für Entwässerungshauptstrang DN 200 und Anschlussleitungen DN 150

**2.3.8 Leitungsgraben herstellen eing. verd. Boden '' Rohr bis DN 200 o.Verb./+10 m3 W. Verfüllboden ges. EBV BM F3 Aushub verwerten Abr. senkrecht**
Leitungsgraben profilgerecht herstellen. Straßenaufbruch wird gesondert vergütet.
In natürlichem und eingebautem,  verdichteten Boden.
Grabentiefe 'bis 3,00 m'
Breite der Grabensohle für Rohr bis DN 200.
Verbau wird gesondert vergütet. Offene Wasserhaltung
bis zu einer Pumpenleistung von 10 m3 Fördermenge und
5,00 m Förderhöhe je Stunde und Haltung ausführen.
Aushub wird zum Verfüllen nicht verwendet. Verfüllen
des Grabens nach Verlegen der Leitung wird gesondert
vergütet.
Homogenbereiche E1, E2, C gem. Gutachten. Für die Bodenklassen 6 und 7 nach " alter DIN 18300" wird eine Zulage gewährt..
Profilgerecht lösen.
Zuordnungswert nach
EBV bis einschl. BM-F3/ BG-F3
Zum Verfüllen nicht verwendeten Aushub nach Wahl des AN
verwerten bzw. entsorgen
Abgerechnet wird mit senkrechten Wänden. Grabenbreite
nach DIN 18 300 ohne Berücksichtigung eines Verbaus.
Menge: 140,000 m3

**2.3.9 Felsen der Bdkl. 6-7 ausheben, als Zulage**
Felsen der Bodenklassen 6 und 7, DIN 18300 (Ausgabe alte DIN 18300), HB C gem. Gutachten in der Baugrube in allen Tiefen lösen und ausheben, als Zulage zu den Bodenaushubpositionen.
Mehrausbrüche in der Aushubbreite oder Aushubtiefe, verursacht durch Bodenaushub der Bodenklasse 6 und 7, sind einzukalkulieren und werden nicht gesondert vergütet.
Menge: 20,000 m3

**2.3.10 Verbau f. Leitungsgraben herstellen Tiefe 1,75-3 m Rohr DN bis 200**
Verbau für Leitungsgraben entsprechend statischen und
konstruktiven Erfordernissen herstellen, vorhalten und
von der Baustelle entfernen.
Abgerechnet wird die Sichtfläche des Verbaus je Grabenwand. Die Lõnge wird gemessen in der Achse des Verbaus,
die Tiefe wird gemessen von der vorgeschriebenen Oberkante des Verbaus bis zur planmäßigen Baugrubensohle
bzw. Böschungslinie
am Verbau.
Grabentiefe über 1,75 bis 3,00 m.
Breite der Grabensohle für Rohr DN bis 200
Menge: 75,000 m2

**2.3.11 Grabenverbau herstellen Tiefe 1,25-1,75 m Rohr DN bis 200**
Verbau für Leitungsgraben und zugehörige Schachtbaugruben sowie Sickergruben entsprechend statischen und konstruktiven Erfordernissen herstellen, vorhalten und entfernen.
Abgerechnet wird die Länge, gemessen in der Achse des
Verbaus, je Grabenwand.
Grabentiefe über 1,25 bis 1,75 m.
Breite der Grabensohle für Rohr DN bis 200, Breite der Sickergrube ca 1,00 bis 1,20 m.
Menge: 80,000 m

*Hinweis: Vorbemerkungen für PVC-U-Rohre:*
Für die Lieferung von PVC-U-Rohren (DIN 19534-3) und Verlegung gemäß DIN EN 1610,8.5.
Beim Abladen der Rohre und Rohrleitungsteile auf der
Baustelle dürfen nur Geräte verwendet werden, mit
denen eine Beschädigung an den Rohren vermieden wird (DIN EN 1610, 8.2).
Die zu verlegenden Rohre und Rohrleitungsteile sind
so zu lagern, daß kein Abrollen, Verformen oder Be-
schädigen möglich ist (DIN EN 1610, 8.3)
Vor dem Verlegen bzw. Ablassen in die Baugrube sind
die Rohre auf eventuelle Beschädigungen hin zu prüfen.
Das Ablassen darf nur mit geeignetem Gerät gemäß DIN EN 1610,8.4 erfolgen.
Beschädigte Bauteile sind vor Einbau auszusortieren.
Beim Verlegen müssen die mit Dichtungen in Berührung
kommenden Rohrflächen absolut sauber sein. Das
Zusammenführen der Rohre in Richtung der Rohrachse
muß zentrisch z.B. von Hand, mit Hebeln, Greifzügen,
Winden oder Pressen durchgeführt werden.
Verlegekorrekturen durch Drücken oder Schieben mit dem Baggerlöffel sind verboten.
Leitungsenden oder Abzweiger, an die erst später angeschlossen werden soll, sind wasserdicht zu verschließen und die Verschlüsse dauerhaft
gegen Herausdrücken zu sichern (DIN EN 1610, 8.5.6)
Die Leitung ist erforderlichenfalls gegen Aufschwimmen zu sichern (DIN EN 1610, 8.7).
Rohrleitungen und Schächte müssen absolut dicht hergestellt werden.
Die Dichtheit muß geprüft werden. Es können
Leitungsabschnitte vorzugsweise in Haltungslänge,
die ganze Leitung oder die einzelnen Rohrverbindungen geprüft werden (ab Rohrdurchmesser 1000 mm).
Die Prüfung auf Dichtheit hat nach DIN EN 1610,13 zu
erfolgen.
Das Prüfverfahren wird gesondert angegeben.
Die Dichtheitsprüfung einer Haltung hat unmittelbar
nach deren Fertigstellung zu erfolgen.
Der Termin ist der Bauleitung frühzeitig mitzuteilen.
Einzukalkulieren ist hier die Lieferung einer geprüften
Rohrstatik, auch unter Berücksichtigung der Sicherung
gegen Auftrieb.
PVC-U-Rohre entsprechend den Belastungen und Einbaubedingungen der DIN EN 1610 frei Baustelle liefern, abladen und entsprechend den Ausführungsvorschriften nach DIN EN 1610 sowie den Verlegevorschriften des Herstellers verlegen.
Eine geprüfte Statik ist in 3-facher Ausfertigung

Einzukalkulieren ist hier ebenfalls die evtl. erforderliche Lieferung von Gelenkstücken,  Pass- und Kurzrohren, sowie das evtl. erforderliche Kürzen von Rohren und Anschließen an Schächte, Bauwerke und vorhandene Rohre.

**2.3.12 PVC-U-Rohre, DN 200 mm SN 12, liefern und verlegen**
Muffenloses Vollwand-Kunststoffrohr DN 200, PVC-U-Rohr, Farbe: RAL 8011 braun für Schmutz-/Mischwasser, aus weichmacherfreiem Polyvinylchlorid (PVC-U), Ringsteifigkeit nach ISO 9969 mindestens 12 kN/m², in Anlehnung an die DIN EN 1401-1, jedoch mit erhöhter Wanddicke, glattwandig, E-Modul Kurzzeit = 3200 N/mm² bzw. Langzeit = 1600 N/mm², mit 3-facher, gleichmäßig axial verlaufender Innengravur unter  einem Winkel von 120°mit Namen des Herstellers, Angaben  zur Ringsteifigkeit, Nennweite und Produktionsquartal, inklusive der für die fachgerechte Verlegung erforderlichen Doppelmuffen mit innen liegenden Steg und zwei fest eingelegten, gemäß DIN EN 681-2 WH ölbeständigen FE-Dichtungen, geeignet für den Einsatz in Wasserschutzzonen unter Berücksichtigung der Anforderungenaus dem DWA-Arbeitsblatt A 142 - dicht bis 2,5 bar Prüfdruck - liefern und nach Einbauanleitung des Herstellers verlegen.
Fließlänge (muffenlos): nach Erfordernis, Überdeckung: 0,45 m bis 8,00 m; LM 1
Die Rohre sind von Schmutz und Sand zu säubern und nach Angabe der Bauleitung im vorgeschriebenen Gefälle zu verlegen.
Einbaubedingungen und Bodenkennwerte gemäß DIN EN 1610 und geprüfte Statik in 3 - facher Ausfertigung liefern.
Farbe (RAL): 8011 braun
Menge: 35,000 m

**2.3.13 Leitungszone verfüllen '' Rohr DN 200**
Boden in Leitungszone für Bettung und Rohrüberdeckung einbauen und verdichten.
Boden 'gebrochenes Naturgestein der Körnung 0-11 mm. '
Rohr DN/ID 200.
Die Überdeckung wird hier mit 300mm gewählt.
Menge: 35,000 m

**2.3.14 Anschlussleitung herstellen Rohr DN 160 PVC-U-Rohr Rohrverb.Wahl AN Bettung Typ 1 '' '' LM 1, Sta.prüf. Ringst. Kl.SN 12**
Anschlussleitung zum Schacht bzw. zur Sammelrohrleitung
nach statischen und konstruktiven Erfordernissen herstellen. Anschluss an Schacht bzw. Sammelrohrleitung
sowie Formstücke werden gesondert vergütet.
Rohr DN/OD 160.
Rohr aus PVC-U.
Farbe (RAL): 5015 blau
Rohrverbindung nach Wahl des AN.
Bettung Typ 1 und Rohrummantelung nach DIN EN 1610 herstellen. Die Dicke der Abdeckung wird hier mit 0,30 m gewählt.
Fließsohlentiefe 0,60-3,00m
Überdeckungshöhe 0,4-3,00
Straßenverkehrslast = LM 1 nach DIN EN 1991-2. Statische Berechnung aufstellen und in prüffähiger Form
liefern.
Ringsteifigkeit SN 12 nach DIN EN ISO 9969.
Farbe (RAL): 5015 blau
Menge: 70,000 m

**2.3.15 Formstück einbauen (Zul.) Bogen DN 160 SDR 34 Kunststoff-Rohr Rohr DN 150**
Formstück in Rohrleitung einbauen. Vergütet wird der
Mehraufwand für den Einbau des Formstückes gegenüber
der bis zur Innenfläche der Sammelrohrleitung durchgemessenen Rohrleitung.
Formstück = Bogen DN/OD 160, SDR 34
Rohr aus Kunststoff PVC-U
Durchgangsrohr DN/OD 160.
Farbe (RAL): 5015 blau
Menge: 50,000 St

**2.3.16 Formstück einbauen (Zul.) Abzw 160-160 SDR 34 Kunststoff-Rohr Rohr DN 150**
Formstück in Rohrleitung einbauen. Vergütet wird der
Mehraufwand für den Einbau des Formstückes gegenüber
der bis zur Innenfläche der Sammelrohrleitung durchgemessenen Rohrleitung.
Formstück 'Abzweig SDR 34'
Rohr aus Kunststoff PVC-U.
Durchgangsrohr DN/OD 160. Seitl Zulauf DN/OD 160.
Farbe (RAL): 5015 blau
Menge: 2,000 St

**2.3.17 Formstück einbauen (Zul.) Abzw 200-160 SDR 34 Kunststoff-Rohr Rohr DN 200**
Formstück in Rohrleitung einbauen. Vergütet wird der
Mehraufwand für den Einbau des Formstückes gegenüber
der bis zur Innenfläche der Sammelrohrleitung durchgemessenen Rohrleitung.
Formstück 'Abzweig SDR 34'
Rohr aus Kunststoff PVC-U.
Durchgangsrohr DN/OD 200. Seitl Zulauf DN/OD 160.Farbe (RAL): 8011 braun
Menge: 4,000 St

**2.3.18 Formstück einbauen (Zul.) '' Ü-schiebmuffe SDR 34 Kunststoff-Rohr DN 160**
Formstück in Rohrleitung einbauen. Vergütet wird der
Mehraufwand für den Einbau des Formstückes gegenüber
der bis zur Innenfläche der Sammelrohrleitung durchgemessenen Rohrleitung.
Formstück 'Überschiebmuffe SDR 34'
Rohr aus Kunststoff PVC-U
Durchgangsrohr DN/OD 160.
Farbe (RAL): 5015 blau
Menge: 16,000 St

**2.3.19 Innenliegenden Absturz herstellen DN 200**
Innenliegenden Absturz DN 200 in vorhandenem Schacht DN 1000 einschließlich Fallrohr, in kompletter Arbeit herstellen.
Kernbohrung in Schachtring ausführen. Ringraumdichtung an Rohrdurchführung herstellen.
ankommende Rohrleitung anschließen.
Die Berme wird im Zuge des TIP-Verfahrens umgebaut (Gesonderte Position).

Innenliegender Absturz wie folgt herstellen:

Innenliegender Absturz DN/OD 200/200
für Schächte DN 1000 mit integrierter
Revision- und Reinigungsöffnung

Bezeichnung:
Innenliegender Absturz DN/OD 200/200 mit integrierter Revision- und Reinigungsöffnung
Betonschachtnennweite: DN 1000
max. Aufbauhöhe (mm): 275 ± 5 mm
Ausführung Notüberlauf: Bogen 200/87° mit Öffnung
Farbe (RAL): 7037 grau

Technische Eigenschaften:
Material: Polyvinylchlorid (PVC-U), weichmacherfrei
E-Modul: ≥ 3200 kN/m² kurzzeit bzw. ≥ 1600 kN/m² langzeit
Wandaufbau: kompakt, innen und außen glattwandig
Muffenverbindung: eine angeformte Muffe
Dichtungssystem: FE-Dichtung (fest eingelegt)
nach DIN EN 681

Innenliegender Absturz DN/OD200 mit Befestigungsplatte
3x VA-Schrauben M8x60
3x Karosseriescheiben M8
3x Dübel M10
1x VA-Rohrschelle mit Gummieinlage
VA-Stockschraube M10
1x Dübel M12
1x Bogen DN/OD 200/45°

System wie
ILA 200/200 für Betonschächte DN 1000
System Ortenau oder gleichwertig

weitere Bauteile:
Fallrohr DN 200für Schachttiefe bis  3,10 m; das Rohr ist bis zur Berme herunterzuführen. Einschschliesslich aller erforderlichen Befestigungsmittel aus nichtrostenden Werkstodffen,  wie  Rohrschellen, Schrauben, Dübel, Schben, Schrauben sowie Dübel

Hinweis:
Die Verlegerichtlinien des Herstellers nach Einbauanleitung sind zu beachten
Der Notüberlauf kann als Revisions- und Reinigungsöffnung verwendet werden!
Menge: 1,000 St

*Hinweis: Hinweis zur Folgeposition*
Anschluss mit Formteil Sattelstück/ Aufschweißsattel.
Anschluss an getipte Hauptleitung.
Altrohr auftrennen, Sattelstück in das innenliegende PP-Rohr anschließen. Abfälle verwerten nach Wahl des AN.

**2.3.20 Rohranschluss herstellen (Zul.) '' '' '' Öffnung herst.**
StL-Nr. 241103649991
Rohranschluss an Sammelrohrleitung herstellen, An-
schluss abdichten. Vergütet wird der Mehraufwand für
das Herstellen des Anschlusses einschließlich Pass- und
Sattelstücke gegenüber der bis zur Innenfläche der Sammelrohrleitung durchgemessenen Rohrleitung.

Rohr DN/ID 'der Anschlußleitung DN 160 mm'

Anschlussleitung 'aus PVC-U'

Sammelleitung 'DA 292 mm  aus PP. Sammelleitung liegt in Altrohr aus Beton/ Stahlbeton. Altrohr auftrennen/ aufbrechen.'
Öffnung für Rohranschluss durch Bohren herstellen.
Menge: 1,000 St

**2.3.21 Schachtanschluss herstellen (Zul.) '' '' Betonfertigteile Muffe+Gelenk**
StL-Nr. 24110362999102
Rohrleitung an Schacht anschließen, Anschluss abdichten. Vergütet wird der Mehraufwand für das Herstellen
des Anschlusses einschließlich Passstücke gegenüber der
bis zur Innenfläche des Schachtes durchgemessenen Rohrleitung.

Rohrleitung DN/ID '150 mm'

Rohr aus 'PVC-U'
Schacht aus Betonfertigteilen.
Anschluss mit werksseitig eingebauter Muffe und Ge-
lenkstück.
Menge: 1,000 St

**2.3.22 Schachtanschluss herstellen (Zul.) '' '' Betonfertigteile Muffe+Gelenk**
StL-Nr. 24110362999102
Rohrleitung an Schacht anschließen, Anschluss abdichten. Vergütet wird der Mehraufwand für das Herstellen
des Anschlusses einschließlich Passstücke gegenüber der
bis zur Innenfläche des Schachtes durchgemessenen Rohrleitung.

Rohrleitung DN/ID '200 mm'

Rohr aus 'PVC-U'
Schacht aus Betonfertigteilen.
Anschluss mit werksseitig eingebauter Muffe und Ge-
lenkstück.
Menge: 1,000 St

**2.3.23 Fertigteil-Schacht herst.,m.Erdarb. BFT Steig. 19555B DU 1000 mm '' Aufl. C 8/10,10cm integr.Dichtsyst. '' Homogenb e.,verw. BM-F3**
StL-Nr. 2411041741932986
Fertigteil-Schacht mit Schachthals einschließlich der
Öffnungen für die Rohranschlüsse herstellen. Erforderliche Auflageringe einbauen. Erdarbeiten sowie erforderlichen Verbau ausführen. Offene Wasserhaltung bis zu
einer Pumpenleistung von 10 m3 Fördermenge und 5,00 m
Förderhöhe je Stunde und Haltung ausführen. Schachtabdeckung und Anschluss der Rohrleitungen werden gesondert vergütet.
Schacht aus Betonfertigteilen. Steigeisen einläufig
nach DIN 19 555 Form B, 4 St/m einbauen.
Schacht DU = 1000 mm.

Lichte Schachttiefe 'über 1,50 m bis 2,00 m.'
Auflager aus Beton C 8/10, 10 cm dick, herstellen.
Fugendichtung mit integriertem Dichtungssystem aus
Elastomeren und Lastübertragungsring.

Schachtsohle 'in monolithischer Bauweise; Gerinne in der Schalung erhärtet. Gerinne gekrümmt. Ablauf DN 200, Zulauf DN 150/160'
Homogenbereiche nach Unterlagen des AG. Aushub nach
Wahl
des AN verwerten. Baustoff nach Unterlagen des AG zum
Verfüllen des Leitungsgrabens liefern und einbauen.
Einbaudokumentation nach Unterlagen des AG übergeben.
Materialwerte nach EBV = BM-F3
Menge: 1,000 St

**2.3.24 Schachtabdeckung aufsetzen DIN 19584, D, B '' Deckel/Einlage Höhe Zug um Zug WW-Mörtel**
StL-Nr. 24110454191203
Schachtabdeckung, mit lichter Weite mindestens 610 mm
und rundem Rahmen, aufsetzen.
Klasse D 400, Ausführung nach DIN 19584, mit Rahmen aus
Gusseisen mit Beton.

Ausführung 'mit Lüftungsöffnungen und Schmutzänger in schwerer Ausführung'
Deckel mit dämpfender Einlage.
Schachtabdeckung zunächst provisorisch auflegen und
entsprechend Bauablauf Zug um Zug bis auf planmäßige
Höhe setzen.
Fuge zwischen Fertigteilen mit Mörtel WW-
Schachtkopfmörtel nach DIN 19573, unter Verwendung von
mindestens drei Distanzstücken entsprechender Festigkeit vollflächig herstellen, Fugen glattstreichen.
Menge: 1,000 St

**2.3.25 Einholm - Einstiegshilfen aus Edelstahl**
Einholm - Einsteighilfen aus Edelstahl für die
Wandmontage, versenkbar, Führungshülse mit Halterohr,
wird von unten verriegelt, zur Montage an die Wände,
Länge ca. 1,50 m, einschließlich Befestigungsmaterial,
Leitprodukt des AG System HAILO oder gleichwertig liefern
und komplett montieren, incl. aller Kleinteile und
erforderlicher Nebenarbeiten.
Menge: 1,000 St

**2.3.26 Baustoff lief.,in Leitungsgr. einb. '' '' Rohr bis DN 200 WSG geeignet oberh.Leitungsz. Abrechnung senkr.**
Baustoff liefern, in Leitungsgraben einschließlich
Schachtbaugruben einbauen und verdichten.
Baustoff 'gebrochenes Naturgestein der Körnung 0-32 oder 0-45 mm. '
Grabentiefe 'bis 3,00 m'
Breite der Grabensohle für Rohr bis DN 200.
Baustoff für Einbau in Wasserschutzgebieten geeignet.
Baustoff nach Verlegen der Leitung in Graben oberhalb
der Leitungszone und in Baugruben einbauen und verdichten.
Abgerechnet wird mit senkrechten Wänden entsprechend
der Abrechnung beim Aushub.
Menge: 100,000 m³

**2.3.27 Straßenablauf einbauen mit Erdarb. Boden 1a Dicht. Schaft Form 5c Aufl-Ring 10a Aufl. C 8/10,10cm Tiefe bis 1,25 m Boden Unterl. AG seit.lag./entf.Z2**
Straßenablauf aus Betonfertigteilen einbauen. Fugen mit
Mörtel M20 dichten und glattstreichen. Aufsatz wird gesondert vergütet. Erdarbeiten ausführen. Anschluss an weiterführende Entwässerungsleitung herstellen.
Boden Form 1a mit Abfluss im Boden und eingebautem
Steckmuffendichtelement.
Schaft Form 5c (195 mm hoch).
Auflagering Form 10a (für quadratische Aufsätze).
Auflager aus Beton C 8/10, 10 cm dick, herstellen.
Aushubtiefe ab OK Straßenablauf bis 1,25 m.
Homogenbereich nach Unterlagen des AG.
Aushub seitlich lagern und zum Verfüllen verwenden.
Überschüssigen Aushub nach Wahl des AN verwerten. Zu-
ordnungswert nach EBV BM-F3 / BG-F3
Baustoff zum Verfüllen liefern und einbauen.
Menge: 8,000 St

**2.3.28 Aufsatz f. Straßenablauf aufsetzen Rinne 505x505,17mm,dämpf.Einlage Zinkeimer B 1 Höhe Zug um Zug Mörtel M20**
Aufsatz für Straßenablauf aufsetzen.
Klasse D 400, entsprechend DIN EN 124-2
gem. KIWA; RAL-GZ 692
Ausführung Rinnenform
Abmessung 505x505, mit Rahmen aus Gusseisen mit Beton, Schlitzweite 17 mm. Rost für erhöhte Wasseraufnahme Einlaufquerschnitt 947cm2
Rost mit kraftschlüssiger Federarretierung
Rahmen mit horizontaler und vertikaler dämpfender Einlage.
Leitprodukt des AG: Meidrain; oder gleichwertig
Verzinkter Eimer, Form B 1.
Aufsatz zunächst provisorisch auflegen und entsprechend
Bauablauf Zug um Zug bis auf planmäßige Höhe setzen.
Fuge zwischen Fertigteilen mit Mörtel M20 vollflächig
herstellen, Fugen glattstreichen.
Menge: 4,000 St

**2.3.29 Aufsatz f. Straßenablauf aufsetzen Pult 505x505,17mm,dämpf.Einlage Zinkeimer B 1 Höhe Zug um Zug Mörtel M20**
Aufsatz für Straßenablauf aufsetzen.
Klasse D 400, entsprechend DIN EN 124-2
gem. KIWA; RAL-GZ 692
Ausführung Pultform
Abmessung 505x505, mit Rahmen aus Gusseisen mit Beton, Schlitzweite 17 mm. Rost für erhöhte Wasseraufnahme Einlaufquerschnitt 947cm2
Rost mit kraftschlüssiger Federarretierung
Rahmen mit horizontaler und vertikaler dämpfender Einlage.
Leitprodukt des AG: Meidrain; oder gleichwertig
Verzinkter Eimer, Form B 1.
Aufsatz zunächst provisorisch auflegen und entsprechend
Bauablauf Zug um Zug bis auf planmäßige Höhe setzen.
Fuge zwischen Fertigteilen mit Mörtel M20 vollflächig
herstellen, Fugen glattstreichen.
Menge: 4,000 St

*Hinweis: Hinweis zur Folgeposition:*
Hinweis zur Folgeposition:
ggf. erforderl. Passschnitte sind einzukalkulieren

**2.3.30 Kastenrinne einbauen Klasse C 250 Nenngröße 150 '___' '___' Aufl.+RSt Herstan Abd.Stahl.verschl Schlitzw.18 mm**
Katalog-Nr. 01060090
Kastenrinne mit Abdeckung einbauen. Formstücke und An-
schlussleitungen werden gesondert vergütet.
Klasse C 250.
Nenngröße 150.

Rinne aus '_faserverstärktem Beton mit Stahlzarge__'

Umgebende Fläche '_Asphalt, Betonfertigteile (Treppenstufen) oder Betonpl
atten__'
Auflager und Rückenstützen nach Herstellerangaben herstellen.
Abdeckung = Stahlgitterrost im Winkelprofilrahmen, beide feuerverzinkt, verschließbar.
Schlitzweite bis 18 mm.
Menge: 15,000 m

**2.3.31 Formstück f.Kastenrinne einb.(Zul.) Sinkk/Abl/Eimer. Abfluss DN 150**
Katalog-Nr. 01060100
Formstück für Kastenrinne mit Abdeckung einbauen. Vergütet wird der Mehraufwand gegenüber der durchgehenden
Rinne.
Formstück = Endstück als Sinkkasten mit Schlammeimer
und Ablauf. Anschluss an weiterführende Entwässerungsleitung herstellen.
Abflussrohr DN/ID 150.
Menge: 1,000 St

**2.3.32 Formstück f.Kastenrinne einb.(Zul.) Endstück Abfluss DN 150**
Katalog-Nr. 01060110
Formstück für Kastenrinne mit Abdeckung einbauen. Vergütet wird der Mehraufwand gegenüber der durchgehenden
Rinne.
Formstück = Endstück.
Abflussrohr DN/ID 150.
Menge: 1,000 St

**2.3.33 Abnahmeinspektion von Haltungen, DN/OD 200 mm (RW)**
Abnahmeinspektion von Regenwasserhaltungen DN 200 mm mittels Kamera. Die Kamera muss durch den Hauptkanal DN 200 auch durch 60°-Bögen  fahren können.
Es ist jede Anschlussleitung vom Hauptkanal aus bis zum Straßeneinlauf mit
einer geeigneten Sat-Kamera zu befahren. Zusätzlich muss eine Einmessung von Seitenzuläufen möglich sein. Beginn der Untersuchung nur vom Hauptkanal aus. Die Erfassung der Daten (von Punkt-nach Punkt) erfolgt ausschließlich nach den Vorgaben des Isybau-XML-Austauschformat und ist als ISYBAU-XML Datenkollektiv auf CD/DVD zu übergeben.
Das Nummerierungssystem (von Punkt- nach Punkt) wird vom AG vorgegeben.
Die Abrechnungslänge entspricht der jeweiligen, aufgemessenen, Rohrlänge.
Menge: 35,000 m

**2.3.34 Abnahmeinspektion von Leitungen, DN/ OD160 150 mm (RE)**
Abnahmeinspektion von Straßenablauf-Anschlussleitungen DN 150 mm mittels Satellitenkamera. Die Kamera muss von dem Hauptkanal DN 200 aus durch 90°-Bögen bis zu 5 m in die Anschlussleitung fahren können.
Es ist jede Anschlussleitung vom Hauptkanal aus bis zum Straßeneinlauf mit
einer geeigneten Sat-Kamera zu befahren. Zusätzlich muss eine Einmessung von Seitenzuläufen möglich sein. Beginn der Untersuchung nur vom Hauptkanal aus. Die Erfassung der Daten (von Punkt-nach Punkt) erfolgt ausschließlich nach den Vorgaben des Isybau-XML-Austauschformat und ist als ISYBAU-XML Datenkollektiv auf CD/DVD zu übergeben.
Das Nummerierungssystem (von Punkt- nach Punkt) wird vom AG vorgegeben.
Die Abrechnungslänge entspricht der jeweiligen, aufgemessenen, Rohrlänge.
Hinweis:
Anschlussleitungen DN 150 mm; auch in Kurzlängen.
Menge: 75,000 m

**2.3.35 Dichtheit Rohrleitung prüfen '' '' Haltung bis 30 m Prüf. Wahl AN Anschlussleitung**
Entwässerungsrohrleitung auf Dichtheit prüfen. Erforderliche Verankerungen und Rohrverschlüsse herstellen
und beseitigen. Notwendigen Füllstoff liefern und ableiten. Prüfprotokoll erstellen und dem AG übergeben.
Rohrleitung DN/ID '200'
Rohr 'aus Kunststoff'
Prüfung von Haltungslängen bis 30,00 m.
Prüfung nach Wahl des AN.
Menge: 35,000 m

**2.3.36 Dichtheitsprüfung für Leitungen DN/ OD160 mm (RE)**
Straßenablaufleitungen DN 150 mm, auf Dichtheit nach DIN EN 1610 und DWA M143, Teil 6 prüfen und dokumentieren, einschl. aller Abdichtungen, Sicherungen, Lieferungen, Einfüllen und Ableiten des Prüfmediums, sowie Vorhalten und An- und Abtransport der erforderlichen Geräte. Von der beabsichtigten Dichtheitsprüfung ist der Auftraggeber in Kenntnis zu setzen. Von dem Ergebnis der Prüfung ist eine Niederschrift zu fertigen.
Die Abrechnungslänge entspricht der jeweiligen, aufgemessenen, Rohrlänge.
Hinweis:
Anschlussleitungen DN 150 mm; auch in Kurzlängen.
Menge: 75,000 m

**2.3.37 DVD's mit zugehörigem ISYBAU-XML-Datenkollektiv**
Lieferung von nummerierten und beschrifteten DVD's mit max. 180 Min. Untersuchungszeit mit Speicherung der Untersuchungsergebnisse.
Zu jeder DVD sind die entsprechenden ISYBAU-XML-Daten zu liefern.
Einzublenden sind jeweils am Haltungsanfang Angaben über die Haltung wie folgt (es dürfen keine Umlaute ä,ö,ü,ß verwendet werden):

- Datum der Untersuchung
- Ort der Untersuchung (Ortsteil u. Straße)
- Firma / Untersuchender
- Haltungsnummer
- Schacht Nr. oben
- Schacht Nr. unten
- Profilart
- Untersuchungsart
- Untersuchungsrichtung
- Nummer der DVD
- Rohrdurchmesser

Während der Untersuchung sind einzublenden:

- Datum der Untersuchung
- Haltungsnummer
- Schacht Nr. oben
- Schacht Nr. unten
- Untersuchungsrichtung
- Rohrdurchmesser
- Stationierung

Bei Zustandsfeststellungen sind zusätzlich für einen Zeitraum von ca 10 sec Echtzeit einzublenden:

- Stationierung
- Steuer- oder Zustandskürzel, Textzusatz usw.

Einschließlich Nummerierung und Beschriftung der DVD's nach Angabe des AG.
Menge: 1,000 St

#### 2.4 ERDARBEITEN BELEUCHTUNG

**2.4.1 Leuchte abbauen Ansatzl.steh.Mast Hoehe 5 - 8 m Material abladen**
StL-Nr. 101330101220
Leuchte einschl. Zubehoer nach Angabe des AG abbauen.
Abbau der Steigleitung wird gesondert berechnet.
Ansatzleuchte am stehenden Mast.
Nennhoehe ueber 5 bis 8 m.
Material zum Lagerplatz des AG foerdern und abladen.
Menge: 6,000 St

**2.4.2 Mast abbauen Al.M., bis 1,25 m Aus Stahl Hoehe 5 - 8 m M. Eingrabt.1-2 m Mast abladen Weg 5,00-7,50km**
Mast nach Angabe des AG abbauen, Mast von Betonfundament separieren..
Gerader Mast aus Stahl,
Nennhoehe ueber 5 bis 8 m.
Mast mit Eingrabtiefe ueber 1 bis 2 m.
Mast zur Wiederverwendung bestimmt, zum Lagerplatz des
AG foerdern und abladen,  Betonfundament nach Wahl des AN verwerten.
Laenge des Foerderweges ueber 5,00 bis 10,00 km.
Menge: 4,000 St

**2.4.3 Kabel aufnehmen und entfernen DU 3O - 5O mm Kabel abgedeckt Kabel beseitigen**
StL-Nr. 07134010630002
Kabel aufnehmen und entfernen. Erdarbeiten werden gesondert berechnet.
Kabeldurchmesser ueber 3O bis 5O mm.
Kabel abgedeckt liegend.
Kabel geht in Eigentum des AN ueber und wird beseitigt.
Menge: 50,000 m

**2.4.4 Fundament für Beleuchtungsmast herstellen**
Fundament nach statischer Berechnung herstellen,
einschließlich Rohr DN 300, t= 1.20 - 1.50 m.
Die Baugrubenerdarbeiten, Fundamentherstellung
sowie die statische Berechnung sind hier
einzukalkulieren.
Menge: 6,000 St

**2.4.5 Versorgungsleitungskabelgraben**
Kabelgraben der Versorgungsleitungen in Boden der Bdkl.
3-6, DIN 18300, Kabelüberdeckung min. 0,60 m, ausheben,
einschließlich der erforderlichen Muffenlöcher, und den
Aushub seitlich lagern. Vor der Kabelverlegung ist die
Grabensohle sauber zu profilieren.  und als
Bettungsschicht mindestens 0,10 m steinfreies, die
Kabelleitung nicht angreifendes Material (Sand)
einzubauen.
Nach der Kabelverlegung sind die Kabelscheitel mit
einer mindestens 0,15 m dicken Schicht aus dem oben
genannten Bettungsmaterial abzudecken. Muffen und
sonstige Verbindungen müssen bis zum Einmessen frei
bleiben.
Das Bettungsmaterial ist von Hand einzubauen und zu
stampfen. Das Bettungsmaterial wird gesondert vergütet. Der Aushubboden ist lagenweise einzubauen
und zu verdichten. Zum Wiedereinbau nicht geeigneter
Boden ist auf Kippe abzufahren.
Nach erfolgter Einmessung sind die Muffenbereiche
vorsichtig von Hand, wie vor beschrieben, zu verfüllen.
Erst danach darf die restliche Grabenverfüllung in der
üblichen Weise (Lagen bis 30 cm) unter entsprechender
Verdichtung erfolgen. (Siehe auch gültige ZTV E-StB und
Merkblatt über Zufüllen von Leitungsgräben. Herausgeber
ist die Forschungsgesellschaft für das Straßenwesen.)
Der Aushub der Rohrleitungen ist zu kalkulieren für
B x T = 0,30 x 0,40 m jeweils unter Planumshöhe gemessen.
Der durch Sand, Kabel, zuzuliefernde Boden und andere
Materialien verdrängte Boden ist auf AN Deponie
abzufahren.
Homogenbereich E1, E2; EBV BM-F3, BG-F3 gem. Gutachten
Menge: 60,000 m

**2.4.6 Kopflöcher ausheben 1,50x1,50**
Katalog-Nr. 01050050
Kopflöcher ausheben
für die Einbindung an den Bestand etc.
Kopflöcher in Boden der Kl. 3-6 (nach DIN 18300)
ausheben und den Aushub seitlich lagern. Der Aushub
kann teilweise mit Maschinen, hat jedoch zum Schutz der
Leitungen, im näheren Bereich dieser, mit Hand zu
erfolgen.
Nach der Rohrverlegung ist der Aushub lagenweise
einzubauen und zu verdichten. Der überschüssige Boden
ist auf AN Kippe abzufahren. Es gelten die maximal
zulässigen Grenzwerte aller Parameter für Einstufung
Homogenbereich E1, E2; EBV BM-F3, BG-F3 gem. Gutachten als Kalkulationsgrundlage.
Aushublänge, -breite und -tiefe jeweils 1,50 x 1,50 x
1,00 m.
Menge: 10,000 St

**2.4.7 Straßenbeleuchtungskabel**
bauseits geliefertes Kabel verlegen.
Kabel ausziehen und in den Graben einlegen.
Schlaufen an Lampenstandorten werden übermessen.
Menge: 120,000 m

**2.4.8 Kabelschutzrohr verlegen PE-Rohr liefern/verlegen**
Kabelschutzrohr mit Zugdraht für Beleuchtungskabel
Liefern und verlegen von PE-Rohr DN 100
(1- oder 2- teilig), einschließlich der Muffen,
Rohrbögen und Verschlusskappen.
Menge: 25,000 m

**2.4.9 Sand-Körnung 0/3 mm Rheinsand Sohle: 10 cm**
StL-Nr. 0027301111
Rheinsand
Einbaustärke Sohle: 10 cm
Sand der Körnung 0/3 mm liefern und als ausgleichendes
Bett zur Kabelauflagerung und zur Ummantelung der
Leitung bis 15 cm über Scheitel einbauen und
verdichten.
Abgerechnet wird nach eingebauter, verdichteter Masse.
Der Lieferscheinnachweis ist zu erbringen. Es werden
nur Lieferscheine von vereidigten Wägern anerkannt.
Umrechnungsfaktor: 1,0 cbm = 1,8 to.
Menge: 20,000 to

**2.4.10 Trassenwarnband**
StL-Nr. 0043501
Trassenwarnband liefern und ca. 50 cm über dem
Rohrscheitel auf einem ebenen Planum fachgerecht
verlegen. Die Herstellung des notwendigen Planums ist
in diesen EP einzurechnen.
Menge: 120,000 m

**2.4.11 Baustoff lief.,in Leitungsgr. einb. ' WSG geeignet oberh.Leitungsz. Abrechnung senkr.**
Baustoff liefern, in Leitungsgraben einschl.Baugruben einbauen und verdichten.
Baustoff 'gebrochenes Naturgestein der Körnung 0-32 oder 0-45 mm. '
Grabentiefe 'bis 3,00 m'
Breite der Grabensohle für Kabel
Baustoff für Einbau in Wasserschutzgebieten geeignet.
Baustoff nach Verlegen der Leitung in Graben oberhalb
der Leitungszone und in Baugruben einbauen und verdichten.
Abgerechnet wird mit senkrechten Wänden entsprechend
der Abrechnung beim Aushub.
Menge: 6,000 m3

**2.4.12 Kabeltrasse einmessen In Plaene eintr.**
StL-Nr. 0713492501
Kabeltrasse feldbuchmaessig auf markante Punkte (Hauptfahrbahnkante, Bauwerke, Brueckenwiderlager, Fluegelmauern, Grenzsteine der Strassengrenze usw.) einmessen.
Pausfaehige Feldbuchblaetter herstellen und dem AG uebergeben.
Kabeltrasse mit markanten Punkten in Plaene des AG eintragen.
Menge: 60,000 m

#### 2.5 ERDARBEITEN WANDLERMESSSCHRANK und E-MOBILITÄT, TELEKOMSCHRANK

*Hinweis: Hinweis*
Die in diesem Gewerk aufgeführten Leistungen fallen an für die Kabeltrassen / Leerrohrtrassen von PKW-Ladestationen und Stromversorgung der Marktbeschicker, sowie  zum Versetzen eines Telekomschrankes.

**2.5.1 Versorgungsleitungskabelgraben**
Kabelgraben der Versorgungsleitungen in Boden der Bdkl.
3-6, DIN 18300, Kabelüberdeckung min. 0,60 m, ausheben,
einschließlich der erforderlichen Muffenlöcher, und den
Aushub seitlich lagern. Vor der Kabelverlegung ist die
Grabensohle sauber zu profilieren.  und als
Bettungsschicht mindestens 0,10 m steinfreies, die
Kabelleitung nicht angreifendes Material (Sand)
einzubauen.
Nach der Kabelverlegung sind die Kabelscheitel mit
einer mindestens 0,15 m dicken Schicht aus dem oben
genannten Bettungsmaterial abzudecken. Muffen und
sonstige Verbindungen müssen bis zum Einmessen frei
bleiben.
Das Bettungsmaterial ist von Hand einzubauen und zu
stampfen. Das Bettungsmaterial wird gesondert vergütet. Der Aushubboden ist lagenweise einzubauen
und zu verdichten. Zum Wiedereinbau nicht geeigneter
Boden ist auf Kippe abzufahren.
Nach erfolgter Einmessung sind die Muffenbereiche
vorsichtig von Hand, wie vor beschrieben, zu verfüllen.
Erst danach darf die restliche Grabenverfüllung in der
üblichen Weise (Lagen bis 30 cm) unter entsprechender
Verdichtung erfolgen. (Siehe auch gültige ZTV E-StB und
Merkblatt über Zufüllen von Leitungsgräben. Herausgeber
ist die Forschungsgesellschaft für das Straßenwesen.)
Der Aushub der Rohrleitungen ist zu kalkulieren für
Einzel- und Mehrfachgräben von ca. 40 cm Tiefe unter Planumshöhe gemessen.
Der durch Sand, Kabel, zuzuliefernde Boden und andere
Materialien verdrängte Boden ist auf AN Deponie
abzufahren.
Homogenbereich E1, E2; EBV BM-F3, BG-F3 gem. Gutachten
Menge: 55,000 m³

**2.5.2 Kabelschutzrohr verlegen PE-Rohr liefern/verlegen 75**
Kabelschutzrohr flexibel mit Zugdraht für Kabel
Liefern und verlegen von PE-Rohr DN 75
(1- oder 2- teilig), einschließlich der Muffen,
Rohrbögen und Verschlusskappen.
Menge: 175,000 m

**2.5.3 Kabelschutzrohr verlegen PE-Rohr liefern/verlegen 90**
Kabelschutzrohr flexibel mit Zugdraht für Kabel
Liefern und verlegen von PE-Rohr DN 90
(1- oder 2- teilig), einschließlich der Muffen,
Rohrbögen und Verschlusskappen.
Menge: 200,000 m

**2.5.4 Kabelschutzrohr verlegen PE-Rohr liefern/verlegen 125**
Kabelschutzrohr flexibel mit Zugdraht für Kabel
Liefern und verlegen von PE-Rohr DN 125
(1- oder 2- teilig), einschließlich der Muffen,
Rohrbögen und Verschlusskappen.
Menge: 25,000 m

**2.5.5 Sand-Körnung 0/3 mm Rheinsand Sohle: 10 cm**
StL-Nr. 0027301111
Rheinsand
Einbaustärke Sohle: 10 cm
Sand der Körnung 0/3 mm liefern und als ausgleichendes
Bett zur Kabelauflagerung und zur Ummantelung der
Leitung bis 15 cm über Scheitel einbauen und
verdichten.
Abgerechnet wird nach eingebauter, verdichteter Masse.
Der Lieferscheinnachweis ist zu erbringen. Es werden
nur Lieferscheine von vereidigten Wägern anerkannt.
Umrechnungsfaktor: 1,0 cbm = 1,8 to.
Menge: 80,000 to

**2.5.6 Trassenwarnband**
StL-Nr. 0043501
Trassenwarnband liefern und ca. 50 cm über dem
Rohrscheitel auf einem ebenen Planum fachgerecht
verlegen. Die Herstellung des notwendigen Planums ist
in diesen EP einzurechnen.
Menge: 400,000 m

**2.5.7 Baustoff lief.,in Leitungsgr. einb. ' WSG geeignet oberh.Leitungsz. Abrechnung senkr.**
Baustoff liefern, in Leitungsgraben einschl.Baugruben einbauen und verdichten.
Baustoff 'gebrochenes Naturgestein der Körnung 0-32 oder 0-45 mm. '
Grabentiefe 'bis 3,00 m'
Breite der Grabensohle für Kabel
Baustoff für Einbau in Wasserschutzgebieten geeignet.
Baustoff nach Verlegen der Leitung in Graben oberhalb
der Leitungszone und in Baugruben einbauen und verdichten.
Abgerechnet wird mit senkrechten Wänden entsprechend
der Abrechnung beim Aushub.
Menge: 10,000 m3

#### 2.6 STRASSENBAU, PFLASTERARBEITEN

**2.6.1 Frostschutzschicht herstellen '' '' URA+Einbaudoku '' Dicke Unterl. AG Abrechng. Auftrag**
StL-Nr. 2411221090991911
Frostschutzschicht herstellen.

In Verkehrsflächen 'Fahrbahnen, Parkplätze und Nebenflächen'

Baustoffgemisch 'gebrochenes Naturgestein der Körnung 0-45 mm. Feinanteil Kategorie UF3, im eingebauten Zustand höchstens 5 Masse v.H. Feinanteile'
Umweltrelevante Anforderungen beim Einsatz von Baustoffgemischen einschließlich Einbaudokumentation nach
Unterlagen des AG. Einbaudokumentation übergeben.

Verdichtungsgrad/Verformungsmodul 'der profilierten Unterlage mindestens 120 MPa'
Einbaudicke nach Unterlagen des AG.
Abrechnung nach Auftragsprofilen.
Menge: 450,000 m3

**2.6.2 Unterlage profilieren FSS EV2 mind.120 Unebenh. max.3 cm**
StL-Nr. 241120202202
Unterlage für Schicht ohne Bindemittel auf Sollhöhe
nach Unterlagen des AG profilieren und verdichten.
Liefern von Baustoff bzw. Entfernen von überschüssigem Baustoff wird gesondert vergütet.
Unterlage = Frostschutzschicht.
Verformungsmodul der profilierten Unterlage mindestens 120 MPa.
Unebenheit innerhalb einer 4,00 m langen Messstrecke
höchstens 3 cm in Längs- und Querrichtung.
Menge: 1650,000 m2

**2.6.3 Bordstein aus Beton setzen BSt. RB 15x22 cm '' Fuge Typ B an Rinne mit BewF gerader Stein bis 10 cm unt. OK F-beton Unt. AG**
Bordstein aus Beton setzen. Breite der Rückenstütze
mind. 15 cm.
Bordstein = RB 15 x 22 cm. R=9 cm.
Vorsatzschicht 'Quarz hell gewaschen'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton nach Unterlagen des AG herstellen.
Menge: 230,000 m

**2.6.4 Bordstein aus Beton setzen BSt. RB 15x22 cm '' Fuge Typ B an Rinne mit BewF Kurvenstein bis 10 cm unt. OK F-beton Unt. AG**
Bordstein aus Beton setzen. Breite der Rückenstütze
mind. 15 cm.
Bordstein = RB 15 x 22 cm. R=9 cm.
Vorsatzschicht 'Quarz hell gewaschen'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Kurvenstein, Radius 1,00 bis 5,00 m.
Rückenstütze bis 10 cm unter Oberkante Bordstein. Beton
mit einer Druckfestigkeit (Einzelwert) am Bohrkern von
mind. 12 MPa.
Fundamentbeton nach Unterlagen des AG herstellen.
Menge: 30,000 m

**2.6.5 Bordstein aus Beton setzen BSt. RB 15x22 cm '' Fuge Typ B an Rinne mit BewF '' bis 10 cm unt. OK F-beton Unt. AG**
StL-Nr. 2311531110911912
Bordstein aus Beton setzen. Breite der Rückenstütze
mind. 15 cm.
Bordstein = RB 15 x 22 cm.

Vorsatzschicht 'Quarz hell gewaschen'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.

Bordstein 'Übergangsstein von RB 15x22 R=9cm auf RB 15x22 R=2cm'
Rückenstütze bis 10 cm unter Oberkante Bordstein. Beton
mit einer Druckfestigkeit (Einzelwert) am Bohrkern von
mind. 12 MPa.
Fundamentbeton nach Unterlagen des AG herstellen.
Menge: 3,000 m

**2.6.6 Bordstein aus Beton setzen BSt. TB 8x20 cm gerader Stein bis 10 cm unt. OK F-beton Unt. AG**
StL-Nr. 2311531108000112
Bordstein aus Beton setzen. Breite der Rückenstütze
mind. 15 cm.
Bordstein = TB 8 x 20 cm.
Gerader Stein.
Rückenstütze bis 10 cm unter Oberkante Bordstein. Beton
mit einer Druckfestigkeit (Einzelwert) am Bohrkern von
mind. 12 MPa.
Fundamentbeton nach Unterlagen des AG herstellen.
Menge: 35,000 m

**2.6.7 Bewegungsfuge im Fundament herst. Fuge unter Borden**
StL-Nr. 2311550630
Bewegungsfuge im Fundament von Streifen, Rinnen und
Borden mit einer Dicke von 8 mm bis 15 mm herstellen.
Fuge unter Bord.
Menge: 50,000 St

**2.6.8 Bewegungsfuge im Fundament herst. ''**
StL-Nr. 2311550690
Bewegungsfuge im Fundament von Streifen, Rinnen und
Borden mit einer Dicke von 8 mm bis 15 mm herstellen.

Fuge unter 'Rinne bis 20 cm Breite'
Menge: 40,000 St

**2.6.9 Bewegungsfuge im Fundament herst. ''**
StL-Nr. 2311550690
Bewegungsfuge im Fundament von Streifen, Rinnen und
Borden mit einer Dicke von 8 mm bis 15 mm herstellen.

Fuge unter 'Rinne über 20 bis 60 cm Breite'
Menge: 20,000 St

**2.6.10 Bewegungsfuge in Borden herstellen Fugenl. b. 30 cm**
StL-Nr. 2311551610
Bewegungsfuge in einer Dicke von 8 mm bis 15mm in Borden herstellen.
Fugenlänge bis 30 cm.
Menge: 50,000 St

**2.6.11 Bewegungsf. in Str. u. Ri. herst. '' Breite bis 20 cm ''**
StL-Nr. 231155119199
Bewegungsfuge in Streifen und Rinnen herstellen. Fugenbreite 8 mm bis 15 mm.

Fuge in 'Rinnen bis 20 cm Breite'
Streifen-/Rinnenbreite bis 20 cm.

Verfüllen mit 'Dauerelastischem Fugenmaterial'
Menge: 40,000 St

**2.6.12 Bewegungsf. in Str. u. Ri. herst. '' '' ''**
StL-Nr. 231155119999
Bewegungsfuge in Streifen und Rinnen herstellen. Fugenbreite 8 mm bis 15 mm.

Fuge in 'Streifen und Rinnen'

Streifen-/Rinnenbreite 'über 20 bis 60 cm'

Verfüllen mit 'dauerelastischem Fugenmaterial'
Menge: 20,000 St

**2.6.13 Bordstein trennen '' BSt.nassschneiden ''**
StL-Nr. 231153269199
Bordstein auf Passmaß trennen.

Bordstein 'HB/ RB'
Bordstein trennen durch Nassschneiden.

Bordstein 'quer oder auf Gehrung trennen, bei Gehrungsschnitten werden zwei Schnitte je Bordstein abgerechnet'
Menge: 130,000 St

**2.6.14 Bordstein trennen '' BSt.nassschneiden ''**
StL-Nr. 231153269199
Bordstein auf Passmaß trennen.

Bordstein 'TB'
Bordstein trennen durch Nassschneiden.

Bordstein 'quer oder auf Gehrung trennen, bei Gehrungsschnitten werden zwei Schnitte je Bordstein abgerechnet'
Menge: 5,000 St

**2.6.15 Streifen aus Betonpfl.st. herst. vor Bordsteinen 160/240/140,längs m.F., m. Vorsatz. 1-zeilig '' F-Beton Unt. AG Fuge Typ B**
StL-Nr. 2311540623219210
Streifen aus Pflastersteinen aus Beton herstellen.
Oberfläche der Pflastersteine nach Unterlagen des AG.
Mehrzeiliger Streifen ist mit beidseitigen Schnurkanten
herzustellen.
Streifen als Randeinfassung vor Bordsteinen.
Format für Rastermaß des Pflastersteins = 160/240/140
mm. Verlegung längs zur Streifenrichtung.
Mit Fase, mit Vorsatzbeton.
Breite 1-zeilig.

Rückenstütze 'ohne'
Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 130,000 m

**2.6.16 Streifen aus Betonpfl.st. herst. Flächenaufteilung 160/240/140,längs m.F., m. Vorsatz. 1-zeilig bis 10 cm unt.OK F-Beton Unt. AG ''**
StL-Nr. 2311540643211290
Streifen aus Pflastersteinen aus Beton herstellen.
Oberfläche der Pflastersteine nach Unterlagen des AG.
Mehrzeiliger Streifen ist mit beidseitigen Schnurkanten
herzustellen.
Streifen zur Flächenaufteilung.
Format für Rastermaß des Pflastersteins = 160/240/140
mm. Verlegung längs zur Streifenrichtung.
Mit Fase, mit Vorsatzbeton.
Breite 1-zeilig.
Rückenstütze bis 10 cm unter Oberkante Streifen. Beton
mit einer Druckfestigkeit (Einzelwert) am Bohrkern von
mind. 12 MPa.
Fundamentbeton nach Unterlagen des AG herstellen.

Fuge 'Fugenmaterial ungebunden'
Menge: 110,000 m

**2.6.17 Streifen aus Betonpfl.st. herst. Flächenaufteilung 160/240/120,längs m.F., m. Vorsatz. 1-zeilig bis 10 cm unt.OK F-Beton Unt. AG Fuge Typ B ''**
Streifen aus Pflastersteinen aus Beton herstellen.
Oberfläche der Pflastersteine nach Unterlagen des AG.
Mehrzeiliger Streifen ist mit beidseitigen Schnurkanten
herzustellen.
Streifen zur Flächenaufteilung
Format für Rastermaß des Pflastersteins = 160/240/120
mm. Verlegung längs zur Streifenrichtung.
Mit Fase, mit Vorsatzbeton.
Breite 1-zeilig.
Rückenstütze bis 10 cm unter Oberkante Streifen. Beton
mit einer Druckfestigkeit (Einzelwert) am Bohrkern von
mind. 12 MPa.
Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien über 20m'
Menge: 15,000 m

**2.6.18 Streifen aus Betonpfl.st. herst. Flächenaufteilung 160/240/140,längs m.F., m. Vorsatz. 1-zeilig bis 10 cm unt.OK F-Beton Unt. AG Fuge Typ B ''**
Streifen aus Pflastersteinen aus Beton herstellen.
Oberfläche der Pflastersteine nach Unterlagen des AG.
Mehrzeiliger Streifen ist mit beidseitigen Schnurkanten
herzustellen.
Streifen zur Flächenaufteilung.
Format für Rastermaß des Pflastersteins = Rinnenformstein Länge x Breite  160 x 240 mm ; Höhe 120/145 mm
mm. Verlegung längs zur Streifenrichtung.
Mit Fase, mit Vorsatzbeton.
Breite 1-zeilig.
Rückenstütze bis 10 cm unter Oberkante Streifen. Beton
mit einer Druckfestigkeit (Einzelwert) am Bohrkern von
mind. 12 MPa.
Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'in Geraden und Radien über 20m'
Menge: 15,000 m

**2.6.19 Streifen aus Betonpfl.st. herst. Randeinfassung 160/240/140,längs m.F., m. Vorsatz. 1-zeilig bis 10 cm unt.OK F-Beton Unt. AG '' ''**
StL-Nr. 2311540613211299
Streifen aus Pflastersteinen aus Beton herstellen.
Oberfläche der Pflastersteine nach Unterlagen des AG.
Mehrzeiliger Streifen ist mit beidseitigen Schnurkanten
herzustellen.
Streifen als Randeinfassung.
Format für Rastermaß des Pflastersteins = 160/240/140
mm. Verlegung längs zur Streifenrichtung.
Mit Fase, mit Vorsatzbeton.
Breite 1-zeilig.
Rückenstütze bis 10 cm unter Oberkante Streifen. Beton
mit einer Druckfestigkeit (Einzelwert) am Bohrkern von
mind. 12 MPa.
Fundamentbeton nach Unterlagen des AG herstellen.

Fuge 'ungebunden'

Verlegung 'in Geraden und Radien.'
Menge: 25,000 m

*Hinweis: Hinweis zum Natursteinpflaster*
Hinweis zum Natursteinpflaster, wichtig!

Das zu liefernde Natursteinpflaster soll farblich dem bereits in vergangenen Bauabschnittenverwendeten "grau-gelb" gemischten Granitpflaster der Gehwegs-Sicherheitsstreifen entsprechen. Zum Erhalt einer ebenen, gut begehbaren und dennoch rutschhemmenden Pflasterfläche sind Ober- und Unterseite der Steine jedoch zu schneiden und zu stocken bzw. zu flammen.
Es unterscheidet sich damit sowohl farblich und auch hinsichtlich der Oberflächenbearbeitung von dem auszubauenden und  in den Fahrbahnen wiederzuverwendendem hellgrauen, allseits gebrochenen Granitpflaster.
Da die Farben auf Fotos nicht naturgetreu wiederzugeben sind,  hat sich der Bieter durch eine Ortsbegehung vor Angebotsabgabe nach den Farben der bisher verwendeten Pflastersteinen in den Sicherheitsstreifen zu erkundigen. Vor Bestellung des Pflastermaterials sind unentgeldlich Mustersteine zu liefern und es findet eine Bemusterung mit dem AG statt. Erst nach Freigabe des Materials durch den AG hat die finale Bestellung zu erfolgen. Dies ist bei der Angebotserstellung zu beachten und einzukalkulieren. Dies betrifft sämtliche Positionen mit zu lieferndem Granit-Kleiinpflaster

Farb-Beispiele aus Marienheide::

(Pflaster nass):
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
Pflaster ( trocken):

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
**2.6.21 Rinne mit Pflast. aus Nst. herst. Muldenrinne St. 100/100/100 '' 5-zeilig '' Fuge Typ A '' Querschn. Unt. AG**
StL-Nr. 2311542645959191
Rinne mit Pflastersteinen aus Naturstein herstellen.
Mehrzeilige Rinne ist mit beidseitigen Schnurkanten
herzustellen.
Muldenrinne nach Unterlagen des AG.
Format für Rastermaß des Pflastersteins = 100/100/100
mm.

Pflasterstein aus 'Granit, Farbe grau-gelb gemischt'
Breite 5-zeilig.

Fundament und Rückenstütze 'nach Unterlagen des AG'
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.

Verlegung 'in Geraden und Radien. Rinne  beidseitig in Pflasterfläche oder an Bord'
Rinnenquerschnitt nach Unterlagen des AG.
Menge: 90,000 m

**2.6.22 Dränbetontragschicht herstellen Pfl. Bk3,2+Bk1,8 Dicke 20 cm C16/20 kf 1 x 10-3 m/s kerben,Betonrast. ''**
StL-Nr. 23114581112119
Dränbetontragschicht (DBT) mit von außen zugänglichem
Hohlraumgehalt von mindestens 15 Vol. v. H. herstellen.
Als Unterlage für Pflaster Bk3,2 und Bk1,8.
Dicke = 20 cm.
Festigkeitsklasse = C16/20.
Wasserdurchlässigkeit kf-Wert mindestens 1 x 10-3 m/s
(stark durchlässig).
Kerben in der frischen Schicht im Fugenraster der Be-
tondecke herstellen.

DBT nachbehandeln 'und schützen durch Aufbringen und Feuchthalten einer wasserhaltenden Abdeckung oder Abdecken der Oberfläche sofort nach Herstellung mit Folie'
Menge: 1370,000 m2

**2.6.23 Raumfuge herstellen Fahrbahn '' einschneiden 15/38,k. v.,ZGV35**
StL-Nr. 2311432719001500
Raumfuge in Betondecke mit einer Fugeneinlage herstellen.
Raumfuge in Fahrbahn.

Deckendicke '20 cm'
Oberen Fugenspalt nach dem Erhärten des Betons einschneiden.
Fugenspaltbreite 15 mm, Fugenspalttiefe 38 mm, Un-
terfüllstoff einbringen, verfüllen mit kalt verarbeitbarer Fugenmasse, ZGV mindestens 35 v.H.
Menge: 230,000 m

**2.6.24 Pflasterd. gebBw Kleinpfl.st. d. AG herst '' n. Unterlagen AG St.90-110 Granit Bett.mörtel 0/4 Haftvermittler Fuge Typ A Segmentbogen**
Pflasterdecke in gebundener Bauweise mit Kleinpflastersteinen aus Natursteindes AG herstellen.  Steine vom Lagerplatz des AN aufnehmen, säubern, laden und transportieren. Übrige Baustoffe liefern.
Haftzugfestigkeit  zwischen Pflasterstein und Bettung
sowie zwischen Pflasterstein und Fugenfüllung, im fertigen Zustand mind. 0,6 MPa im Einzelwert. mittels Pflasterkontaktschlämme auftragen.
In Flächen 'Fahrbahnen, Fahrwege von Parkplätzen etc.
.'
Einzelflächen nach Unterlagen des AG.
Steinflächen gebrochen;
Kantenlängen ca. 90-110 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Segmentbogen.
Menge: 450,000 m2

**2.6.25 Pflasterd. gebBw Kleinpfl.st. herst '' n. Unterlagen AG '' Granit Bett.mörtel 0/4 Haftvermittler Fuge Typ A Segmentbogen**
Pflasterdecke in gebundener Bauweise mit Kleinpflastersteinen aus Naturstein herstellen. Bearbeitung der O-
berfläche der Kleinpflastersteine nach Unterlagen des
AG.
Haftzugfestigkeit zwischen Pflasterstein und Bettung
sowie zwischen Pflasterstein und Fugenfüllung, im fertigen Zustand mind. 0,6 MPa im Einzelwert.
In Flächen 'Gehwege und Nebenflächen in Segmentbogenverlegung'
Einzelflächen nach Unterlagen des AG.
Format für Rastermaß 'Höhe, Breite, Länge jeweils 90-110 mm. Steinflanken gebrochen rauh, Ober- und Unterseite geschnitten und gestockt/ geflammt. Farbe grau-gelb gemischt'
Pflasterstein aus Granit,, Farbe grau-gelb gemischt.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Segmentbogen.
Menge: 420,000 m2

**2.6.26 Pflasteranpassung Segmentbogenunterbrechung bei Raumfugen ( Zul.).**
Zulage für das Unterbrechen des Segmentbogenmusters mit Übergang auf eine gerade verlaufende Steinfuge; im Bereich von Raumfugen innerhalb der (Naturstein-)Pflasterfläche. Hinter der Raumfuge ist das Segmentbogenmuster wieder aufzubauen. Vergütet wird der Mehraufwand bei der Pflasterverlegung, das ggf. erforderliche Anpassen von Steinen etc. Das Abstellen von Trennstreifen und Ausbilden der Dehnungsfuge  wird mit der Position Raumfuge vergütet.
Diese Position gilt nur für Raumfugen innerhalb der Flächen mit Segmentbogenverlegung; Die Anschlüsse an Borde, Rinnen, Streifen im Reihenverband etc. sind mit den Positionen "Pflasterdecke herstellen" abgegolten.
Menge: 130,000 m

**2.6.27 Pflasterd. gebBw Kleinpfl.st. herst '' n. Unterlagen AG '' Granit Bett.mörtel 0/4 Haftvermittler Fuge Typ A Reihenverb**
Pflasterdecke in gebundener Bauweise mit Kleinpflastersteinen aus Naturstein herstellen. Bearbeitung der O-
berfläche der Kleinpflastersteine nach Unterlagen des
AG.
Haftzugfestigkeit zwischen Pflasterstein und Bettung
sowie zwischen Pflasterstein und Fugenfüllung, im fertigen Zustand mind. 0,6 MPa im Einzelwert.
In Flächen ' Nebenflächen, Anpassungen  in Reihen-oder Läuferverband'
Einzelflächen nach Unterlagen des AG. Verlegen an Traufstreifen, zwischen Lichtschächten, sowie in ein- und mehrzeiligen Streifen zur Flächeneinteilung.
Format für Rastermaß 'Höhe, Breite, Länge jeweils ca. 100 mm. Steinflanken gebrochen rauh, Ober- und Unterseite geschnitten und gestockt/ geflammt'
Pflasterstein aus Granit, Farbe grau-gelb gemischt.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 160,000 m2

**2.6.28 Rasenpflasterd. herst. Park-/sonst. Fl. '' Bett.substr, Füllsubstr, Einsaat ''**
Pflasterdecke mit Rasenfugen-Pflastersteinen herstellen einschließlich Füllung und Einsaat..
Rasenfugen - Pflastersteine aus Beton nach dem Bund Güteschütz Richtlinien für nicht genormte Betonprodukte BGB-RiNGB.
Rasenfugenpflasterstein mit 45mm breiten Längsstegen, angeformten Nocken zur Einhaltung einer Fugenbreite, begrünbarer und versickerungsfähiger Flächenanteil 50 %.
Besondere Produkthärte durch frequenzvarianz- gesteuerte Verdichtung und klimagesteuerte Oberflächenveredelung. Kontinuierliche Steindickenerfassung durch permanente, berührungsfreie Sensorik.
Zum schadensfreien Transport zur und innerhalb der Baustelle: Lieferung mit lagenweise Schutzfolie, auf Paletten paketiert.
Herstellung des Produktes durch ein CSC- zertifiziertes Unternehmen, Zertifizierung mindestens „gold“.
CO2 neutrale Produktion durch CO2 Kompensation für die Produktion.
Verwertung von Produktionsrückständen durch die Aufbereitung zur RC- Körnung und Einsatz im Kernbeton.

Format L x B x H= 30 x 15x 10 cm ; Gewicht 6,6kg/Stein.
Farbe: grau

Verlegen im Verband nach Herstellerangaben.
Dicke der Bettungsschicht in verdichtetem Zustand 4 cm.

In Park- und sonstigen Verkehrsflächen.

Einzelflächen ca.  10,00 bis 20,00 qm''

Bettungssubstrat der Nutzungskatrgorie N2-N FW:
Mineralisch-organisches Substrat, salzarm, entmischungssicher zusammengesetzt aus den Basiskomponenten Lava, Bims, Basalt, Sand und Kompost. Für die intensive Begrünung, optimiert
für den Einsatz als vegetativ wirksame Bettung von Rasenwaben,
Rasengittersteinen, Rasenfugenpflaster und Rasenklinker.
Details:
• Offenporig, mit hohem Gesamtporenvolumen, druckfest,
langzeitstabil
• Gute Nährstoffpufferung, pH-stabil, keimungs- und
wachstumsfördernd
• Frei von Wurzelunkräutern
• Bei Nässe und leichtem Frost verarbeitbar
• Auch nach länger anhaltenden oder starken Niederschlagsereignissen nach kurzer Zeit nutzbar
• Durch den Einsatz von Basalt als Stützkorn für die Befahrung geeignet

Zusammensetzung:
Naturprodukt (Eruptivsteingemisch, Ober-/
Unterboden verschiedener Klassen) bestehend
aus Augit, Olivin, Magnetit, Limonit, Biotit, Tone
verschiedener Arten

Körnung 0-6mm

Korngrößenverteilung
(Anteil an der Gesamtmasse in %)
Abschlämmbare Bestandteile 5–15
Fein-/Mittelkies 25–40

Volumengewicht
(t/m3)
Anlieferzustand DIN EN 1097-3: 1,1–1,3
Bei max. Wasserkapazität,
verdichtet: 1,7–1,9
Wasser-/Luft-Haushalt, verdichtet
Maximale Wasserkapazität 35–40 Vol.%
Wasserdurchlässigkeit mod. Kf 0,6–40 mm/min
pH-Wert 6,8–7,5
Salzgehalt 0,5–1,5 g

Verfüllen der Rasensteine mit Füllsubstrat wie folgt:

Naturprodukt (Eruptivsteingemisch, Ober-/ Unterboden verschiedener Klassen) bestehend aus Augit, Olivin, Magnetit, Limonit, Biotit, Tone verschiedener Arten, angereichert mit Kompost

Mineralisch-organisches Rasensubstrat für Dach und Boden, zusammengesetzt aus den Basiskomponenten Lava, Bims, Sand und Kompost.
Details: • Offenporig, mit hohem Gesamtporenvolumen, druckfest, langzeitstabil • Gute Nährstoffpufferung, pH-stabil, keimungs- und wachstumsfördernd • Frei von Wurzelunkräutern • Bei Nässe und leichtem Frost verarbeitbar • Auch nach länger anhaltenden oder starken Niederschlagsereignissen nach kurzer Zeit nutzbar • Für Ansaat und Rollrasenverlegung geeignet.

Körnung (ø in mm)  0-6/8
 Korngrößenverteilung (Anteil an der Gesamtmasse in %): Abschlämmbare Bestandteile 10–20 Fein-/Mittelkies 20–40 Volumengewicht (t/m3 ):
 Anlieferzustand DIN EN 1097-3 1,00–1,10 Bei max. Wasserkapazität, verdichtet 1,60–1,85
Wasser-/Luft-Haushalt, verdichtet Maximale Wasserkapazität 40–50 Vol.% Wasserdurchlässigkeit mod. Kf 0,6–20 mm/min pH-Wert 6,8–7,5 Salzgehalt 0,5–1,5 g/

Einsaat mitParkplatzrasen RSM 5.1.; Nachsäen bis zur vollständigen Begrünung.

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Menge: 330,000 m2

*Hinweis: Hinweis*
Das Schneiden von Betonplatten wird ebenfalls über diese
Position vergütet.

**2.6.29 Pflastersteine zuarbeiten aus Beton ''**
StL-Nr. 231151950199
Pflastersteine auf Passmaß trennen und Pflastersteine
an Kanten und Einfassungen oder an Aussparungen und
Einbauten über 1,00 m2 Einzelgröße zuarbeiten, nassschneiden oder behauen.
Das Zuarbeiten, Nassschneiden oder Behauen der Pflastersteine an Aussparungen und Einbauten bis zu 1,00 m2
Einzelgröße wird gesondert vergütet.
Art = Pflastersteine aus Beton.

Dicke 'bis 10 cm'
Menge: 200,000 m

**2.6.30 Pflasterdecken-Anpassung herstellen Einzelgr. b 0,5m2 Steine Pflasterd.**
StL-Nr. 2311519811
Anpassung der Pflasterdecke an Aussparungen oder Einbauten herstellen. Abgerechnet wird je Stück Einbauteil.
Einzelgröße der Aussparung bzw. Einbauten bis 0,50 m2.
Ausführung mit Steinen der Pflasterdecke. Das Schneiden
der Steine gehört zum Leistungsumfang.
Menge: 10,000 St

**2.6.31 Plattenbel. mit Pl. a. Bet. herst. '' '' '' rechtw. zum Rand Bett.0/4 30 v. H. Fuge 0/4**
StL-Nr. 23115202999111
Plattenbelag mit Platten aus Beton einschließlich handelsüblicher Ergänzungsplatten herstellen. Äußere Be-
schaffenheit (Oberfläche und Farbgestaltung) der Platten, Trassierung des Plattenbelages und Verlegung der
Platten im Kurvenbereich nach Unterlagen des AG.

In Flächen 'Streifen hinter Ladebordsteinen'

Einzelflächen 'unter 2,5 qm'

Format für Rastermaß '50 x 50x 6 cm'
Platten rechtwinklig zum Rand verlegen.
Bettung aus Baustoffgemisch 0/4, Anteil an Körnung unter 2 mm max. 30 Massenprozent, E CS35, C 90/3.
Fuge mit Baustoffgemisch 0/4, GU, F, E CS35, C 90/3,
Fugenmaterial einarbeiten und einschlämmen, Fugenschluss durch Einfegen und Einschlämmen herstellen.
Menge: 7,000 m2

*Hinweis: Hinweis*
Hinweis zu den Asphaltpositionen.
Anschlüsse an Bestand, bspw.Bereich  Einmündung Bahnhofstraße, Bauende Landwehrstraße, in unzusammenhängenden Streifen, Zwickeln.

**2.6.32 Asphalttragsch. aus AC 22 T S herst '' Bitumen 50/70 Kalksteinfüller ''**
Asphalttragschicht aus Asphalttragschichtmischgut
AC 22 T S herstellen. Anlieferung des Asphaltmischguts
in thermoisolierten Transportbehältern.
In Verkehrsflächen der Belastungsklasse bis Bk3,2.
Einbau 'von Hand, Einbaustärke ca. 12 cm'
Bindemittel = 50/70.
Fremdfüller = Kalksteinfüller.
Einbau 'in Kleinflächen,Anrampungen, Profillierungen'
Menge: 2,000 t

**2.6.33 Unterlage reinigen Asphaltbefestig. Einzelflächen ''**
Unterlage reinigen. Anfallendes Kehrgut nach Wahl des
AN verwerten.
Unterlage = Asphaltbefestigung AC22 frisch.
Nicht zusammenhängende Teilflächen.
Reinigungsgerät 'für Zwickel und Streifen geeignet'
Menge: 6,000 m2

**2.6.34 Bitumenemulsion aufsprühen '___' Asphalt frisch manuell C40B5-S Menge 300 g/m2**
Katalog-Nr. 01070210
Bitumenemulsion zur Herstellung des Schichtenverbundes
aufsprühen.

Auf Verkehrsflächen 'Streifen vor Bordsteinen'
Unterlage = Asphaltbefestigung, frisch.
Ausführung in Teilflächen manuell.
Bindemittel = C40B5-S.
Bindemittelmenge = 300 g/m2.
Vor Einbau Asphalttrag-/-binder-/ -deckschicht.
Menge: 6,000 m²

**2.6.35 Asphaltdecksch. aus AC 8 D S herst. Dicke 4 cm Bitumen 50/70 Kalk.füller CC 70**
Katalog-Nr. 01070240
Asphaltdeckschicht aus Asphaltbeton für Asphaltdeckschichten AC 8 D S herstellen. Anlieferung des
Asphaltmischguts in thermoisolierten
Transportbehältern.
In Verkehrsflächen der Belastungsklassen bis Bk3,2
Einbaudicke = 4 cm.
Bindemittel = 50/700.
Fremdfüller = Kalksteinfüller Kategorie CC 70.
Menge: 6,000 m²

**2.6.36 Anschl. a. Fuge m. B-fugenb. herst. Anschl. ADS Anschl.längs+quer Schichtd. 4 cm bis 20 m Breite 10 mm**
Katalog-Nr. 01070250
Anschluss als Fuge an bestehende Asphaltschicht oder
Bauteil in der Dicke der Asphaltschicht mit Bitumenfugenband einschließlich zugehörigem und zuvor aufgetragenem Voranstrichmittel herstellen.
Anschluss an Asphaltdeckschicht.
Längs- und Querfuge.
Dicke der Asphaltschicht = 4 cm.
Einzellängen bis 20,00 m.
Breite des Bitumenfugenbandes = 10 mm.
Menge: 30,000 m

**2.6.37 Abstumpfungsmaßnahme durchführen LFK 1/3 Gestein wie Decke Menge 2 kg/m2**
Katalog-Nr. 01070260
Abstumpfungsmaßnahme zur Erhöhung der Anfangsgriffigkeit durch gleichmäßiges Aufbringen und Einwalzen von
Abstreukörnung durchführen. Nicht gebundene Abstreukörnung aufnehmen und der Verwertung nach Wahl des AN zuführen.
Abstreukörnung = Lieferkörnung 1/3.
Aus Gestein wie grobe Gesteinskörnung in Asphaltdeckschicht.
Abstreumenge = 2 kg/m2.
Menge: 6,000 m²

**2.6.38 Einbauteile in Asphaltbef. anpassen in Fahrbahn '' '' '' Asph.beton, Beton, Pflaster**
Einbauteile in Asphaltbefestigung, Beton oder Pflaster freilegen und an die
neue Höhe anpassen.
Freigelegten Bereich verfüllen und verdichten. Aufbruchmaterial nach Wahl des AN verwerten.
Einbauteil in Fahrbahn.
Einbauteil 'Schieberkappe Wasser oder Gas, auch Hydrantenkappe, mit Tragplatte '
Aufbruchtiefe 'bis ca. 0,60 m'
Anpassung 'anpassen an neue Fahrbahnhöhe bis 0,10 m.
eventuell erforderlicher Einbau und Materiallieferung  der Verlängerungen der Schiebergastänge, Tragplatten und Straßenkappen durch VU '
Menge: 3,000 St

**2.6.39 Schachtteil freilegen Schachtabdeckung**
Schachtabdeckung  , in Pflaster oder Asphalt eingebaut, freistemmen und freilegen. Ausbaumaterial nach Wahl des AN verwerten.
Ausbau des Auflagerings wird gesondert vergütet.
Menge: 2,000 St

**2.6.40 Schachtteil freilegen Auflagerring**
Betonauflagering, in Asphalt und/oder Frostschutzmaterial eingebaut, freistemmen und freilegen. Ausbaumaterial nach Wahl des AN verwerten.
Ausbau des Auflagerings wird gesondert vergütet.
Menge: 2,000 St

**2.6.41 Schachtteil ausbauen Abdeckung Schacht sichern Ausbau verwerten**
StL-Nr. 241104091101
Freigelegtes Schachtteil ausbauen. Aufbruch von Straßenbefestigung wird gesondert vergütet.
Teil = Abdeckung beliebiger Bauart, lichte Weite bis
1,00 m.
Schachtöffnung durch geeignete Abdeckung sichern. Verfüllen des Schachtes wird gesondert vergütet.
Sämtliche Ausbaustoffe nach Wahl des AN verwerten.
Menge: 2,000 St

**2.6.42 Schachtteil ausbauen Auflagering Ausbau verwerten**
StL-Nr. 221104082001
Freigelegtes Schachtteil ausbauen. Aufbruch von Straßenbefestigung wird gesondert vergütet.
Teil = Auflagering.
Sämtliche Ausbaustoffe verwerten nach Wahl des AN.
Menge: 2,000 St

**2.6.43 Betonauflagering einbauen Rg.,verschiebsich '' Mörtel M20**
StL-Nr. 221104441901
Betonauflagering, lichter DU 625 mm, einbauen. Fugen
glattstreichen.
Auflagering verschiebesicher.

Ringhöhe 'nach Erfordernis, auch konisch.'
Fuge zwischen Fertigteilen mit Mörtel M20 vollflächig
herstellen, Fugen glattstreichen.
Menge: 2,000 St

**2.6.44 Schachtabdeckung aufsetzen DIN 19584, D, B m. Schmutzfänger Deckel/Einlage Höhe Zug um Zug WW-Mörtel**
Schachtabdeckung, mit lichter Weite mindestens 610 mm
und rundem Rahmen, aufsetzen.
Klasse D 400, Ausführung nach DIN 19584, mit Rahmen aus
Gusseisen mit Beton.
Ausführung = mit Lüftungsöffnungen und Schmutzfänger in schwerer Ausführung.
Deckel mit dämpfender Einlage.
Schachtabdeckung zunächst provisorisch auflegen und
entsprechend Bauablauf Zug um Zug bis auf planmäßige
Höhe setzen.
Fuge zwischen Fertigteilen mit Mörtel WW-
Schachtkopfmörtel nach DIN 19573, unter Verwendung von
mindestens drei Distanzstücken entsprechender Festigkeit vollflächig herstellen, Fugen glattstreichen.
Menge: 1,000 St

**2.6.45 Schachtabdeckung anpassen in Pflasterfläche'**
Schachtabdeckung freilegen und nach Bauablauf an die
neue planmäßige Höhe anpassen. Aufbrucharbeiten zum
Freilegen der Schachtabdeckung ausführen. Ausbauen so-
wie Liefern und Einbauen von Schachtteilen werden gesondert vergütet.
Fläche aus Beton- und Natursteinpflaster
Aufbruchdicke über 20 bis 30 cm.
Schachtabdeckung 'Kanalschacht, rund'
Menge: 1,000 St

**2.6.46 Kabelschachtabdeckung anpassen in Pflasterfläche'**
Schachtabdeckung von Kabelschacht freilegen und nach Bauablauf an die
neue planmäßige Höhe anpassen. Aufbrucharbeiten zum
Freilegen der Schachtabdeckung ausführen. Ausbauen so-
wie Liefern und Einbauen von Schachtteilen werden gesondert vergütet.
Fläche aus Beton- und Natursteinpflaster
Aufbruchdicke über 20 bis 30 cm.
Schachtabdeckung 'Kabelschacht,  Länge bis 1,60 m l.W.,  Breite bis 0,80 l.W. ; Abdeckung auch mehrteilig.
Menge: 2,000 St

#### 2.7 VERKEHRSSCHILDER

**2.7.1 Bodenhülse f.Rohrpf aufstellen '' '' Ortb.0,4/0,4/0,8 Aushub verwerten Preisänd. Pfosten**
Bodenhülse für seitl. gelagerten Rohrpfosten einbauen einschl. anfallenden Aushubarbeiten. Stahlteile
feuerverzinkt. Umgebende Fläche entsprechend dem früheren Zustand herstellen.
Pfostenlänge 'über 2,0m bis 3,0m'
für Rohr 'Stahl 60,3//2 mm.'
Bodenhülse für Pfosten. Bodenhülse Grauguss, Länge 500 mm.
Aufstellung in Boden/Homogenbereich nach Unterlagen des
AG.
Fundament aus Ortbeton  C 12/15 0,40/0,40, Tiefe 0,80 m
herstellen.
Aushub nach Wahl des AN verwerten. Materialklasse EBV BM-F3 / BG-F3.
Gelagerten Pfosten in Hülse einbauen, gelagerte Schilder (soweit sie abgebaut wurden) wieder am Pfosten befestigen.
Menge: 10,000 St

**2.7.2 Rohrpfosten aufstellen '' '' Bodenh.Unterl. AG Boden Unterl. AG Ortb.0,4/0,4/0,8 Aushub verwerten Preisänd. Pfosten**
Rohrpfosten mit Abdeckkappe für Verkehrsschild aufstellen einschl. anfallenden Aushubarbeiten. Stahlteile
feuerverzinkt. Umgebende Fläche entsprechend dem früheren Zustand herstellen.
Pfostenlänge 'über 2,0m bis 3,0m'
Rohr 'Stahl 60,3//2 mm.'
Pfosten mit Bodenhülse. Bodenhülse Grauguss, Länge 500 mm.
Aufstellung in Boden/Homogenbereich nach Unterlagen des
AG.
Fundament aus Ortbeton  C 12/15 0,40/0,40, Tiefe 0,80 m
herstellen.
Aushub nach Wahl des AN verwerten. Materialklasse EBV BM-F3 / BG-F3.
Bei Änderung der Pfostenlänge verändert sich der Einheitspreis im Verhältnis zur ausgeschriebenen Pfostenlänge. Basislänge für die Abrechnung ist bei Mehrlängen
die maximal, bei Minderlängen die minimal ausgeschriebene Pfostenlänge.
Menge: 2,000 St

**2.7.3 Verkehrsschild anbringen Quadrat Größe 2 Einseitig Folie RA 3 3 mm dick Rohrr. Plan III UK Schild ab 2 m**
Verkehrsschild nach Unterlagen des AG anbringen.
Schild = Ronde, Dreieck, Quadrat.
Größe 2.
Einseitig.
Mit retroreflektierender Folie der Klasse RA 3.
Schild = flach, 3 mm dick.
Befestigung in Rohrrahmen nach IVZ-Norm, Standardplan
III. Verschraubung aus nicht rostendem Stahl mind. der
Stahlsorte A 2.
Anbringung neben der Fahrbahn. Unterkante des Schildes
ab 2,00 m über der Verkehrsfläche.
Menge: 2,000 St

**2.7.4 Begrenzungspoller aufstellen rotweiss**
Begrenzungspoller aus Aluminium ortsfest und herausnehmbar inkl. Bodenhülse liefern und einbauen. Einschließlich aller Erd-, Fundamentierungs- und Nebenarbeiten Überschüssiges Material ist zu entsorgen.  Materialklasse EBV BM-F3 / BG-F3.
Farbe: weiss/rot  reflektierend
Vierkantrohr: 70 x 70 mm
Höhe über Boden: 900 mm
Lieferung inkl. Dreikantschlüssel zur Entriegelung,
Universalschlüssel für Abdeckkappe
Menge: 5,000 St

**2.7.5 Begrenzungspoller aufstellen Edelstahl**
Begrenzungspoller aus Edelstahl ortsfest und herausnehmbar inkl. Bodenhülse liefern und einbauen. Einschließlich aller Erd-, Fundamentierungs- und Nebenarbeiten Überschüssiges Material ist zu entsorgen.
Materialklasse EBV BM-F3 / BG-F3.
Material: Edelstahl gestrahlt und matt elektropoliert
Rundrohr: Durchm. 76 mm
Höhe über Boden: 900 mm
Sicherung des Pfostens mit Dreikantschloss 18 mm.
Lieferung inkl. Dreikantschlüssel zur Entriegelung,
Universalschlüssel für Abdeckkappe
Menge: 7,000 St

**2.7.6 Hinweisschilder Ersatzparkplätze**
Hinweisschilder Größe 2, mit Freitext für die Dauer der Bauzeit  herstellen, aufstellen, vorhalten, kontrollieren und abbauen.
Hinweise auf Ersatzparkplätze, Laufwege für Fussgänger etc. . Aufstellorte und Texte nach Angabe der Bauleitung.
Menge: 10,000 St

#### 2.8 AUSSTATTUNG

**2.8.1 Abfallbehälter 45 l**
Abfallbehälter rund 45L
Abfallbehälter gemäss Unterlagen des AG "Zeichn.
Abfallbehälter"
Volumen 45l,
flaches Dach, Stütze lang
Abfallbehälter zum Einbetonieren
Stahlblech feuerverzinkt,
Behälter: Durchmesser 340 mm, Höhe 485 mm,
Ständer: U-Profil 110 x 45 mm, Höhe GOK ca.828 mm
Gewicht: ca. 25 kg
1 flaches Dach, Stütze lang
Pulverbeschichtung in RAL 7016

Einschliesslich Drahtkorbeinsatz passend für
45l-Behälter, rund
Maschung 10 x 10 mm, verzinkt.
Liefern und einschliesslich aller erforderlichen Erd- und Fundamentarbeiten in kompletter Arbeit einbauen.
Überschüssigen Aushub nach Wahl d. AN verwerten.  Materialklasse EBV BM-F3 / BG-F3.
Menge: 2,000 St

**2.8.2 Fahrradstandbügel**
Fahrradstandbügel
Fahrradstandbügel gemäss Unterlagen des AG "Fahrradanlehner" ,Stahl  feuerverzinkt und pulverbeschichtet in RAL 7016 anthrazit, frei Baustelle liefern und fachgerecht einbetonieren in zwei Betonfundamente C 20/25, jeweils 400*400*600 mm einschl. aller erforderlichen Erd- Schal-und Nebenarbeiten nach Plan und Angabe.
Überschüssigen Aushub nach Wahl d. AN verwerten.  Materialklasse EBV BM-F3 / BG-F3
Bügellänge 800mm, Höhe über GOK 850 mm,
Einbindetiefe 400mm.
Menge: 4,000 St

**2.8.3 Bodenplatten Sitzdecks**
Katalog-Nr. 03050041
Bodenplatten für Sitzdecks,
Plattenstärke d=20 cm
aus Stahlbeton, mit Bewehrungsmatten  Q257 als Ober- , Unterbewehrung und Randbügel
Betongüte C25/30.
Expositionsklasse XC2, XF1 und XA1.
Oberfläche überpflasterbar.
Einschl. aller erforderl. Erd,-, Schal- und
Nebenarbeiten.
Überschüssigen Aushub nach Wahl d. AN verwerten.  Materialklasse EBV BM-F3 / BG-F3
Menge: 30,000 m²

**2.8.4 Sitzdeck 1**
Sitzdeck 1
Sitzdeck mit Unterkonstruktion aus Stahl
und Sitzfläche aus Holz, hergestellt in
Modulbauweise (Holzlatten/Sitzelemente
sind vormontiert) zum einfachen Einbau
Gesamtumfang: 17,96 m
Gesamthöhe: 600 mm
Gesamtfläche: 12,95 m²
Gewicht: 1.049,0000 kg / 1.049,0000 kg
Unterkonstruktion
- hergestellt aus Corten-Stahl (nicht vorbewittert)
- Bankfüße: umlaufende Stahlwangen (4 mm)
- inkl. Aussteifungen /Verstärkungen gem. statischen Anforderungen
- Befestigung: auf Betonfundament ca. 100 mm unter FOK
Sitzfläche
- Holzart: Thermoesche, naturbelassen
- Holzabmessungen: 140 x 42 mm
- Ausrichtung: längs, flach
- Sitzhöhe: ca. 500 mm
- inkl. unterseitigem Metallgewebe als Durchfallschutz
- Latten konstruktiv unsichtbar (von unten) verschraubt

Lieferung von Werkszeichnungen zur Freigabe durch den AG.

Einbauhinweis:
Lieferung als hochwertiges, vorkonfektioniertes System in maßgenauen Modulen. Vor Ort ist
ausschließlich das Zusammensetzen und Verschrauben der Elemente erforderlich.

Lieferung, Zusammenbau und Befestigung auf Fundamentplatte in fertiger Arbeit einschließlich aller erforderlichen Verbindungs- und Befestigungsmittel in Stahl V2A. ; Fundamentplatte wird gesondert vergütet.
Menge: 1,000 St

**2.8.5 Sitzdeck 2**
Sitzdeck 2
Sitzdeck mit Unterkonstruktion aus Stahl
und Sitzfläche aus Holz, hergestellt in
Modulbauweise (Holzlatten/Sitzelemente
sind vormontiert) zum einfachen Einbau
Gesamtumfang: 13,51 m
Gesamthöhe: 600 mm
Gesamtfläche: 8,70 m²
Gewicht: 735,0000 kg / 735,0000 kg
Unterkonstruktion
- hergestellt aus Corten-Stahl (nicht vorbewittert)
- Bankfüße: umlaufende Stahlwangen (4 mm)
- inkl. Aussteifungen /Verstärkungen gem. statischen Anforderungen
- Befestigung: auf Betonfundament ca. 100 mm unter FOK
Sitzfläche
- Holzart: Thermoesche, naturbelassen
- Holzabmessungen: 140 x 42 mm
- Ausrichtung: quer, flach
- Sitzhöhe: ca. 500 mm
- inkl. unterseitigem Metallgewebe als Durchfallschutz
- Latten konstruktiv unsichtbar (von unten) verschraubt

Lieferung von Werkszeichnungen zur Freigabe durch den AG.

Einbauhinweis:
Lieferung als hochw ertiges, vorkonfektioniertes System in maßgenauen Modulen. Vor Ort ist
ausschließlich das Zusammensetzen und Verschrauben der Elemente erforderlich.
Lieferung, Zusammenbau und Befestigung auf Fundamentplatte in fertiger Arbeit einschließlich aller erforderlichen Verbindungs- und Befestigungsmittel in Stahl V2A. ; Fundamentplatte wird gesondert vergütet.
Menge: 1,000 St

**2.8.6 Baumscheibe**
Baumscheibe bestehend aus Einlegerahmen und Baumrost; nach Unterlagen des AG Planskzze Baumscheibe.

Baumrost:
Baumrost begeh- und überfahbar,  -aus Gusseisen- nach Unterlagen d. AG
Befahrbar bis 50kN Radlast
4-teilig mit 2 Belüftungs-/Bewässerungsdeckeln
Außenabmessung: 1,80x1,80m cm; Innenöffnung: 700mm Durchmesser, Höhe 41mm, Gewicht ca. 224Kg
Radialdesign mit rutschhemmender strukturierter Pulverbeschichtung RAL 9005
Schlitzweite 16mm

Einlegerahmen:
Außenmass 1824 x 1824 mm
Rahmenhöhe 80 mm
Einlegetiefe 41 mm
Aus Stahl verzinkt
2-teilig
einschl nötiger Befestigungsmittel.

komplett iefern und nach Herstellerangaben auf
Fundamente auflagern. Betonfundamente werden gesondert vergütet.
Menge: 1,000 St

**2.8.7 Betonfundament f. Baumscheibe**
Betonfundament für Baumscheibe
Außenmass 1860 x 1860 mm
Gewicht ca. 600 kg
Höhe 250 mm
Radlast 50 kN
4-teilig
liefern und nach Herstellerangabe einbauen.
Menge: 1,000 St

**2.8.8 Anfahrschutz**
Anfahrschutz aus Gusseisen passend für
Baumrost der Vorposition
mit einer kreisförmigen Mittelöffnung von 700 mm
Typ-F
Nennmaß unten: 700 mm, Durchmesser oben: 400 mm, Einbauhöhe: 500 mm
Bestehend aus 6 Teilen und Befestigungsmaterial
Gesamtgewicht: ca. 82,0 kg
Material: Gusseisen
Lackierung: Strukturierte  Pulverbeschichtung in RAL 9005 (Schwarz)
Anfahrschutz liefern und nach Herstellerangaben einbauen.
Menge: 1,000 St

**2.8.9 Bewässerungs- und Belüftungssystem für Baum gem. Herstellerangaben einbauen.**
Bewässerungs- und Belüftungssystem  für Baum für
Pflanzgrube gemäß Herstellerangaben einbauen.

System zur Bewässerung und Belüftung von Bäumen, incl.
Verlängerungsstück und Filter, incl. Dränagerohre DN
100 kokofil (flexibel, gelb, geschlitzt,
kokosummantelt), Endkappe  aus Kunststoff (schwarz,
eckig, 100mmx100mmx100mm, mit Bodenanker), einschl.
aller erforderlicher T-
Verbindungsstücke und Endkappen.

Abrechnung nach Aufmaß und Lieferscheinen.
Menge: 2,000 St

**2.8.10 Pflanzgrube für Baum ausheben**
Pflanzgrube für Baum herstellen; Sohle 30 cm
tief lockern
Zulage zum Bodenaushub.
Menge: 6,000 m³

**2.8.11 Wurzelsperre**
Hoch dichte Wurzelsperre aus HDPE zum Schutz von
Leitungen, Fundamenten, usw.
Rollenware  Höhe: bis 1,5m  Stärke: 1,0 mm
Dichte: 0,97g/cm³ - Bruchspannung: 28-30Mpa -
Bruchdehnung: >600Mpa - Weiterreißwiderstand: >100N/mm
liefern und nach Herstellerangaben einbauen einschl.
Verbindung der Enden durch Überlappung und Verklebung
mit-Spezialklebeband
Menge: 15,000 m²

**2.8.12 Baumgrube gem. Vorgaben verfüllen**
Baumgrube gem. Vorgaben verfüllen.

Pflanzsubstrat, bestehend aus:
A:  35 Vol.-% Oberboden / DIN 18915, Bodengruppe 4
B:  15 Vol.-% Lava 0/4
C:  10 Vol.-% Lava 1/5
D:  10 Vol.-% Lava 2/8
E:  10 Vol.-% Lava 8/16
F:  20 Vol.-% Lava 16/32
liefern und dreilagig in die Baumgruben einbauen und
standfest verdichten. Zur Verzahnung ist vor dem Einbau
jeder Lage die Unterlage aufzurauen.
Die Einzelbestandteile des Substrats müssen homogen
vermischt sein. Abrechnung nach Fläche mal
Einbaustärke.

Das Substrat muss die nachfolgenden
Anforderungen erfüllen:
Anteil d<0,065 mm:  < 25 Massen-%
Anteil d>2 mm:  > 50 Massen-%

Gesamtporenvolumen:  > 40 Vol.-%
nutzbare Feldkapazität:  > 10 Vol-%
max. Wasserkapazität:  > 35 Vol.-%

Die Bezugsquelle ist durch Lieferscheine zu belegen.
Vor dem Einbau ist der Nachweis eines unabhängigen
Labors erbracht werden dass die vorgegebenen Parameter
eingehalten werden.

Bereiche: im gesamten Baubereich

Abrechnung nach Aufmaß und Lieferscheinen.
Menge: 6,000 m³

#### 2.9 ARBEITEN AUF NACHWEIS

*Hinweis: Stundenlohnarbeiten (ohne MwSt.)*
Die nachfolgend angegebenen Abrechnungssätze gelten für die normale, tarifliche Arbeitszeit nach den jeweils geltenden Tarifbestimmungen. Für Über- ,Nacht-, Sonntags- und Feiertagsstunden werden zusätzliche die tariflichen Aufschläge vergütet. Die Auslösung wird nicht gesondert vergütet.

**2.9.1 Schachtmeister**
Menge: 5,000 h

**2.9.2 Baufacharbeiter**
Menge: 5,000 h

**2.9.3 Bauhelfer**
Menge: 5,000 h

*Hinweis: Vorhaltung Maschinen und Geräte*
Die Vorhaltungskosten beinhalten Abschreibung und Verzinsung. Die Betriebskosten beinhalten die Betriebsund Wartungsstoffe, Reparaturkostenanteile, Überstundenanteile einschl. Bedienung. Für den Betrieb der Geräte werden Vorhalte- und Betriebskosten vergütet. Die Personalkosten der Bedienung werden nicht gesondert erstattet. Alle für den Einsatz vorgesehenen Geräte sind in der Zusammenstellung aufgeführt, z.B.:

**2.9.4 Hydraulikbagger bis 22 t, inkl. aller Anbauteile**
Menge: 3,000 h

**2.9.5 Minibagger bis 8 t inkl. aller Anbauteile**
Menge: 3,000 h

**2.9.6 Minibagger bis 3,5 t inkl. aller Anbauteile**
Menge: 3,000 h

**2.9.7 Allrad LKW 12 to TK**
Menge: 3,000 h

**2.9.8 Allrad LKW 8 to TK**
Menge: 3,000 h

**2.9.9 Radlader, L 6**
Menge: 2,000 h

**2.9.10 Pumpenaggregat 50 m3/h**
Menge: 3,000 h

**2.9.11 Flächenrüttler AT 2000**
Menge: 2,000 h

**2.9.12 Trennschneider**
Menge: 2,000 h

**2.9.13 ND - Kompressor 6 m³/min.**
Menge: 3,000 h

*Hinweis: Baustofflieferung (ohne MwSt., einschließlich Einbau)*

**2.9.14 Mauersand**
Menge: 2,000 m³

**2.9.15 Splitt 5/11 mm**
Menge: 2,000 m³

**2.9.16 Splitt 11/22 mm**
Menge: 2,000 m³

**2.9.17 Beton C 12/15**
Menge: 1,000 m³

**2.9.18 Beton C 20/25**
Menge: 1,000 m³

### 3 SANIERUNG MISCHWASSER

#### 3.1 GRABENLOSE SANIERUNG HAUPTKANAL

**3.1.1 Baustelleneinrichtung Grabenlose Sanierung**
Katalog-Nr. 01050010
Baustelleneinrichtung Grabenlose Sanierung
Anfuhr und Abfuhr, Aufstellen, Vorhalten und Räumung
nach Abschluss der Arbeiten aller erf. Einrichtungen
wie Geräte, Maschinen, Bauwagen und sanitäre Anlagen.
Weiter ist die Einrichtung der Lagerplätze und
Versorgungsanschlüsse mit einzukalkulieren.

Vorhalten, Prüfen und Einsatz der erforderlichen
Arbeitsschutz- und Arbeitssicherungsausrüstungen gem. UVV der BG Bau für die Dauer der Sanierungsmaßnahme. Folgende Geräte sind durchgehend vor Ort bereit zu stellen: Gasmess- und Warngeräte, Höhensicherung, Dreibock, persönliche Schutzausrüstung, Sitz- und Rettungsgurte,
Sauerstoffschnellretter.

Die Baustelleneinrichtung ist für die gesamte Bauzeit
vorzuhalten.
Die in Anspruch genommenen Flächen sind nach Abschluss
der Arbeiten komplett zu räumen und in einen
ordnungsgemäßen Zustand zu versetzen.
Evtl. entstandene Schäden an den Lager- und auch
Nachbarflächen sind auf Kosten des AN zu beheben.
Soweit es sich bei den wiederherzustellenden bzw. zu
rekultivierenden Flächen um Privatflächen handelt, hat
der AN Freistellungsbescheinigungen des Eigentümers vor
der Abnahme dem AG zu übergeben.
Die Vergütung erfolgt zu 80 % anteilig zum Bautenstand
und die restlichen 20 % mit Stellung der
Schlussrechnung.
Menge: 1,000 Psch

*Hinweis: Hinweis Verkehrssicherung/-genehmigung*
Die Verkehrssicherung während der Bauzeit einschließlich
der Beschaffung der Genehmigung erfolgt im Rahmen der Verkehrssicherung der Gesamtmassnahme und wird nicht gesondert vergütet.

**3.1.2 Kanalleitung kalibrieren Altrohr DN 300**
Katalog-Nr. 01090010
Aufspüren der Verformung, Feststellen des
Rohrquerschnittes als vorbereitende Maßnahme
zum Einzugsverfahren.

Altrohr Beton / Stahlbeton DN 300 mm.
Menge: 40,000 m

**3.1.3 Ein- und Ausbau der Gerätschaften**
Katalog-Nr. 01090011
Haltungseinrichtung
Ein- und Ausbau der Gerätschaften je
Haltungseinrichtung.
Gilt für alle Arbeiten der Grabenlosen Sanierung (TIP-Verfahren) einschließlich Anbindung der Hausanschlüsse.
Gilt ebenfalls für Robotertechnik, Kamera, HD-Reiniger
etc..
Einschließlich der Kosten für das Personal.
Diese Position wird pro Haltung 1 Mal vergütet,
unabhängig von der Anzahl der Sanierungsstellen; eine
ggf. systembedingte Mehrfacheinrichtung ist
einzukalkulieren.
Menge: 1,000 Stk

**3.1.4 Kanalrohre reinigen DN 300**
Katalog-Nr. 01090012
Hauptkanal
Kanäle durch Hochdruckspülverfahren reinigen.
Die Leistung des Gerätes ist so zu wählen, dass eine
einwandfreie Feststellung des Ist-Zustandes möglich
ist.
Dabei darf es jedoch zu keiner Beschädigung der Kanäle
kommen.
Behindern Wurzeleinwüchse oder feste Ablagerungen
bzw. Inkrustationen den Reinigungsvorgang, so ist der
Vorgang abzubrechen und an anderer Stelle fortzusetzen.
Die Beseitigung dieser Störung erfolgt in Abstimmung
mit
dem AG.
Das Spülwasser ist auf Kosten des AN zu beziehen.
Deponie-, Verbrennungs- und Wiegekosten sind in die
EPs einzurechnen.
Mehrmalige Reinigung ist in den Einheitspreis
einzurechnen. Der AN muss im Besitz einer gültigen
Verleihungsurkunde des Güteschutz Kanalbau für die
Gruppe R - Reinigung sein.
Die Eigenüberwachung ist gem. den Vorgaben der
Gütegemeinschaft durchzuführen.
Kanalreinigung mit  Hochdruck- Spül- und
Saugkombination
als Vorlauf zur Sanierung.
Verschmutzungsgrad bis 15%
Kanal DN 300 mm B/ StB.
Mischwasser- bzw. Schmutzwasserkanal
Menge: 40,000 m

**3.1.5 Schacht reinigen '' DN 1,00 - 1,50 m Betonfertigteile '' Räumg. verwerten**
StL-Nr. 2411090592190001
Entwässerungsschacht im Hochdruck- oder Vakuumspülverfahren reinigen. Räumgut vorentwässern.

Reinigung 'vor grabenloser Sanierung der Haltung'
Runder Schacht, DN/ID 1 bis 1,50 m.
Schacht aus Betonfertigteilen.

Schachttiefe 'ca. 3,00 m-4,00 m'
Räumgut nach Wahl des AN verwerten.
Menge: 2,000 St

**3.1.6 Kanaluntersuchung DN 300, Zul. einmessen**
Katalog-Nr. 01090013
Kanaluntersuchung der Sanierungsstrecke mit einer
Schwenk-Kopf-Kanal-Fernsehkamera.
Aufzeichnen des Zustandes und exaktes Einmessen der
Seitenzuläufe.
Erstellen einer CD-ROM oder DVD für den Auftraggeber.
Kanalrohr: DN 300B/ StB.
Befahrung von Einzelstrecken.
Das Umsetzen und Umrüsten ist in den EP einzurechnen.
Menge: 40,000 m

**3.1.7 Wasserhaltung MW-Kanal**
Katalog-Nr. 01090014
Sanierung Mischwasserkanal.
Die Wasserhaltung umfasst sämtliche Leistungen die zur
Sanierung der Kanalhaltungen notwendig werden.
Da der jeweilige Umfang der Wasserhaltung sich
weitgehend nach den individuellen Vorstellungen des
Anbieters über die Aufteilung der Abschnitte
(Reihenfolge, Zeitdauer usw. ) richtet, hat dieser den
jeweilig beabsichtigten Einsatz auf der
Gesamtbaustelle aufgrund seiner Erfahrungen selbst zu
ermitteln, was zur Durchführung der notwendigen
Wasserhaltung erforderlich ist.
Ansprüche, die wegen Schäden oder Veränderungen am
Vorfluter durch Wasserhaltung geltend gemacht werden,
gehen zu Lasten des Auftragnehmers.
Fördermenge bei einem anzunehmenden Regenereignis: Q
bis 100 l/s .
Die Wasserhaltung soll die Ausführung der
ausgeschriebenen Leistung in der vom Auftraggeber
vorgesehenen Art ohne Beeinträchtigung durch Grund-,
Oberfläche-,Schichten- und Sickerwasser ermöglichen
(Siehe hierzu auch Ziff. 3.1o6
DIN 18 3o5).
Mittelbare und unmittelbare Schäden, die durch Ausfall
oder Störung der Wasserhaltung entstehen, gehen zu
Lasten des Auftragnehmers.
Es sind Reserveanlagen ausreichender Größe
bereitzustellen. Dies betrifft auch Stromausfall
während entsprechender Bauphasen.
Die Art der Wasserhaltung ist dem Bieter freigestellt.
Er versichert aber mit der Abgabe des Angebotes, dass
er aufgrund der von ihm gewählten Wasserhaltung den
termingerechten Ablauf der Bauarbeiten in jedem Fall
garantieren kann und aus diesem Grund keine
Verzögerung bei der Abwicklung der Baumaßnahmen
eintreten werden.
Der Baustellenbetrieb darf durch die Anlagen nicht
behindert werden.
Unterwasserbeton wird nicht zugelassen.
Der Grundwasserspiegel darf nur soweit abgesenkt
werden, dass keine Ausschwemmungen von Feinkorn
entstehen.
Im übrigen bleibt die Einteilung der
Wasserhaltungsarbeiten dem Auftragnehmer überlassen.
Aus ungünstigen Witterungseinflüssen kann keine
Verlängerung der Wasserhaltungszeit hergeleitet werden.
Die Kosten für ein Stromaggregat, für einen evtl.
Stromausfall aus dem Netz gehen zu Lasten des
Bauunternehmers.
In diese Position ist einzurechnen:
Den Transport zu und von der Baustelle, das Vor- und
Unterhalten, den Auf- und Abbau aller erforderlichen
Aggregate, Armaturen, Rohrleitungen mit Zubehör,
Verbaumaterial, alles was zu einer kompletten
Wasserhaltungsanlage erforderlich ist.
Beschaffung der erforderlichen Energie und Betrieb der
Wasserhaltungsanlage.
Bereitstellung von Reserveanlagen und Einrichtung
einer unabhängigen Energiequelle.
Umbau von Teilen der  Anlagen, der infolge
unvorhersehbarer baulicher Maßnahme nötig wird.
Das Überleiten des anfallenden Misch- bzw.
Schmutzwassers aus dem oberhalb liegenden
Kanalleitungen, ist ständig an dem unterhalb liegenden
Schacht zu gewährleisten.
Menge: 40,000 m

**3.1.8 Rohrstatik erstellen für DA 292 mm**
Katalog-Nr. 01100010
Erstellen einer Rohrstatik (Vortriebsrohr) für
einzubauendes PP-HM DA 292 x 13mm Vortriebsrohr,  je mit maximaler und minimaler Überdeckung, Belastung durch LM 1 in prüffähiger Form, nach ATV-Arbeitsblatt A 161.
max. Überdeckung: 4,50 m
Menge: 1,000 Psch

**3.1.9 TIP-Verfahren mit Kurzrohreinzug DA 292**
Katalog-Nr. 01100011
TIP-Verfahren mit Kurzrohreinzug DA 292 aus Schächten
Altrohr DN 300 B/StB
Renovierung eines bestehenden Altrohrkanales im
statischen TIP-Verfahren (Tight in Pipe).
Einbau eines kleinen dimensionierten Einzelrohrstranges
mit definiertem Ringspalt sowie gleichzeitiger
Auskalibrierung
von Deformationen und Versätzen mittels Kalibrierhülse.
Rohrstrang sicher mittels Gestängeverspanntechnik im
Rohreinziehschacht vorspannen und einziehen.
Die auf das Vortriebsrohr wirkenden Schubkräfte sind zu
kontrollieren und die Verspanntechnik auf die
zulässigen
Vortriebskräfte der einzubauenden Vortriebsrohre
einzustellen.
Die Werte sind in das zugehörige Baustellenprotokoll
einzutragen. Maschinentechnik Grundoburst,
System Tracto-Technik oder gleichwertiger Art.
Altrohr-Werkstoff: B,StB, DN 300 mm
Neurohr-Werkstoff: PP-HM DA 292 - 13 mm

Abgegolten sind hiermit die reine Einziehleistung mit
den zugehörigen Nebenarbeiten sowie das Anbinden der
ausgelegten Kurzrohrmodule DA 292 und aller
erforderlichen Formteile (Überschiebmuffen, Schachtfutter),
Zwischenstücke wie Pass- und Gelenkstücke im Schacht und in der Grube.
Einschließlich der erforderlichen Rohrschnitte und
sämtlicher
Nebenarbeiten.
Die Vergütung des Rohrmaterials sowie die
Tiefbauarbeiten
für die Maschinenbaugrube erfolgen in separaten
Positionen.
Menge: 40,000 m

**3.1.10 Start-/Zielschacht 11010 Durchg Gerinne: Zul, Abl DN 300**
Katalog-Nr. 01100012
Start- oder Zielschacht Altrohr DN 300 B/ StB, Neurohr DA 292 PP-HM
vorbereiten und anbinden:
Schacht für Einbau vorbereiten und
wiederherstellen. Vorbereitung des Schachtes für den
Einbau von vorgespannten Vortriebsrohren in die zu
sanierende Haltung. Hierzu Gerinnesohle und Berme
im Schachtbereich frei stemmen und nach erfolgtem
Einbau fachgerecht wiederherstellen.
Gerinnesohle mit Halbschale aus PP-HM einbauen und
Übergang Sohle zu Neurohr anpassen. Abknickende
Gerinnesohle mittels Kanalklinker herstellen.
Bauschutt geht in Besitz des AN über und ist von der
Baustelle fachgerecht zu entsorgen.
Altrohr-Werkstoff: B, StB DN 300 mm
Neurohr-Werkstoff: PP-HM 292 x 13 mm
Schacht: Fertigteil DN 1000 mm oder gemauert
1000 x 1000 mm
Durchgang Gerinne:
Zulauf/Ablauf DN 300, Gerinne gekrümmt.
Menge: 1,000 St

**3.1.11 Start-/Zielschacht 11000 Durchg Gerinne: Zul 150, seitl. Zul 200, Abl DN 300**
Katalog-Nr. 01100012
Start- oder Zielschacht 11000 Altrohr DN 300 B/StB, Neurohr DA 292 PP-HM
vorbereiten und anbinden:
Schacht für Einbau vorbereiten und
wiederherstellen. Vorbereitung des Schachtes für den
Einbau von vorgespannten Vortriebsrohren in die zu
sanierende Haltung. Hierzu Gerinnesohle und Berme
im Schachtbereich frei stemmen und nach erfolgtem
Einbau
fachgerecht wiederherstellen.
Gerinnesohle mit Halbschale aus PP-HM einbauen und
Übergang Sohle zu Neurohr anpassen. Abknickende
Gerinnesohle mittels Kanalklinker herstellen.
Bauschutt geht in Besitz des AN über und ist von der
Baustelle fachgerecht zu entsorgen.
Altrohr-Werkstoff: B, Az, Stz, DN 300 mm
Neurohr-Werkstoff: PP-HM 292 x 13 mm
Schacht: Fertigteil DN 1000 mm oder gemauert
1000 x 1000 mm
Durchgang Gerinne:
Der vorh. Zulauf DN 150 ist außer Betrieb und ist fachgerecht und dicht zu verschließen/ Die Berme erhält einen Seitl. Zulauf, in den der Innenliegende Absturz (Fallrohr neu) DN 200 einmündet.  Ablauf  DN 300 bzw. PP-HM 292. Gerinne gekrümmt.
Menge: 1,000 St

**3.1.12 Kurzrohr aus PP-HM liefern DA 292**
Katalog-Nr. 01100015
Liefern von Vortriebsrohren aus Polypropylen mit
höherem E-Modul (PP-HM), Rohrwerkstoff nach DIN 1852-1
(füllstofffrei).
Ausführung mit nicht auftragender Rasterverbindung,
Muffenverbindung Typ MV, System Schöngen oder
gleichwertiger Art, inkl. zweifacher Lippendichtung
nach DIN EN 681-1. Prüfung nach DIN 4060.
Ein Aufbringen der Dichtringeauf der Baustelle ist
nicht gestattet. Sowie den erhöhten Anforderungen für
das TIP-Verfahren nach DIN EN 1277, Bedingung A bis C,
Nachweis der Eignung als Vortriebsrohr durch allgemeine
bauaufsichtliche Zulassung nach DIBT, mit heller
inspektionsfreundlicher Innenwand.
Anforderungen an das Rohrsystem gemäß DIN 476,
chemische Widerstandsfähigkeit gemäß Beiblatt 1 zur
DIN 8078.
Mindesteinstecktiefe der Muffenverbindung: 130 mm
Rohrabmessungen: DA 292 x 13 mm
Gesamt-/Verlegelänge: 1,13 / 1,00 m

Sämtliche Prüf- und Zulassungsnachweise sind
Vertragsbestandteil und vor Beginn der Baumaßnahme
vorzulegen.
Das verwendete Fabrikat ist auf einem separaten Blatt anzugeben.
Menge: 40,000 m

**3.1.13 Kurzrohr DA 292 schneiden**
Katalog-Nr. 01100016
Kurzrohr aus PP-HM DA 292 mm ablängen und schneiden.
Sonst wie vor.
Menge: 2,000 St

**3.1.14 Öffnen von seitlichen Zuläufen**
Katalog-Nr. 01090016
Öffnen  von seitlichen Zuläufen
Die Einbindung von vorher eingemessenen seitlichen
Zuläufen ist mit einem Roboterfahrzeug zu öffnen zur temporären Gewährleistung des Abflusses aus den HA-Leitungen..
Die Einbindungen werden  im Nachgang von außen in offener Bauweise mittels Aufschweißsattel fachgerecht und dicht hergestellt (gesonderte Position; s. Gewerk "Hausanschlüsse").
Alle erforderlichen Materialien, Geräte und
Personalkosten sowie das Reinigen der
Sanierungsstellen nach Beendigung der Arbeiten ist
einzukalkulieren
Menge: 4,000 Stk

#### 3.2 HAUSANSCHLÜSSE

*Hinweis: HINWEIS*
HINWEIS
Wasserhaltung für die Erneuerung  von vier HA-Leitungen DN/OD 160 mm, in offener Bauweise, vom Kanal bis zur Grenze des Baubereichs.
Wasserhaltung für Niederschlags- / Grund-/Schichten-/Drainagewasser ist in der entsprechenden Position im Gewerk WASSERHALTUNG enthalten und wird hier nicht gesondert vergütet.

**3.2.1 Wasserhaltung - für Hausanschlussleitung MW, SW, RW**
Katalog-Nr. 01070013
Wasserhaltung für die Überleitung des anfallenden
Misch-, Regen- und Schmutzwassers.
Einschließlich Heranschaffen, Vorhalten, Betreiben und
Beseitigen der erf. Absperreinrichtungen, Pumpen und
Leitungen, incl. Kosten für Bedienungspersonal. Die
Wahl der Wasserhaltung bleibt dem AN überlassen, ist
jedoch mit dem AG abzustimmen.
Die maximale Entfernung bis zum Hauptkanalschacht
kann bis zu 50 m betragen.
Menge: 1,000 psch

**3.2.2 Überweg vorhalten Hauszugang 1,20 m**
Katalog-Nr. 00010092
Hauszugang - ca. 1,20 m breit
Überweg mit Schutzgeländer und Saumbohlen, anfahren,
vorhalten, nach Erfordernis umsetzen und anschließend
wieder abbauen.
Menge: 2,000 St

*Hinweis: Hinweis*
Leitungsgraben und Baugruben  für Hausanschlussleitungen

**3.2.3 Leitungsgraben herstellen eing. verd. Boden '' Rohr bis DN 200 o.Verb./+10 m3 W. Verfüllboden ges. EBV BM F3 Aushub verwerten Abr. senkrecht**
Leitungsgraben profilgerecht herstellen. Straßenaufbruch wird gesondert vergütet.
In natürlichem und eingebautem,  verdichteten Boden.
Grabentiefe 'bis 4,00 m'
Breite der Grabensohle für Rohr bis DN 200.
Verbau wird gesondert vergütet. Offene Wasserhaltung
bis zu einer Pumpenleistung von 10 m3 Fördermenge und
5,00 m Förderhöhe je Stunde und Haltung ausführen.
Aushub wird zum Verfüllen nicht verwendet. Verfüllen
des Grabens nach Verlegen der Leitung wird gesondert
vergütet.
Homogenbereiche E1, E2, C gemäß Gutachten. Für die Bodenklassen 6 und 7 nach " alter DIN 18300" wird eine Zulage gewährt..
Profilgerecht lösen.
Zuordnungswert nach
EBV bis einschl. BM-F3/ BG-F3
Zum Verfüllen nicht verwendeten Aushub nach Wahl des AN
verwerten bzw. entsorgen
Abgerechnet wird mit senkrechten Wänden. Grabenbreite
nach DIN 18 300 ohne Berücksichtigung eines Verbaus.
Menge: 80,000 m3

**3.2.4 Felsen der Bdkl. 6-7 ausheben, als Zulage**
Felsen der Bodenklassen 6 und 7, DIN 18300 (Ausgabe alte DIN 18300), HB C gemäß Gutachten in der Baugrube in allen Tiefen lösen und ausheben, als Zulage zu den Bodenaushubpositionen.
Mehrausbrüche in der Aushubbreite oder Aushubtiefe, verursacht durch Bodenaushub der Bodenklasse 6 und 7, sind einzukalkulieren und werden nicht gesondert vergütet.
Menge: 10,000 m3

**3.2.5 Verbau f. Leitungsgraben herstellen Tiefe 1,75-3 m Rohr DN bis 200**
Verbau für Leitungsgraben entsprechend statischen und
konstruktiven Erfordernissen herstellen, vorhalten und
von der Baustelle entfernen.
Abgerechnet wird die Sichtfläche des Verbaus je Grabenwand. Die Länge wird gemessen in der Achse des Verbaus,
die Tiefe wird gemessen von der vorgeschriebenen Oberkante des Verbaus bis zur planmäßigen Baugrubensohle
bzw. Böschungslinie
am Verbau.
Grabentiefe über 1,75 bis 4,00 m.
Breite der Grabensohle für Rohr DN bis 200
Menge: 80,000 m2

**3.2.6 Entwässerungsrohrleitung abbrechen Rohr DN bis 200 '' Bettung abbrechen Ausb. verwerten**
Entwässerungsrohrleitung abbrechen. Entwässerungsrohrleitung liegt bis Oberkante Rohr frei.
Rohr DN/ID bis 200.
Rohr 'aus Steinzeug, Beton oder Kunststoff'
Bettung aus Beton bis 20 cm Dicke abbrechen.
Ausbaustoffe nach Wahl des AN verwerten.
Menge: 40,000 m

**3.2.7 Hausanschlüsse umklemmen**
Katalog-Nr. 01070019
Vorhandene Hausanschlüsse freilegen (zum Teil in Handschachtung - keine Sondervergütung), Rohrenden säubern,
ggfs. schneiden (vorh. Rohr bzw. neues
Hausanschlussrohr)und neues Rohr anpassen.
Das Aufnehmen der Rohrleitungen wird über die entsprechende Position vergütet.
ggf. erforderl. Übergangsstück wird gesondert vergütet.
Als Zulage zu den Rohrpositionen, wie auch die Erd- und
Nebenarbeiten über die erforderlichen Grabenbreite nach
DIN EN 1610 hinaus.
Der evtl. Mehraushub ist in diese Position
einzukalkulieren
(Kopfloch usw.).
Eventuell erforderliche Wasserhaltungen (z.B. Absperren
der Zulaufleitungen/die Abwasserbeseitigung usw.) sind
in die Einheitspreise mit einzurechnen.
Menge: 6,000 St

**3.2.8 Formstück einbauen (Zul.) '___' Kunststoff-Rohr Rohr DN 150**
Katalog-Nr. 01070020
Formstück in Rohrleitung einbauen. Vergütet wird der
Mehraufwand für den Einbau des Formstückes gegenüber
der bis zur Innenfläche der Sammelrohrleitung durchgemessenen Rohrleitung.

Formstück '_Übergangsstück bzw. Reduzierung PVC-U auf andere Werks
toffe oder Dimensionen__'
Rohr aus Kunststoff.
Durchgangsrohr DN/ID 150.
Menge: 6,000 St

**3.2.9 Anbindung Anschlussleitungen (Aufschweißsattel)**
Katalog-Nr. 01070022
Anbindung der Anschlussleitungen in offener Bauweise
mittels Aufschweißsattel aus PP-HM. Aufschweißsattel
liefern.
Aufbrechen des Altrohres aus StB; Abbruchmaterial
fachgerecht entsorgen. Anschluss des Neurohres mit
Bohrkrone öffnen und Sattel formschlüssig
in Anlehnung an DVS 2201-11 per Heizwendelschweißung
mit dem Hauptrohr verbinden. Die Einbauanleitung des
Herstellers
ist zu beachten. Verbindung zur Anschlussleitung und
mit Formteilen und passenden Übergangsstücken
herstellen.
In den Einheitspreis mit einzurechnen sind alle zur
Durchführung der Arbeiten erforderlichen Geräte,
Materialien
und Personal einschl. dem Aufwand zur Abstimmung mit
dem Anlieger.

Vortriebsrohr: DA 292 mm
Zulauf: DN 150 bis 200 mm
Menge: 4,000 St

**3.2.10 Rohrschnitte-PVC-Rohre DN 150**
Katalog-Nr. 01070023
Rohrschnitte an PVC-Rohren DN 150 herstellen.
Rohrabfall ist fachgerecht zu entsorgen.
Menge: 10,000 St

*Hinweis: Vorbemerkungen für PVC-U-Rohre:*
Für die Lieferung von PVC-U-Rohren (DIN 19534-3) und Verlegung gemäß DIN EN 1610,8.5.
Beim Abladen der Rohre und Rohrleitungsteile auf der
Baustelle dürfen nur Geräte verwendet werden, mit
denen eine Beschädigung an den Rohren vermieden wird (DIN EN 1610, 8.2).
Die zu verlegenden Rohre und Rohrleitungsteile sind
so zu lagern, daß kein Abrollen, Verformen oder Be-
schädigen möglich ist (DIN EN 1610, 8.3)
Vor dem Verlegen bzw. Ablassen in die Baugrube sind
die Rohre auf eventuelle Beschädigungen hin zu prüfen.
Das Ablassen darf nur mit geeignetem Gerät gemäß DIN EN 1610,8.4 erfolgen.
Beschädigte Bauteile sind vor Einbau auszusortieren.
Beim Verlegen müssen die mit Dichtungen in Berührung
kommenden Rohrflächen absolut sauber sein. Das
Zusammenführen der Rohre in Richtung der Rohrachse
muß zentrisch z.B. von Hand, mit Hebeln, Greifzügen,
Winden oder Pressen durchgeführt werden.
Verlegekorrekturen durch Drücken oder Schieben mit dem Baggerlöffel sind verboten.
Leitungsenden oder Abzweiger, an die erst später angeschlossen werden soll, sind wasserdicht zu verschließen und die Verschlüsse dauerhaft
gegen Herausdrücken zu sichern (DIN EN 1610, 8.5.6)
Die Leitung ist erforderlichenfalls gegen Aufschwimmen zu sichern (DIN EN 1610, 8.7).
Rohrleitungen und Schächte müssen absolut dicht hergestellt werden.
Die Dichtheit muß geprüft werden. Es können
Leitungsabschnitte vorzugsweise in Haltungslänge,
die ganze Leitung oder die einzelnen Rohrverbindungen geprüft werden (ab Rohrdurchmesser 1000 mm).
Die Prüfung auf Dichtheit hat nach DIN EN 1610,13 zu
erfolgen.
Das Prüfverfahren wird gesondert angegeben.
Die Dichtheitsprüfung einer Haltung hat unmittelbar
nach deren Fertigstellung zu erfolgen.
Der Termin ist der Bauleitung frühzeitig mitzuteilen.
Einzukalkulieren ist hier die Lieferung einer geprüften
Rohrstatik, auch unter Berücksichtigung der Sicherung
gegen Auftrieb.
PVC-U-Rohre entsprechend den Belastungen und Einbaubedingungen der DIN EN 1610 frei Baustelle liefern, abladen und entsprechend den Ausführungsvorschriften nach DIN EN 1610 sowie den Verlegevorschriften des Herstellers verlegen.
Eine geprüfte Statik ist in 3-facher Ausfertigung

Einzukalkulieren ist hier ebenfalls die evtl. erforderliche Lieferung von Gelenkstücken,  Pass- und Kurzrohren, sowie das evtl. erforderliche Kürzen von Rohren und Anschließen an Schächte, Bauwerke und vorhandene Rohre.

**3.2.11 Anschlussleitung herstellen Rohr DN 160 PVC-U-Rohr Rohrverb.Wahl AN Bettung Typ 1 '' '' LM 1, Sta.prüf. Ringst. Kl.SN 12**
Anschlussleitung zum Schacht bzw. zur Sammelrohrleitung
nach statischen und konstruktiven Erfordernissen herstellen. Anschluss an Schacht bzw. Sammelrohrleitung
sowie Formstücke werden gesondert vergütet.
Rohr DN/OD 160.
Rohr aus PVC-U.
Farbe braun RAL 8011
Rohrverbindung nach Wahl des AN.
Bettung Typ 1 und Rohrummantelung nach DIN EN 1610 herstellen. Die Dicke der Abdeckung wird hier mit 0,30 m gewählt.
Fließsohlentiefe 0,60-3,00m
Überdeckungshöhe 0,4-3,00
Straßenverkehrslast = LM 1 nach DIN EN 1991-2. Statische Berechnung aufstellen und in prüffähiger Form
liefern.
Ringsteifigkeit SN 12 nach DIN EN ISO 9969.
Menge: 40,000 m

**3.2.12 Formstück einbauen (Zul.) Bogen DN 160 SDR 34 Kunststoff-Rohr Rohr DN 160**
Formstück in Rohrleitung einbauen. Vergütet wird der
Mehraufwand für den Einbau des Formstückes gegenüber
der bis zur Innenfläche der Sammelrohrleitung durchgemessenen Rohrleitung.
Formstück = Bogen DN/OD 160, SDR 34
Rohr aus Kunststoff PVC-U
Durchgangsrohr DN/OD 160.
Farbe braun RAL 8011
Menge: 30,000 St

**3.2.13 Formstück einbauen (Zul.) Abzw 150-160 SDR 34 Kunststoff-Rohr Rohr DN 160**
Formstück in Rohrleitung einbauen. Vergütet wird der
Mehraufwand für den Einbau des Formstückes gegenüber
der bis zur Innenfläche der Sammelrohrleitung durchgemessenen Rohrleitung.
Formstück 'Abzweig SDR 34'
Rohr aus Kunststoff PVC-U.
Durchgangsrohr DN/OD 160. Seitl Zulauf DN/OD 160.
Farbe braun RAL 8011
Menge: 1,000 St

**3.2.14 Formstück einbauen (Zul.) '' Ü-schiebmuffe SDR 34 Kunststoff-Rohr DN 160**
Formstück in Rohrleitung einbauen. Vergütet wird der
Mehraufwand für den Einbau des Formstückes gegenüber
der bis zur Innenfläche der Sammelrohrleitung durchgemessenen Rohrleitung.
Formstück 'Überschiebmuffe SDR 34'
Rohr aus Kunststoff PVC-U
Durchgangsrohr DN/OD 160.
Farbe braun RAL 8011
Menge: 12,000 St

**3.2.15 Rohranschluss herstellen (Zul.) '' '' '' Öffnung herst.**
StL-Nr. 241103649991
Rohranschluss an Sammelrohrleitung herstellen, An-
schluss abdichten. Vergütet wird der Mehraufwand für
das Herstellen des Anschlusses einschließlich Pass- und
Sattelstücke gegenüber der bis zur Innenfläche der Sammelrohrleitung durchgemessenen Rohrleitung.

Rohr DN/ID 'der Anschlußleitung DN 150 mm'

Anschlussleitung 'aus PVC-U'

Sammelleitung 'DA 292 mm  aus PP-HM. Sammelleitung liegt in Altrohr aus Beton/ Stahlbeton. Altrohr auftrennen/ aufbrechen.'
Öffnung für Rohranschluss durch Bohren herstellen.
Menge: 1,000 St

**3.2.16 Schachtanschluss herstellen (Zul.) Kontrollschacht**
Rohrleitung an Schacht anschließen, Schacht  = Kontrollschacht aus Kunststoff. Anschluss abdichten. Vergütet wird der Mehraufwand für das Herstellen
des Anschlusses einschließlich Passstücke gegenüber der
bis zur Innenfläche des Schachtes durchgemessenen Rohrleitung.
Rohrleitung DN/OD '160 mm'
Rohr aus 'PVC-U'
Schacht aus PP, PVC etc..
Anschluss mit werksseitig eingebauter Muffe und Ge-
lenkstück.
Menge: 2,000 St

**3.2.17 Baustoff lief.,in Leitungsgr. einb. '' '' Rohr bis DN 200 WSG geeignet oberh.Leitungsz. Abrechnung senkr.**
Baustoff liefern, in Leitungsgraben einschließlich
Schachtbaugruben einbauen und verdichten.
Baustoff 'gebrochenes Naturgestein der Körnung 0-32 oder 0-45 mm. '
Grabentiefe 'bis 3,00 m'
Breite der Grabensohle für Rohr bis DN 200.
Baustoff für Einbau in Wasserschutzgebieten geeignet.
Baustoff nach Verlegen der Leitung in Graben oberhalb
der Leitungszone und in Baugruben einbauen und verdichten.
Abgerechnet wird mit senkrechten Wänden entsprechend
der Abrechnung beim Aushub.
Menge: 60,000 m³

**3.2.18 Druckproben-Hausanschlüsse oder Straßeneinläufe**
Katalog-Nr. 01070021
Nennweite DN 150/ 160 mm
Kanalhaltungen nach DIN EN 1610 auf Dichtheit prüfen,
einschließlich aller Abdichtungen, Sicherungen sowie
Bereitstellen aller erforderlichen Gerätschaften und
Materialien.
Die Prüfung auf Dichtheit ist entweder mit Luft
(Verfahren "L") oder mit Wasser (Verfahren "W")
durchzuführen.
Von jeder beabsichtigten Druckprüfung ist die
Bauleitung rechtzeitig in Kenntnis zu setzen.
Eine Druckprüfung ohne Mitwirkung der Bauleitung gilt
nicht als abgenommen.
Abgerechnet wird Stück geprüfter Grundstücksanschluss,
unabhängig von der Länge.
Vergütet wird nur die bestandene Prüfung.
Der AN übergibt dem AG ein Protokoll zu jeder
bestandenen Prüfung.
Menge: 6,000 St

**3.2.19 DVD's mit zugehörigem ISYBAU-XML-Datenkollektiv**
Lieferung von nummerierten und beschrifteten DVD's mit max. 180 Min. Untersuchungszeit mit Speicherung der Untersuchungsergebnisse.
Zu jeder DVD sind die entsprechenden ISYBAU-XML-Daten zu liefern.
Einzublenden sind jeweils am Haltungsanfang Angaben über die Haltung wie folgt (es dürfen keine Umlaute ä,ö,ü,ß verwendet werden):

- Datum der Untersuchung
- Ort der Untersuchung (Ortsteil u. Straße)
- Firma / Untersuchender
- Haltungsnummer
- Schacht Nr. oben
- Schacht Nr. unten
- Profilart
- Untersuchungsart
- Untersuchungsrichtung
- Nummer der DVD
- Rohrdurchmesser

Während der Untersuchung sind einzublenden:

- Datum der Untersuchung
- Haltungsnummer
- Schacht Nr. oben
- Schacht Nr. unten
- Untersuchungsrichtung
- Rohrdurchmesser
- Stationierung

Bei Zustandsfeststellungen sind zusätzlich für einen Zeitraum von ca 10 sec Echtzeit einzublenden:

- Stationierung
- Steuer- oder Zustandskürzel, Textzusatz usw.

Einschließlich Nummerierung und Beschriftung der DVD's nach Angabe des AG.
Menge: 1,000 St

### 4 ERDARBEITEN WASSERLEITUNG

#### 4.1 ERDARBEITEN FÜR DIE WASSERLEITUNG

**4.1.1 Überweg vorhalten Hauszugang 1,20 m**
Katalog-Nr. 00010092
Hauszugang - ca. 1,20 m breit
Überweg mit Schutzgeländer und Saumbohlen, anfahren,
vorhalten, nach Erfordernis umsetzen und anschließend
wieder abbauen.
Menge: 2,000 St

*Hinweis: Hinweis*
Hinweis zum Aushub.
Das bindige Aushubmaterial kann bei ungünstigen Witterungsbedingungen (Vernässung) negative Eigenschaften bis hin zu fließenden Bodenarten annehmen. Sämtliches Material ist daher durch geeignete Massnahmen nach Wahl des AN vor Vernässung zu schützen. Dies ist für sämtliche Positionen den Aushub betreffend  einzukalkulieren. Ein Anspruch auf eine Zulage bei  Bodenklasse 2 besteht daher nicht.

**4.1.2 Rohrgrabenaushub alle Homogenbereiche, Tiefe bis 1,25 m**
Rohrgraben aller Homogenbereiche E1, E2, C gemäß Gutachten,  nach DIN 18300 sowie DIN 4124 (in aktueller Fassung) für die Verlegung von Wasserleitungsrohren DA 180 mm in unten angegebener Breite und bis zu einer Tiefe von 0,00 - 1,25 m für eine Mindestrohrdeckung von ca. 0,92-1,00 m gemäß Baugrundgutachten und nach Angabe lösen, ausheben, separieren, laden und abfahren.
 Für die Bodenklassen 6 und 7 nach ""alter DIN 18300" (Homogenbereich C) wird eine Zulage gemäß der folgenden Positionen gewährt.
Geeigneten Erdaushub zur provisorischen Wiederverfüllung des Grabens bis zum endgültigen Straßenausbau zwischenlagern. Zwischenlagerung und Wiederverfüllung wird gesondert vergütet. Übrigen Bodenaushub auf eine Verwertungsanlage oder Deponie nach Wahl des AN, zugelassen für Boden gemäß Ersatzbaustoffverordnung BM-F3 / BG-F3, transportieren und ablagern. Deponiegebühren und alle sonstigen Kosten sind einzurechnen. Die Abrechnung der Bodenabfuhr erfolgt nach fester Aushubmasse der Rohrgräben und der Baugruben.
Der Transport der Bodenmassen darf nur durch zugelassene
Transportunternehmen erfolgen.
Mehr-Abfuhr, verursacht durch Fels-Aufbrüche, in der Grabenbreite und Grabentiefe muss einkalkuliert werden. Zu liefernder Verfüllboden bzw. der Wiedereinbau von geeignetem Bodenaushub wird unter anderen Positionen abgerechnet. Für das Anschneiden und Aufbrechen der Schwarzdecke wird eine Zulage gewährt, falls erforderlich und nicht bereits im Straßenbau vergütet. Die Grabensohle ist so herzustellen, dass das Rohr überall eine gleichmäßige Auflage hat, einschließlich der eventuell erforderlichen Muffenlöcher; einzukalkulieren ist auch die Grabenverbreiterung bei Schacht- und Hydranteneinbau sowohl für den Aushub, als auch für die Verfüllung (Sand und Füllboden). Nach der Rohrverlegung ist der Graben mit Füllboden lagenweise in Schichten von max. 30 cm Stärke gemäß Merkblatt der Forschungsgesellschaft für Straßenwesen e.V. einzubauen und zu verdichten. Im EP einzukalkulieren sind die Wasserhaltung, Sicherung des Grabens durch Verbau inkl. hierfür erforderlicher Mehraushubund alle Nebenarbeiten.
Die Abrechnung erfolgt nach verlegter Rohrlänge.
Grenztiefen sind durch Aufmaß zu erfassen oder durch Strahlensatz rechnerisch zu ermitteln.

Zum Rohrgrabenaushub gelten die Breiten und Tiefen wie folgt:

Mindestrohrdeckung: ca. 0,92-1,00 m -(ab OK. Gelände bis Scheitel)

Sand:
Sandauflager:  0,15 m
Sandüberdeckung Rohr:  0,15 m

Grabenbreiten:
WL DA 180 mm: b= 0,60 m, t= 1,25 m(Regeltiefe)

Als Abrechnungstiefe wird die Tiefe von OK. vorh. Gelände/vorhandene Straße (etwa gleich geplante neue Straßenhöhe) bis Grabensohle festgelegt.

Mehrausbrüche in Tiefe und Breite, verursacht durch Bodenaushub HB C sind in allen Grabenpositionen einzukalkulieren und werden nicht gesondert vergütet.

Die Sicherung aller Grenzsteine im Arbeitsbereich ist Sache des AN (siehe auch Vorbemerkungen).
Menge: 40,000 m³

**4.1.3 Baugruben aller Homogenbereiche, Einbindungen an Hauptleitung**
Baugruben aller Homogenbereiche HB E1, E2, C gemäß Gutachten, nach DIN 18300 und DIN 4124 (jeweils in aktueller Fassung) für Einbindungen und Trennungen von Hauptleitungen, Schieberkreuze mit oder ohne Hydrant und Hauptknoten in der erforderlichen Größe herstellen. Handschachtung ist einzukalkulieren.
Die Bodenmassen gem. Baugrundgutachten und Angabe lösen, ausheben,  separieren,  laden und abfahren.
 Für die Bodenklassen 6 und 7 nach ""alter DIN 18300" (Homogenbereich C) wird eine Zulage gemäß der folgenden Positionen gewährt.
Erdaushub auf eine Verwertungsanlage oder Deponie nach Wahl des AN, zugelassen für Boden gemäß Ersatzbaustoffverordnung BM-F3 / BG-F3, transportieren und ablagern. Deponiegebühren und alle sonstigen Kosten sind einzurechnen. Die Abrechnung der Bodenabfuhr erfolgt nach fester Aushubmasse der Rohrgräben und der Baugruben.
Der Transport der Bodenmassen darf nur durch zugelassene
Transportunternehmen erfolgen.
Mehr-Abfuhr, verursacht durch Fels-Aufbrüche, in der Grabenbreite und Grabentiefe muss einkalkuliert werden. Zu liefernder Verfüllboden bzw. der Wiedereinbau von geeignetem Bodenaushub wird unter anderen Positionen abgerechnet. Für das Anschneiden und Aufbrechen der Schwarzdecke wird eine Zulage gewährt, falls erforderlich und nicht bereits im Straßenbau vergütet. Die Grabensohle ist so herzustellen, dass das Rohr überall eine gleichmäßige Auflage hat, einschließlich der eventuell erforderlichen Muffenlöcher; einzukalkulieren ist auch die Grabenverbreiterung bei Schacht- und Hydranteneinbau sowohl für den Aushub, als auch für die Verfüllung (Sand und Füllboden). Nach der Rohrverlegung ist der Graben mit Füllboden lagenweise in Schichten von max. 30 cm Stärke gemäß Merkblatt der Forschungsgesellschaft für Straßenwesen e.V. einzubauen und zu verdichten. Im EP einzukalkulieren sind die Wasserhaltung, Sicherung des Grabens durch Verbau inkl. hierfür erforderlicher Mehraushubund alle Nebenarbeiten.
max. Abmessungen:
Länge :  2,50 m
Breite :  2,00 m
Regeltiefe:  1,25 m

Abrechnung nach örtlichem Aufmaß.
Grenztiefen sind durch Aufmaß zu erfassen oder durch Strahlensatz rechnerisch zu ermitteln.
Als Abrechnungstiefe wird die Tiefe von OK. vorh. Gelände bis Grubensohle festgelegt.
Mehrausbrüche in Tiefe und Breite, verursacht durch Bodenaushub HB C sind in allen Grabenpositionen einzukalkulieren und werden nicht gesondert vergütet.
Menge: 25,000 m³

**4.1.4 Handschachtung aller Homogenbereiche, Tiefe 0,00 m bis 1,25 m**
Boden aller Homogenbereiche E1, E2, C gemäß Gutachten, nach DIN 18300 (in aktueller Fassung) für Baugrubentiefen von 0,00 m bis 1,25 m für die Baugruben der Wasserleitungsarbeiten in kombinierter Hand- und Maschinenarbeit ausheben, gemäß Baugrundgutachten und nach Angabe separieren, laden und abfahren.
Für die Bodenklassen 6 und 7 nach alter  DIN 18300 (Homogenbereich C) wird eine Zulage  gewährt.

Hand-Maschinenarbeit
Aushubtiefe von 0,00 m bis 1,25 m
.
Diese Position kommt nur auf Anweisung der Bauleitung zur Ausführung und dient u.a. auch der Suche nach bestehenden Leitungen bzw. Kabel und zur Feststellung deren Tiefe.
Es handelt sich hierbei um Leitungen und Kabel, von denen es keine Bestandspläne oder sonstigen Aufmaß-Skizzen gibt.
Menge: 5,000 m³

**4.1.5 Felsen der Bdkl. 6-7 ausheben, als Zulage**
Felsen der Bodenklassen 6 und 7, DIN 18300 (Ausgabe alte DIN 18300), Homogenbereich C gemäß Gutachten, in der Baugrube in allen Tiefen lösen und ausheben, als Zulage zu den Bodenaushubpositionen.
Mehrausbrüche in der Aushubbreite oder Aushubtiefe, verursacht durch Bodenaushub der Bodenklasse 6 und 7, sind einzukalkulieren und werden nicht gesondert vergütet.
Menge: 10,000 m3

**4.1.6 Vorh. Gas-/Wasserltg. DN100-200 mm aufnehmen, verwerten oder entsorgen**
Vorhandene Wasserrohrleitungen und/oder Gasrohrleitungen entsprechend nach Angabe des AG abbrechen, ausheben, aufnehmen, aufladen und verwerten oder komplett auf einer genehmigten Deponie entsorgen; Deponiegebühren sind einzukalkulieren, als Zulage zu den Aushubpositionen. Zum Aufnehmen der Rohrleitung ist das auszubauende Rohr zu schneiden, um Beschädigungen an den Anschlussrohren zu vermeiden. Rohrleitung aus Stahl/ GG/ PVC. Nennweite: In Betrieb befindliche Wasser- und Gasleitung DN 100 mm bis DN 200 mm.
Menge: 10,000 m

**4.1.7 Betonwiderlager herstellen**
Beton C 20/25 als Widerlager für Formstücke, Hydranten, Schieber und Bögen, Absperreinrichtungen und zur Sicherung der Leitung liefern, einbauen und verdichten, einschließlich eventuell erforderlicher Schalung und aller Nebenarbeiten. Abmessungen gemäß DVGW Arbeitsblatt GW 310, neueste Ausgabe.
Abrechnungsregel:
Für Bögen bis 45°  = 0,25 m³
Für Bögen ab 60°  = 0,50 m³
Für Hydranten und Schieber  = 0,50 m³
Ansonsten nach örtlichem Aufmaß.
Menge: 2,000 m³

**4.1.8 Rheinsand 0/2 mm liefern und einbauen**
Rheinsand 0/2 mm liefern und als ausgleichendes Bett zur Rohrauflagerung und zur Ummantelung der Leitung bis 15 cm über Rohrscheitel einbauen und verdichten. Einbaudicke Sohle: 15 cm am Rohrschaft gemessen. Abgerechnet wird nach eingebauter, verdichteter Masse. Lieferscheinnachweis ist zu erbringen. Es werden nur Lieferscheine von vereidigten Wägern anerkannt. Verdichtete Masse = 1,8 to/m³.  Abrechnung der unterschiedl. Gräben:

D = größter Rohrdurchmesser in m
B = Grabenbreite in m
L = Grabenlänge in m
Menge: 25,000 m³

**4.1.9 Trassenwarnband "Trinkwasserleitung" liefern und verlegen**
Trassenwarnband aus Polyäthylen - Verbundfolie blau, ca. 150 µ stark,mit Stahldraht-Einlage, liefern und im Wasserleitungsgraben verlegen.
Breite : 40 mm
Aufschrift:
" Achtung Trinkwasserleitung "
Die Folie soll alterungsbeständig und farbecht sein, sowie eine große Reißdehnung (bis zu 400 %) haben.
Menge: 60,000 m

**4.1.10 Vorsiebmaterial als nichtbindiger Füllboden liefern und einbauen**
Vorsiebmaterial als nichtbindiger Füllboden aus naturlichen gebrochenen Gesteinkörnungen liefern und nach Angabe in Gräben und Baugruben einbauen und verdichten.
Abgerechnet wird wie folgt:
Graben-Gesamtverfüllung (Höhe OK Rohrummantelung bis OK vorh. Straße/ Gelände) abzüglich Bodenwiedereinbau
Lieferscheinnachweis ist zu erbringen.
Es werden nur Lieferscheine im to- Nachweis von vereidigten Wägern und im "Original" anerkannt.
Menge: 20,000 t

**4.1.11 Provisorische Verfüllung Wasserleitungsgraben bis GOK altes Gelände zur Befahrbarkeit herstellen**
Provisorische Verfüllung des Wasserleitungsgrabens zur Aufrechterhaltung des Grundstückzufahrtenverkehrs und der Befahrbarkeit der Straße.
Einbaudicke:
- ca. 60 cm (entspricht Oberbaudicke lt. RQ)

Zur Auffüllung geeigneten Aushubboden zwischenlagern und nach der Rohrverlegung aus der Zwischenlagerung wieder einbauen und verdichten. Ein Längs- und Quertransport wird nicht gesondert vergütet. Transportlängen von rd. 3 Kilometern sind einzukalkulieren. Die Lagerfläche ist vom AN eigenverantwortlich festzulegen, evtl. Mietkosten sind einzukalkulieren.
Im Zuge der Ausschachtung des Straßenkörpers wird die provisorische Verfüllung lt. RQ wieder aufgenommen und abgefahren.
Menge: 20,000 m³

**4.1.12 Kreuzungen von Gas- und Wasserleitungen**
Kreuzungen der Hauptleitungen von Gas und Wasser rechtwinklig zum Rohrgraben oder schrägwinklig bis zu einer Länge der doppelten Rohrgrabenbreite, als Erschwerniszulage zu allen Bodenaushubarbeiten,
zur Rohrverlegung und zur Rohrgrabenverfüllung, in allen Tiefen. Einzurechnen sind alle Erschwernisse bei den Erd-, Verbau- und Rohrverlegearbeiten, die sich durch Handschachtung und Sicherungsmaßnahmen ergeben, sowie das  erforderliche vorherige Suchen und Freilegen der Leitungen zur Feststellung von Lage und Tiefe, in Handarbeit.
Leitungen im Abstand von 0 - 50 cm gelten als eine Kreuzung.
Sorgfältiges Wiedereinbetten der Leitungen und die Lieferung des erforderlichen Sandes sind einzukalkulieren.
Einschließlich aller erforderlichen Erd-  und Nebenarbeiten.
Menge: 5,000 St

**4.1.13 Kreuzungen von Strom-und Telekomunikationskabel**
Kreuzungen von Strom-und Telekomunikationskabel sowie Schutzrohren, rechtwinklig zum Rohrgraben oder schrägwinklig bis zu einer Länge der doppelten Rohrgrabenbreite, als Erschwerniszulage zu allen Bodenaushubarbeiten, zur Rohrverlegung und zur Rohrgrabenverfüllung, in allen Tiefen. Einzurechnen sind alle Erschwernisse bei den Erd-, Verbau- und Rohrverlegearbeiten, die sich durch Handschachtung und Sicherungsmaßnahmen ergeben, sowie das  erforderliche vorherige Suchen und Freilegen der Kabel und Schutzrohre zur Feststellung von Lage und Tiefe, in Handarbeit.
Kabel und Schutzrohre im Abstand von 0 - 50 cm gelten als eine Kreuzung. Sorgfältiges Wiedereinbetten der Kabel und Schutzrohre, Verlegung des Trassenwarnbandes, sowie die Lieferung des erforderlichen Sandes und des Trassenwarnbandes, sind einzukalkulieren.
Menge: 5,000 St

**4.1.14 Freilegen und Sichern von Gas- und Wasserleitungen, als Zulage**
Freilegen und Sichern von Gas- und Wasserhauptleitungen die über die doppelte Rohrgrabenbreite hinausgehen und für freigelegte, längslaufende Leitungen, einschl. der erforderlichen Handschachtung zur Freilegung, sonst wie vor.
Als Erschwerniszulage zum Bodenaushub, Verbauarbeiten, Rohrverlegung und Grabenverfüllung
Sorgfältiges Wiedereinbetten der Leitungen, Verlegung des Trassenwarnbandes, sowie die Lieferung des erforderlichen Sandes und des Trassenwarnbandes, sind einzukalkulieren.
Einschließlich aller erforderlichen Erd-  und Nebenarbeiten.
Menge: 120,000 m

**4.1.15 Freilegen und Sichern von Telekommunikationskabeln, als Zulage**
Freilegen und Sichern von Telekommunikationskabeln die über die doppelte Rohrgrabenbreite hinausgehen und für freigelegte, längslaufende Kabel, einschl. der erforderlichen Handschachtung zur Freilegung, sonst wie vor.
Als Erschwerniszulage zum Bodenaushub, Verbauarbeiten, Rohrverlegung und Grabenverfüllung.
Kabel und Leerrohre im Abstand von 50 cm gelten als ein längslaufendes Kabel.
Sorgfältiges Wiedereinbetten der Leitungen, Verlegung des Trassenwarnbandes, sowie die Lieferung des erforderlichen Sandes und des Trassenwarnbandes, sind einzukalkulieren.
Einschließlich aller erforderlichen Erd-  und Nebenarbeiten.
Menge: 10,000 m

**4.1.16 Rammsondierungen im Grabenbereich durchführen**
Rammsondierungen mit der leichten Rammsonde nach DIN EN ISO 22476-2 mit 10,00 cm²  Spitze auf Anweisung der örtlichen Bauleitung am, bis UK. Frostschutzschicht,  verfüllten Graben durchführen, einschließlich Erstellung der Protokolle, die 2-fach dem AG zu übergeben sind. Hinweis: Werden die Rammsondierungen am fertig verfüllten Graben ausgeführt, so gehen die darüberhinausgehenden Tiefen zu Lasten des AN. Vergütet werden nur die Sondierungen, die die geforderten Werte der zur Zeit gültigen ZTVA - STB ausweisen.
Es handelt sich hier nur um zusätzliche, zu den vom AN im Rahmen der Eigenüberwachung, vorzulegende Untersuchungen.
Menge: 2,000 St

#### 4.2 ERDARBEITEN FÜR DIE WL-HAUSANSCHLÜSSE

*Hinweis: Hinweis*
Hinweis zum Aushub.
Das bindige Aushubmaterial kann bei ungünstigen Witterungsbedingungen (Vernässung) negative Eigenschaften bis hin zu fließenden Bodenarten annehmen. Sämtliches Material ist daher durch geeignete Massnahmen nach Wahl des AN vor Vernässung zu schützen. Dies ist für sämtliche Positionen den Aushub betreffend  einzukalkulieren. Ein Anspruch auf eine Zulage bei  Bodenklasse 2 besteht daher nicht.

**4.2.1 Gräben für HA-Leitung alle Homogenbereiche, Tiefe bis 1,00 m**
Rohrgraben aller Homogenbereiche E1, E2, C gemäß Gutachten,  nach DIN 18300 sowie DIN 4124 (in aktueller Fassung) für die Verlegung von Wasserleitungshausanschlüssen PE 32mm bis PE 63mm mm in unten angegebener Breite und bis zu einer Tiefe von 0,00 bis 1,00 m für eine Mindestrohrdeckung von ca. 0,80 m gemäß Baugrundgutachten und nach Angabe lösen, ausheben, separieren, laden und abfahren.
 Für die Bodenklassen 6 und 7 nach ""alter DIN 18300" (Homogenbereich C) wird eine Zulage gemäß der folgenden Positionen gewährt.
Erdaushub auf eine Verwertungsanlage oder Deponie nach Wahl des AN, zugelassen für Boden gemäß Ersatzbaustoffverordnung BM-F3 / BG-F3, transportieren und ablagern. Deponiegebühren und alle sonstigen Kosten sind einzurechnen. Die Abrechnung der Bodenabfuhr erfolgt nach fester Aushubmasse der Rohrgräben und der Baugruben.
Der Transport der Bodenmassen darf nur durch zugelassene
Transportunternehmen erfolgen.
Mehr-Abfuhr, verursacht durch Fels-Aufbrüche, in der Grabenbreite und Grabentiefe muss einkalkuliert werden. Zu liefernder Verfüllboden bzw. der Wiedereinbau von geeignetem Bodenaushub wird unter anderen Positionen abgerechnet. Für das Anschneiden und Aufbrechen der Schwarzdecke wird eine Zulage gewährt, falls erforderlich und nicht bereits im Straßenbau vergütet. Die Grabensohle ist so herzustellen, dass das Rohr überall eine gleichmäßige Auflage hat, einschließlich der eventuell erforderlichen Muffenlöcher; einzukalkulieren ist auch die Grabenverbreiterung bei Schacht- und Hydranteneinbau sowohl für den Aushub, als auch für die Verfüllung (Sand und Füllboden). Nach der Rohrverlegung ist der Graben mit Füllboden lagenweise in Schichten von max. 30 cm Stärke gemäß Merkblatt der Forschungsgesellschaft für Straßenwesen e.V. einzubauen und zu verdichten. Im EP einzukalkulieren sind die Wasserhaltung, Sicherung des Grabens durch Verbau inkl. hierfür erforderlicher Mehraushubund alle Nebenarbeiten.
Die Abrechnung erfolgt nach verlegter Rohrlänge.
Grenztiefen sind durch Aufmaß zu erfassen oder durch Strahlensatz rechnerisch zu ermitteln.

Zum Rohrgrabenaushub gelten die Breiten und Tiefen wie folgt:

Mindestrohrdeckung: ca. 0,80 m -(ab OK. Gelände bis Scheitel)

Sand:
Sandauflager:  0,15 m
Sandüberdeckung Rohr:  0,15 m

Grabenbreiten:
WL DA 32-63 mm: b= 0,40 m, t= 1,00 m

Gemessen wird der Rohrgraben von Mitte Hauptleitung bis Ende des neuverlegten Hausanschlusses, abzüglich der Größe der Umklemmungs - Baugruben.
Als Abrechnungstiefe wird die Tiefe von OK. vorh. Gelände/vorhandene Straße (etwa gleich geplante neue Straßenhöhe) bis Grabensohle festgelegt.

Mehrausbrüche in Tiefe und Breite, verursacht durch Bodenaushub HB C sind in allen Grabenpositionen einzukalkulieren und werden nicht gesondert vergütet.

Die Sicherung aller Grenzsteine im Arbeitsbereich ist Sache des AN (siehe auch Vorbemerkungen).
Menge: 5,000 m³

**4.2.2 Baugruben aller Homogenbereiche, Umklemmung+Verlängerung WL-HA**
Baugruben aller Homogenbereiche HB E1, E2, C gemäß Gutachten, nach DIN 18300 und DIN 4124 (jeweils in aktueller Fassung)für die Umklemmung mit zusätzlicher Verlängerung von Hausanschlüssen in der u. a. Größe herstellen. Handschachtung ist einzukalkulieren.
Die Bodenmassen gem. Baugrundgutachten und Angabe lösen, ausheben,  separieren,  laden und abfahren.
 Für die Bodenklassen 6 und 7 nach ""alter DIN 18300" (Homogenbereich C) wird eine Zulage gemäß der folgenden Positionen gewährt.
Erdaushub auf eine Verwertungsanlage oder Deponie nach Wahl des AN, zugelassen für Boden gemäß Ersatzbaustoffverordnung BM-F3 / BG-F3, transportieren und ablagern. Deponiegebühren und alle sonstigen Kosten sind einzurechnen. Die Abrechnung der Bodenabfuhr erfolgt nach fester Aushubmasse der Rohrgräben und der Baugruben.
Der Transport der Bodenmassen darf nur durch zugelassene
Transportunternehmen erfolgen.
Mehr-Abfuhr, verursacht durch Fels-Aufbrüche, in der Grabenbreite und Grabentiefe muss einkalkuliert werden. Zu liefernder Verfüllboden bzw. der Wiedereinbau von geeignetem Bodenaushub wird unter anderen Positionen abgerechnet. Für das Anschneiden und Aufbrechen der Schwarzdecke wird eine Zulage gewährt, falls erforderlich und nicht bereits im Straßenbau vergütet. Die Grabensohle ist so herzustellen, dass das Rohr überall eine gleichmäßige Auflage hat, einschließlich der eventuell erforderlichen Muffenlöcher; einzukalkulieren ist auch die Grabenverbreiterung bei Schacht- und Hydranteneinbau sowohl für den Aushub, als auch für die Verfüllung (Sand und Füllboden). Nach der Rohrverlegung ist der Graben mit Füllboden lagenweise in Schichten von max. 30 cm Stärke gemäß Merkblatt der Forschungsgesellschaft für Straßenwesen e.V. einzubauen und zu verdichten. Im EP einzukalkulieren sind die Wasserhaltung, Sicherung des Grabens durch Verbau inkl. hierfür erforderlicher Mehraushubund alle Nebenarbeiten.

Abmessungen:
bis max.  2,00 m Länge
  1,50 m Breite
  1,25 m Tiefe

Abrechnung nach örtlichem Aufmaß.
Grenztiefen sind durch Aufmaß zu erfassen oder durch Strahlensatz rechnerisch zu ermitteln.
Als Abrechnungstiefe wird die Tiefe von OK. vorh. Gelände bis Grubensohle festgelegt.
Mehrausbrüche in Tiefe und Breite, verursacht durch Bodenaushub HB C sind in allen Grabenpositionen einzukalkulieren und werden nicht gesondert vergütet.
Menge: 4,000 m³

**4.2.3 Handschachtung aller Homogenbereiche, Tiefe 0,00 m bis 1,25 m**
Boden aller Homogenbereiche E1, E2, C gemäß Gutachten, nach DIN 18300 (in aktueller Fassung) für Baugrubentiefen von 0,00 m bis 1,25 m für die Baugruben der Wasserleitungsarbeiten in kombinierter Hand- und Maschinenarbeit ausheben, gemäß Baugrundgutachten und nach Angabe separieren, laden und abfahren.
Für die Bodenklassen 6 und 7 nach alter  DIN 18300 (Homogenbereich C) wird eine Zulage  gewährt.

Hand-Maschinenarbeit
Aushubtiefe von 0,00 m bis 1,25 m
.
Diese Position kommt nur auf Anweisung der Bauleitung zur Ausführung und dient u.a. auch der Suche nach bestehenden Leitungen bzw. Kabel und zur Feststellung deren Tiefe.
Es handelt sich hierbei um Leitungen und Kabel, von denen es keine Bestandspläne oder sonstigen Aufmaß-Skizzen gibt.
Menge: 1,000 m³

**4.2.4 Felsen der Bdkl. 6-7 ausheben, als Zulage**
Felsen der Bodenklassen 6 und 7, DIN 18300 (Ausgabe alte DIN 18300), Homogenbereich C gemäß Gutachten, in der Baugrube in allen Tiefen lösen und ausheben, als Zulage zu den Bodenaushubpositionen.
Mehrausbrüche in der Aushubbreite oder Aushubtiefe, verursacht durch Bodenaushub der Bodenklasse 6 und 7, sind einzukalkulieren und werden nicht gesondert vergütet.
Menge: 1,000 m3

**4.2.5 Rheinsand 0/2 mm liefern und einbauen**
Rheinsand 0/2 mm liefern und als ausgleichendes Bett zur Rohrauflagerung und zur Ummantelung der Leitung bis 15cm über Rohrscheitel einbauen und verdichten. Einbaudicke Sohle: 15cm am Rohrschaft gemessen. Abgerechnet wird nach eingebauter, verdichteter Masse. Lieferscheinnachweis ist zu erbringen. Es werden nur Lieferscheine von vereidigten Wägern anerkannt. Verdichtete Masse = 1,8 to/m³.  Abrechnung der unterschiedl. Gräben:

D = größter Rohrdurchmesser in m
B = Grabenbreite in m
L = Grabenlänge in m
Menge: 4,000 m³

**4.2.6 Trassenwarnband liefern und verlegen**
Trassenwarnband aus Polyäthylen - Verbundfolie gelb, ca. 150 µ stark,mit Stahldraht-Einlage, liefern und im Wasserleitungsgraben verlegen.
Breite : 40 mm
Aufschrift:
" Achtung Trinkwasserleitung "
Die Folie soll alterungsbeständig und farbecht sein, sowie eine große Reißdehnung (bis zu 400 %) haben.
Menge: 12,000 m

**4.2.7 Vorsiebmaterial als nichtbindiger Füllboden liefern u. einbauen**
Vorsiebmaterial als nichtbindiger Füllboden aus naturlichen gebrochenen Gesteinkörnungen liefern und nach Angabe in Gräben und Baugruben einbauen und verdichten.
Abgerechnet wird wie folgt:
Graben-Gesamtverfüllung (Höhe OK Rohrummantelung bis OK orh. Straße/ Gelände) abzüglich Bodenwiedereinbau
Lieferscheinnachweis ist zu erbringen.
Es werden nur Lieferscheine im to- Nachweis von vereidigten Wägern und im "Original" anerkannt.
Menge: 12,000 t

**4.2.8 Kreuzungen von Gas- und Wasserleitungen**
Kreuzungen der Hauptleitungen von Gas und Wasser rechtwinklig zum Rohrgraben oder schrägwinklig bis zu einer Länge der doppelten Rohrgrabenbreite, als Erschwerniszulage zu allen Bodenaushubarbeiten,
zur Rohrverlegung und zur Rohrgrabenverfüllung, in allen Tiefen. Einzurechnen sind alle Erschwernisse bei den Erd-, Verbau- und Rohrverlegearbeiten, die sich durch Handschachtung und Sicherungsmaßnahmen ergeben, sowie das  erforderliche vorherige Suchen und Freilegen der Leitungen zur Feststellung von Lage und Tiefe, in Handarbeit. Leitungen im Abstand von 0 - 50 cm gelten als eine Kreuzung. Sorgfältiges Wiedereinbetten der Leitungen, Verlegung des Trassenwarnbandes, sowie die Lieferung des erforderlichen Sandes und des Trassenwarnbandes, sind einzukalkulieren.
Menge: 2,000 St

**4.2.9 Kreuzungen von Strom-und Telekomunikationskabel**
Kreuzungen von Strom-und Telekomunikationskabel sowie Schutzrohren, rechtwinklig zum Rohrgraben oder schrägwinklig bis zu einer Länge der doppelten Rohrgrabenbreite, als Erschwerniszulage zu allen Bodenaushubarbeiten, zur Rohrverlegung und zur Rohrgrabenverfüllung, in allen Tiefen. Einzurechnen sind alle Erschwernisse bei den Erd-, Verbau- und Rohrverlegearbeiten, die sich durch Handschachtung und Sicherungsmaßnahmen ergeben, sowie das  erforderliche vorherige Suchen und Freilegen der Kabel und Schutzrohre zur Feststellung von Lage und Tiefe, in Handarbeit.
Kabel und Schutzrohre im Abstand von 0 - 50 cm gelten als eine Kreuzung. Sorgfältiges Wiedereinbetten der Kabel und Schutzrohre, Verlegung des Trassenwarnbandes, sowie die Lieferung des erforderlichen Sandes und des Trassenwarnbandes, sind einzukalkulieren.
Menge: 3,000 St

**4.2.10 Mauerdurchbruch herstellen**
Mauerdurchbruch von Grundmauern aus Naturstein, Kunststein oder Stahlbeton und in einer Stärke bis 50cm, ober- und/ oder unterirdisch für den Einbau einer Hauseinführung gemäß Vorgabe des Auftraggebers herstellen. Mauerwerk bzw. Wandmaterial aufnehmen, Mörtelreste entfernen und zwischenlagern. Den Durchbruch bis zur Verlegung der Leitung durch den Rohrbauer provisorisch (z.B. Presskolben) wasserdicht und gasdicht verschließen. Nach Hausanschlussverlegung und Herstellung der Gas- und Wasserdichtigkeit durch den Rohrbauer ist die Wand innen und außen bündig beizuputzen sowie im Arbeitsbereich außen fachgerecht abzudichten inkl. Wiederherstellung ggf. vorhandener Wärmedämmverbundsysteme. Einschließlich aller Materialien wie z.B. quellfähiger Mörtel, Dickbeschichtungen, Bitumenbahnen, Noppenbahn, XPS Dämmplatten usw.  .
Mauerhülsen, Dichtungsringe und Reduzierungen sowie Vergussmörtel für den Ringraum sowie die Einbringhilfen hierfür werden vom AG gestellt und sind vom AN nach Herstellerangaben einzubauen.
Menge: 1,000 St

**4.2.11 Diamantkernbohrung Durchmesser bis DN 150 mm herstellen**
Kernbohrung Durchmesser bis 150 mm durch die bestehenden Gebäudewände oder Bodenplatten, Dicke der Wände oder Bodenplatten bis 0,30 m, Wandung aus Beton oder Mauerwerk; hierzu das Bohrgerät gegen Verrutschen andübeln, den Bohrkern aus dem Bauwerk fördern, aufladen und verwerten oder komplett auf einer genehmigten Deponie entsorgen; Schrägbohrungen durch Kellerfußboden und Fundament sowie Hauseinführungsausbau / -austausch werden ebenfalls nach dieser Position vergütet.
Den Durchbruch bis zur Verlegung der Leitung durch den Rohrbauer provisorisch (z.B. Presskolben) wasserdicht und gasdicht verschließen. Nach Hausanschlussverlegung und Herstellung der Gas- und Wasserdichtigkeit durch den Rohrbauer ist die Wand innen und außen bündig beizuputzen sowie im Einführungsbereich außen fachgerecht abzudichten und ggf. Wiederherstellung entsprechender Wärmedämmverbundsysteme. Einschließlich aller Materialien wie z.B. quellfähiger Mörtel, bitumen Dickbeschichtung, Bitumenbahnen, Noppenbahn, XPS Dämmplatten usw.
Mauerhülsen, Dichtungsringe und Reduzierungen sowie Vergussmörtel für den Ringraum sowie die Einbringhilfen hierfür werden vom AG gestellt und sind vom AN nach Herstellerangaben einzubauen.
Menge: 1,000 St

**4.2.12 Vorh. Gas-/Wasserltg. DN 32-63 mm aufnehmen, verwerten oder entsorgen**
Vorhandene Wasserrohrleitungen und/oder Gasrohrleitungen entsprechend nach Angabe des AG abbrechen, ausheben, aufnehmen, aufladen und verwerten oder komplett auf einer genehmigten Deponie entsorgen; Deponiegebühren sind einzukalkulieren, als Zulage zu den Aushubpositionen. Zum Aufnehmen der Rohrleitung ist das auszubauende Rohr zu schneiden, um Beschädigungen an den Anschlussrohren zu vermeiden. Rohrleitung aus Stahl/ GG/ PVC. Nennweite: In Betrieb befindliche Wasser- und Gasleitung DN 100 mm bis DN 200 mm.
Menge: 5,000 m

### 5 Dr. Oscar Kayser Platz - Wandlermessschrank und E-Mob.

*Hinweis: Allgemeine Projekterläuterung*
Gegenstand der vorliegenden Planung ist die elektrotechnische Erschließung des Parkplatzes am Dr.-Oscar-Kayser-Platz.

Dies umfasst den Aufbau einer Ladeinfrastruktur für Elektromobilität sowie die Stromversorgung für Marktbeschicker. Die Versorgung der E-Mobilität und der Marktanschlüsse erfolgt über getrennte, voneinander unabhängige Einspeisungen.

In der ersten Phase werden 2 Ladepunkte realisiert, wobei die Anlage für eine Erweiterung auf insgesamt 7 Stellplätze ausgelegt ist.

Die Werks und Montageplanung ist fester bestandteil des Auftrages.Die abstimmung  dieser mit der TGA Planung und dem Netztbetreiber ist die Vorrausetzung zur Freigabe.

*Hinweis: Vorbemerkungen*
VERTRAGSBEDINGUNGEN

Dem Angebot liegen als Vertragsbestandteil folgende Vertragsbedingungen zugrunde:
das Leistungsverzeichnis mit den dazugehörigen Vorbemerkungen und Zeichnungen,
BGB mit dem Werkvertragsrecht,
die Allgemeinen Vertragsbedingungen für die Ausführung von Bauleistungen (VOB/B), in der jeweils gültigen Fassung,
die Allgemeinen Technischen Vertragsbedingungen für Bauleistungen (VOB/C), in der jeweils gültigen Fassung,
die zusätzlichen allgemeinen Vertragsbedingungen,
die besonderen Vertragsbedingungen,
die besonderen Hinweise,
die zusätzlichen technischen Vertragsbedingungen,
die DIN  Vorschriften,
die baurechtlichen Vorschriften,
die Unfallverhütungsvorschriften,
die Verarbeitungsrichtlinien der Hersteller.

ZUSÄTZLICHE ALLGEMEINE VERTRAGSBEDINGUNGEN

1. GEWÄHRLEISTUNG:

Die Gewährleistung des AN richtet sich nach den Vorschriften der
VOB/B mit der Maßgabe, dass an Stelle der Regelfrist des § 13 Abs. 4 Nr. 1 VOB/B eine Verjährungsfrist von 5 Jahren gilt.

2. SICHERHEIT:

Für die Dauer der Gewährleistungszeit werden 5% der geprüften Bruttoschlussrechnungssumme als Barsicherheit einbehalten, diese Barsicherheitsleistung ist durch eine Bankbürgschaft eines deutschen Kreditinstitutes ablösbar.

3. BIETERERKLÄRUNG:

Mit dem Angebot erklärt der Bieter
die pflichtmäßige Zahlung von Steuern,
die ordnungsgemäße Entrichtung der Sozialabgaben im Rahmen der gesetzlichen Sozialversicherung,
die Mitgliedschaft in der Berufsgenossenschaft,
die Vorlage/Abgabe der Freistellungsbescheinigung zum Steuerabzug bei Bauleistungen gemäß § 48b Abs. 1 des Einkommensteuergesetzes, bis spätestens zu den evtl. Vertragsverhandlungen.
Der AN verpflichtet sich, die gesetzlichen Bestimmungen zur Bekämpfung der Schwarzarbeit, das Arbeitnehmerentsendegesetz, das Arbeitnehmerüberlassungsgesetz und die Bestimmungen des Sozialversicherungsrechts, insbesondere zur Abführung der Beiträge, zu beachten. Der AN hat dafür zu sorgen, dass alle in seinem und im Auftrag seiner Nachunternehmer tätigen Personen jederzeit Personalausweis und den Versicherungsnummer-nachweis bei sich führen. Insbesondere sind die Bestimmungen des Mindestlohngesetzes einzuhalten. Dies gilt auch für die Nachunternehmer. Der AG behält sich entsprechende Kontrollen vor. Auf Verlangen des AG hat der AN Nachweise, dass die entsprechenden Sozialbeiträge abgeführt worden sind, dem AG vorzulegen.

4. VERHÄLTNISSE VOR ORT:

Der Bieter hat sich vor der Angebotsabgabe über die örtlichen Verhältnisse, die Bestimmungen der Ausschreibung und alle Umstände zu unterrichten, welche die Preisberechnungen beeinflussen. Er kann während der Ausführung der Leistungen und später keine Nachforderungen mit der Begründung stellen, er habe andere Verhältnisse angetroffen als die, die im Leistungsverzeichnis angegeben sind oder er selbst bei Angebotsabgabe vorausgesetzt habe.

5. AUSWAHL DES AUFTRAGNEHMERS:

Der Auftraggeber behält sich vor, den Auftragnehmer nach endgültiger Feststellung der Angebotssumme auszuwählen; er ist nicht an das niedrigste Angebot gebunden.
Des Weiteren behält sich der Auftraggeber vor, Titel oder Lose aus dem Angebot zu nehmen und anderweitig zu vergeben.

6. NACHUNTERNEHMER:

Nachunternehmer können nur mit schriftlicher Zustimmung des Auftraggebers eingesetzt werden. In jedem Fall setzt eine solche Zustimmung voraus, dass der Auftragnehmer für etwaige Nachunternehmer in gleichen Maßen wie für eigene Verpflichtungen einsteht. Verstößt ein Nachunternehmer gegen das Gesetz oder Verordnungen, muss der Auftragnehmer sich diese Verstöße wie eigene anrechnen lassen.

7. FACHBAULEITER:

Für das seinem Auftrag entsprechende Gewerk stellt der Auftragnehmer mit befreiender Wirkung für den Architekten als Bauleiter (§ 56 Abs. 1 BauO NW) den Fachbauleiter gemäß § 56 Abs. 2 BauO NW.

8. ABSCHLAGSZAHLUNGEN:

Abschlagszahlungen in Höhe von 90 % der nachgewiesenen Leistungen bzw. nach Zahlungsplan.

9. SALVATORISCHE KLAUSEL

Sollten einzelne Bestimmungen des Vertrages nichtig sein, so bleiben die übrigen Bestimmungen des Vertrages gleichwohl voll in Kraft. Jede Änderung des Vertrages bedarf der Schriftform.

10. HINWEISE ZUR LEISTUNGSBESCHREIBUNG:

Der Bieter ist gehalten, die im Leistungsverzeichnis beschriebenen Details auf Vollständigkeit, fachgerechte Ausführung und Eignung für den vorgesehenen Verwendungszweck zu überprüfen.

BESONDERE VERTRAGSBEDINGUNGEN

1. TERMINE/ARBEITSZEITEN:

Die mit der Bauleitung vereinbarten Termin- und Arbeitsabläufe sind einzuhalten.
.
2. LAGERPLÄTZE:

Die Lagerung von Materialien, Baugeräten und sonstiger Baustelleneinrichtung ist nur an den von der Bauleitung bezeichneten Stellen und in Abstimmung mit der Bauleitung zulässig.

3. REINIGUNG:

Ergänzend zur VOB (Nebenleistungen) sind Arbeitsstätten und die bei der Durchführung der Arbeiten benutzten Wege täglich nach Beendigung der Arbeiten ohne besondere Vergütung besenrein zu säubern. Bei der Arbeit verursachte Schäden sind sofort dem zuständigen Bauleiter zu melden. Pausen- und Aufenthaltsräume sind sofort nach Benutzung sauber zu verlassen. Es gilt generell Rauchverbot auf der Baustelle.

4. SICHERUNGSMASSNAHMEN:

Im Arbeitsbereich des Hauses sind vom Unternehmer jeweils die erforderlichen Absperrmaßnahmen vorzunehmen und wenn erforderlich, durch Markierungen oder Hinweisschilder und nachts durch Beleuchtung abzusichern.

6. UNFALLVERHÜTUNGSVORSCHRIFTEN:

Die Arbeiten sind unter Einhaltung der Unfallverhütungsvorschriften auszuführen. Haus- und Geschäftseingänge müssen jederzeit erreichbar sein.

7. AUSSENANLAGEN:

Außenanlagen der angrenzenden Nachbargrundstücke und nicht zu bebauender Freiflächen- insbesondere Bepflanzungen - sind zu schonen und dürfen nicht mit Fahrzeugen befahren werden. Bei Schäden aus Unachtsamkeit oder Verstößen gegen Anordnung der Bauleitung haftet der Unternehmer. Er hat ferner den Schutz des Eigentums Dritter sicherzustellen.

8. SPRACHE:

Um Missverständnisse auf der Baustelle zu vermeiden, ist es notwendig, dass der Bauleiter des Auftragsnehmers bzw. sein Vertreter auf der Baustelle die deutsche Sprache beherrscht.

9. ABNAHME:

Die Leistungen sind in jedem Fall förmlich abzunehmen. Der Auftragnehmer hat die Abnahme rechtzeitig schriftlich zu beantragen.

10. STUNDENLOHNARBEITEN:

Stundenlohnarbeiten sind der Bauleitung vor der Ausführung schriftlich anzuzeigen. Stundenlohnnachweise sind der Bauleitung spätestens 1 Tag nach Ausführung der Arbeiten zur Unterschrift vorzulegen. Später eingehende Stundenlohnnachweise bzw. Stundenlohnnachweise ohne Unterschrift der Bauleitung werden nicht anerkannt.

11. UMLAGEN UND ABZÜGE:

Von der Bruttoabrechnungssumme werden dem Auftragnehmer in Abzug gebracht:
Baunebenkosten (für u.a. Bauwasser, Baustrom, Baustellen-WC, Kosten für die Bereitstellung von Lager- und Arbeitsplätzen: 0,9%
Bauwesenversicherung: 0,3%

12. VERTRAGSSTRAFE:

Der Auftragnehmer verpflichtet sich, die übernommenen Arbeiten in der vereinbarten Zeit auszuführen. Bei Überschreitung der Fertigstellungstermine aus Gründen, die durch den Auftragnehmer zu vertreten sind, ist der Auftraggeber berechtigt, ohne Inverzugsetzung für jeden Tag der Überschreitung 0,3 %, jedoch insgesamt max. 5,0 % der Netto-Auftragssumme als Vertragsstrafe, ohne Nachweis eines Schadens, geltend zu machen.

*Hinweis: Gleichwertigkeit von Fabrikaten*
Sofern in der Leistungsbeschreibung Fabrikate oder Hersteller benannt sind, erfolgt dies auf Grundlage der projektspezifischen Beschaffungs- und Qualitätsanforderungen (BQA) und dient der Definition des technischen, qualitativen und funktionalen Standards.

Andere Fabrikate gelten nur dann als gleichwertig, wenn sie hinsichtlich folgender Kriterien mindestens gleichwertig sind:

- Einhaltung sämtlicher technischer Kennwerte und Leistungsdaten
- Erfüllung der geforderten Funktionen ohne Einschränkungen
- Materialqualität und Ausführungsstandard
- Lebensdauer und Betriebssicherheit
- Normen- und Richtlinienkonformität (DIN, VDE, EN etc.)
- Wartungsaufwand und Ersatzteilverfügbarkeit (mind. 10 Jahre)
- Systemkompatibilität mit den übrigen ausgeschriebenen Komponenten

Die Gleichwertigkeit ist vom Bieter vollständig und prüffähig durch technische Unterlagen, Datenblätter und Referenznachweise nachzuweisen.

#### 5.1 Energieverteilungssysteme

*Hinweis: Hinweis*
Niederspannungsschaltanlage nach DIN EN61439 sowie den mitgeltenden Normen.
Ausführung als bauartgeprüfte Schaltanlagenkombination.
Eine Platzreserve von 30% ist zu berücksichtigen.
Die Verteilungen sind gemäß den geltenden VDE-Bestimmungen bauartgeprüft komplett
zusammengebaut und anschlussfertig verdrahtet zu liefern und zu montieren.
Die nach VDE erforderliche Schaltanlagendokumentation wie CAD Stromlaufpläne im Format Hagercad (inkl. Datenträger) in allpoliger Darstellung, Stückprüfprotokoll des Verteilers, Stückliste, normenkonformes Typenschild sowie die CE-Konformitätserklärung ist dem Verteiler im Auslieferzustand in einer stabilen Schaltplantasche beizulegen.

*Hinweis: Leitfabrikat und Verfügbarkeit*
Als Leitfabrikat der Energieverteilungssysteme wurde Firma Hager gewählt.

In diesem Zuge weisen wir ausdrücklich darauf hin, dass Alternativprodukte gewünscht sind, welche die selben Anforderungen, wie unten beschrieben, aufweisen.

In beiden Fällen sind die Verfügbarkeiten zum Baustart zwingend erforderlich.

Der Auftraggeber behält sich vor, zur Auftragserteilung, eine Verfügbarkeitsbescheinigung des Auftragnehmers über diese Produkte anzufordern.

##### 5.1.1 Wandlerschrank Außenbereich- Alternativ

*Hinweis*
Außenverteilerschrank aus glasfaserverstärktem Polyester nach DIN EN 14598
als Leerschrank zur Aufnahme von Systemkomponenten mit Eingrabsockel
Schutzart IP 44 - Schutzklasse 2 (Schutzisolation)
Schranktiefe: 315mm
Farbe: RAL7035 (lichtgrau)

Montageart: Außenaufstellung
Stoßfestigkeit: IK10
Aufzubauen ist die Niederspannungsschaltanlage als bauartgeprüfte Verteilung mit dem Innenausbausystem Hager universZ/universN.
Zu berücksichtigen sind die zur Zeit gültigen TAB-Bestimmungen des zuständigen VNB´s sowie den entsprechenden DIN VDE Vorschriften, DGUV-Vorschriften und DIN-Normen.
Die Verdrahtung, Montage und Lieferung erfolgt nach den aktuell gültigen DIN VDE-Vorschriften sowie den allgemein anerkannten Regeln der Technik inklusive allem erforderlichen systemgebundenem Zubehör wie Zählerkomplettfelder, Innenausbausystem, Einbaugeräte, Sammelschienensysteme und -Klemmen, Reihenklemmen, Steuerleitungsklemmen, Isolierstücke für Hutschienen, Abdeckstreifen, Schrankverbinder, Verbindungs- und Montagematerial, etc.
Die nachfolgend aufgeführten Bauteile sind komplett verdrahtet und montiert anzubieten.

**5.1.1.1 Wandler- und Messschrank, universN, bis 400 A**
*** Bedarfsposition ohne GB
Wandler- und Messschrank, universN, bis 400 A, Westnetz, 1005 x 1110 x 315 mm
Fabrikat: Hager
Typ: ZAW102AM2
liefern, montieren und betriebsfertig anschließen oder gleichwertig.

angebotenes Fabrikat  :_______________

angebotener Typ  :_______________
Menge: 1,000 Stk

**5.1.1.2 Sockelfüller, Zubehör, 25 L Sack**
*** Bedarfsposition ohne GB
Sockelfüller, Zubehör, 25 L Sack, zur Reduzierung der Schwitzwasserbildung
Fabrikat: Hager
Typ: ZAY95075
liefern, montieren und betriebsfertig anschließen oder gleichwertig.

angebotenes Fabrikat  :_______________

angebotener Typ  :_______________
Menge: 1,000 Stk

**5.1.1.3 Eingrabsockel Festplatz, KVS, Bausatz, Gr. 2, H: 900 mm**
*** Bedarfsposition ohne GB
Eingrabsockel Festplatz, KVS, Bausatz, Gr. 2, H: 900 mm
Fabrikat: Hager
Typ: ZAX007
liefern, montieren und betriebsfertig anschließen oder gleichwertig.

angebotenes Fabrikat  :_______________

angebotener Typ  :_______________
Menge: 1,000 Stk

**5.1.1.4 Berührschutzabdeckung, Zubehör, über Sammelschienen, 560 x 102 mm**
*** Bedarfsposition ohne GB
Berührschutzabdeckung, Zubehör, über Sammelschienen, 560 x 102 mm
Fabrikat: Hager
Typ: ZAY47930
liefern, montieren und betriebsfertig anschließen oder gleichwertig.

angebotenes Fabrikat  :_______________

angebotener Typ  :_______________
Menge: 4,000 Stk

**5.1.1.5 Alternativprodukt zu vorbeschriebenen Verteilung**
*** Bedarfsposition ohne GB
Alternativprodukt zu vorbeschriebenen Verteilung
als Gesamtpaket:

Hauptverteiler

liefern, montieren und betriebsfertig anschließen.

angebotenes Fabrikat  : '....................'

angebotener Typ  : '....................'
Menge: 1,000 Stk.

*Hinweis*

##### 5.1.2 Wandlerschrank Außenbereich- VDE-AR-N 4100:2026

*Hinweis*
Außenverteilerschrank aus glasfaserverstärktem Polyester nach DIN EN 14598
als Leerschrank zur Aufnahme von Systemkomponenten mit Eingrabsockel
Schutzart IP 44 - Schutzklasse 2 (Schutzisolation)
Schranktiefe: 315mm
Farbe: RAL7035 (lichtgrau)

Montageart: Außenaufstellung
Stoßfestigkeit: IK10
Aufzubauen ist die Niederspannungsschaltanlage als bauartgeprüfte Verteilung mit dem Innenausbausystem Hager universZ/universN.
Zu berücksichtigen sind die zur Zeit gültigen TAB-Bestimmungen des zuständigen VNB´s sowie den entsprechenden DIN VDE Vorschriften, DGUV-Vorschriften und DIN-Normen.
Die Verdrahtung, Montage und Lieferung erfolgt nach den aktuell gültigen DIN VDE-Vorschriften sowie den allgemein anerkannten Regeln der Technik inklusive allem erforderlichen systemgebundenem Zubehör wie Zählerkomplettfelder, Innenausbausystem, Einbaugeräte, Sammelschienensysteme und -Klemmen, Reihenklemmen, Steuerleitungsklemmen, Isolierstücke für Hutschienen, Abdeckstreifen, Schrankverbinder, Verbindungs- und Montagematerial, etc.
Die nachfolgend aufgeführten Bauteile sind komplett verdrahtet und montiert anzubieten.

**5.1.2.1 Wandler- und Messschrank bis 250 A**
Wandler- und Messschrank bis 250 A

gemäß VDE-AR-N 4100:2026
Vollständig aufgebautes und verdrahtetes Wandleraußenschrank, ausgestattet mit:
• NH1-Leiste im Zugang
• NH2-Leiste im Abgang
• weitere Zugangs- und Abgangsleisten sind bauseits beizustellen
• Prüfklemmen sowie Spannungspfadsicherungen nach VDE-AR-N 4100:2026
• APZ
• 3-Punkt SG Feld

Maße (H × B × T): 1355 × 780 × 315 mm

Fabrikat: Hager
Typ: ZAW131DE1
liefern, montieren und betriebsfertig anschließen oder gleichwertig.

angebotenes Fabrikat  :_______________

angebotener Typ  :_______________
Menge: 1,000 Stk

**5.1.2.2 Sockelfüller, Zubehör, 25 L Sack**
Sockelfüller, Zubehör, 25 L Sack, zur Reduzierung der Schwitzwasserbildung
Fabrikat: Hager
Typ: ZAY95075
liefern, montieren und betriebsfertig anschließen oder gleichwertig.

angebotenes Fabrikat  :_______________

angebotener Typ  :_______________
Menge: 4,000 Stk

**5.1.2.3 Eingrabsockel Festplatz, KVS, Bausatz, Gr. 2, H: 900 mm**
Eingrabsockel Festplatz, KVS, Bausatz, Gr. 2, H: 900 mm
Fabrikat: Hager
Typ: ZAX007
liefern, montieren und betriebsfertig anschließen oder gleichwertig.

angebotenes Fabrikat  :_______________

angebotener Typ  :_______________
Menge: 1,000 Stk

**5.1.2.4 Berührschutzabdeckung, Zubehör, über Sammelschienen, 560 x 102 mm**
Berührschutzabdeckung, Zubehör, über Sammelschienen, 560 x 102 mm
Fabrikat: Hager
Typ: ZAY47930
liefern, montieren und betriebsfertig anschließen oder gleichwertig.

angebotenes Fabrikat  :_______________

angebotener Typ  :_______________
Menge: 1,000 Stk

**5.1.2.5 Alternativprodukt zu vorbeschriebenen Verteilung**
*** Bedarfsposition ohne GB
Alternativprodukt zu vorbeschriebenen Verteilung
als Gesamtpaket:

Hauptverteiler

liefern, montieren und betriebsfertig anschließen.

angebotenes Fabrikat  : '....................'

angebotener Typ  : '....................'
Menge: 1,000 Stk.

*Hinweis*

##### 5.1.3 UV1 mit Zählerplatz - Marktbeschicker

*Hinweis*
Außenverteilerschrank aus glasfaserverstärktem Polyester nach DIN EN 14598
als Leerschrank zur Aufnahme von Systemkomponenten mit Eingrabsockel
Schutzart IP 44 - Schutzklasse 2 (Schutzisolation)
Schranktiefe: 315mm
Farbe: RAL7035 (lichtgrau)

Montageart: Außenaufstellung
Stoßfestigkeit: IK10
Aufzubauen ist die Niederspannungsschaltanlage als bauartgeprüfte Verteilung mit dem Innenausbausystem Hager universZ/universN.
Zu berücksichtigen sind die zur Zeit gültigen TAB-Bestimmungen des zuständigen VNB´s sowie den entsprechenden DIN VDE Vorschriften, DGUV-Vorschriften und DIN-Normen.
Die Verdrahtung, Montage und Lieferung erfolgt nach den aktuell gültigen DIN VDE-Vorschriften sowie den allgemein anerkannten Regeln der Technik inklusive allem erforderlichen systemgebundenem Zubehör wie Zählerkomplettfelder, Innenausbausystem, Einbaugeräte, Sammelschienensysteme und -Klemmen, Reihenklemmen, Steuerleitungsklemmen, Isolierstücke für Hutschienen, Abdeckstreifen, Schrankverbinder, Verbindungs- und Montagematerial, etc.
Die nachfolgend aufgeführten Bauteile sind komplett verdrahtet und montiert anzubieten.

**5.1.3.1 Festplatzverteilerschrank, KVS, Größe 2, ortsfest, bis 80A**
Festplatzverteilerschrank, KVS, Größe 2, ortsfest, bis 80A, mit Zählerplatz
Fabrikat: Hager
Typ: ZAF102BF8
liefern, montieren und betriebsfertig anschließen oder gleichwertig.

angebotenes Fabrikat  :_______________

angebotener Typ  :_______________
Menge: 1,000 Stk

**5.1.3.2 Sockelfüller, Zubehör, 25 L Sack**
Sockelfüller, Zubehör, 25 L Sack, zur Reduzierung der Schwitzwasserbildung
Fabrikat: Hager
Typ: ZAY95075
liefern, montieren und betriebsfertig anschließen oder gleichwertig.

angebotenes Fabrikat  :_______________

angebotener Typ  :_______________
Menge: 4,000 Stk

**5.1.3.3 Eingrabsockel Festplatz, KVS, Bausatz, Gr. 2, H: 900 mm**
Eingrabsockel Festplatz, KVS, Bausatz, Gr. 2, H: 900 mm, mit 9 Kabeleinführungen
Fabrikat: Hager
Typ: ZAX010
liefern, montieren und betriebsfertig anschließen oder gleichwertig.

angebotenes Fabrikat  :_______________

angebotener Typ  :_______________
Menge: 1,000 Stk

**5.1.3.4 Steckdosenleiste, KVS, 3 x Schuko,3 x Platz Einphasenzähler**
Steckdosenleiste, KVS, 3 x Schuko,3 x Platz für Einphasen-Hutschienenzähler
Fabrikat: Hager
Typ: ZAH019L
liefern, montieren und betriebsfertig anschließen oder gleichwertig.

angebotenes Fabrikat  :_______________

angebotener Typ  :_______________
Menge: 4,000 Stk

**5.1.3.5 Alternativprodukt zu vorbeschriebenen Verteilung**
*** Bedarfsposition ohne GB
Alternativprodukt zu vorbeschriebenen Verteilung
als Gesamtpaket:

Hauptverteiler

liefern, montieren und betriebsfertig anschließen.

angebotenes Fabrikat  : '....................'

angebotener Typ  : '....................'
Menge: 1,000 Stk.

*Hinweis*

##### 5.1.4 UV2 - Marktbeschicker

*Hinweis*
Außenverteilerschrank aus glasfaserverstärktem Polyester nach DIN EN 14598
als Leerschrank zur Aufnahme von Systemkomponenten mit Eingrabsockel
Schutzart IP 44 - Schutzklasse 2 (Schutzisolation)
Schranktiefe: 315mm
Farbe: RAL7035 (lichtgrau)

Montageart: Außenaufstellung
Stoßfestigkeit: IK10
Aufzubauen ist die Niederspannungsschaltanlage als bauartgeprüfte Verteilung mit dem Innenausbausystem Hager universZ/universN.
Zu berücksichtigen sind die zur Zeit gültigen TAB-Bestimmungen des zuständigen VNB´s sowie den entsprechenden DIN VDE Vorschriften, DGUV-Vorschriften und DIN-Normen.
Die Verdrahtung, Montage und Lieferung erfolgt nach den aktuell gültigen DIN VDE-Vorschriften sowie den allgemein anerkannten Regeln der Technik inklusive allem erforderlichen systemgebundenem Zubehör wie Zählerkomplettfelder, Innenausbausystem, Einbaugeräte, Sammelschienensysteme und -Klemmen, Reihenklemmen, Steuerleitungsklemmen, Isolierstücke für Hutschienen, Abdeckstreifen, Schrankverbinder, Verbindungs- und Montagematerial, etc.
Die nachfolgend aufgeführten Bauteile sind komplett verdrahtet und montiert anzubieten.

**5.1.4.1 Festplatzverteilerschrank Gr.1, ortsfest, 1-türig, mit SaS 30x6mm**
Festplatzverteilerschrank Gr.1, ortsfest, 1-türig, mit SaS 30x6mm, 5-polig
Fabrikat: Hager
Typ: ZAF101A
liefern, montieren und betriebsfertig anschließen oder gleichwertig.

angebotenes Fabrikat  :_______________

angebotener Typ  :_______________
Menge: 1,000 Stk

**5.1.4.2 Sockelfüller, Zubehör, 25 L Sack**
Sockelfüller, Zubehör, 25 L Sack, zur Reduzierung der Schwitzwasserbildung
Fabrikat: Hager
Typ: ZAY95075
liefern, montieren und betriebsfertig anschließen oder gleichwertig.

angebotenes Fabrikat  :_______________

angebotener Typ  :_______________
Menge: 4,000 Stk

**5.1.4.3 Eingrabsockel Festplatz, KVS, Bausatz, Gr. 1, H: 900 mm**
Eingrabsockel Festplatz, KVS, Bausatz, Gr. 1, H: 900 mm, mit 6 Kabeleinführungen
Fabrikat: Hager
Typ: ZAX009
liefern, montieren und betriebsfertig anschließen oder gleichwertig.

angebotenes Fabrikat  :_______________

angebotener Typ  :_______________
Menge: 1,000 Stk

**5.1.4.4 Berührschutzabdeckung, Zubehör, über Sammelschienen, 560 x 102 mm**
Berührschutzabdeckung, Zubehör, über Sammelschienen, 560 x 102 mm
Fabrikat: Hager
Typ: ZAY47930
liefern, montieren und betriebsfertig anschließen oder gleichwertig.

angebotenes Fabrikat  :_______________

angebotener Typ  :_______________
Menge: 2,000 Stk

**5.1.4.5 Steckdosenleiste, KVS, 3 x Schuko,3 x Platz Einphasenzähler**
Steckdosenleiste, KVS, 3 x Schuko,3 x Platz für Einphasen-Hutschienenzähler
Fabrikat: Hager
Typ: ZAH019L
liefern, montieren und betriebsfertig anschließen oder gleichwertig.

angebotenes Fabrikat  :_______________

angebotener Typ  :_______________
Menge: 4,000 Stk

**5.1.4.6 Steckdosenleiste, KVS, 1 x CEE 16 A 5p, 1 x Platz Drehstromzähler**
Steckdosenleiste, KVS, 1 x CEE 16 A 5p,1 x Platz für Drehstrom-Hutschienenzähler
Fabrikat: Hager
Typ: ZAH018L
liefern, montieren und betriebsfertig anschließen oder gleichwertig.

angebotenes Fabrikat  :_______________

angebotener Typ  :_______________
Menge: 1,000 Stk

**5.1.4.7 Alternativprodukt zu vorbeschriebenen Verteilung**
*** Bedarfsposition ohne GB
Alternativprodukt zu vorbeschriebenen Verteilung
als Gesamtpaket:

Hauptverteiler

liefern, montieren und betriebsfertig anschließen.

angebotenes Fabrikat  : '....................'

angebotener Typ  : '....................'
Menge: 1,000 Stk.

*Hinweis*

##### 5.1.5 UV E-Mobilität

*Hinweis*
Außenverteilerschrank aus glasfaserverstärktem Polyester nach DIN EN 14598
als Leerschrank zur Aufnahme von Systemkomponenten mit Eingrabsockel
Schutzart IP 44 - Schutzklasse 2 (Schutzisolation)
Schranktiefe: 315mm
Farbe: RAL7035 (lichtgrau)

Montageart: Außenaufstellung
Stoßfestigkeit: IK10
Aufzubauen ist die Niederspannungsschaltanlage als bauartgeprüfte Verteilung mit dem Innenausbausystem Hager universZ/universN.
Zu berücksichtigen sind die zur Zeit gültigen TAB-Bestimmungen des zuständigen VNB´s sowie den entsprechenden DIN VDE Vorschriften, DGUV-Vorschriften und DIN-Normen.
Die Verdrahtung, Montage und Lieferung erfolgt nach den aktuell gültigen DIN VDE-Vorschriften sowie den allgemein anerkannten Regeln der Technik inklusive allem erforderlichen systemgebundenem Zubehör wie Zählerkomplettfelder, Innenausbausystem, Einbaugeräte, Sammelschienensysteme und -Klemmen, Reihenklemmen, Steuerleitungsklemmen, Isolierstücke für Hutschienen, Abdeckstreifen, Schrankverbinder, Verbindungs- und Montagematerial, etc.
Die nachfolgend aufgeführten Bauteile sind komplett verdrahtet und montiert anzubieten.

**5.1.5.1 Kabelverteilerschrank, für universN, 1355 x 1110 x 315 mm**
Kabelverteilerschrank, für universN, 1355 x 1110 x 315 mm
Fabrikat: Hager
Typ: ZAL84U
liefern, montieren und betriebsfertig anschließen oder gleichwertig.

angebotenes Fabrikat  :_______________

angebotener Typ  :_______________
Menge: 1,000 Stk

**5.1.5.2 Eingrabsockel, KVS, Bausatz, Größe 2, Höhe: 900 mm**
Eingrabsockel, KVS, Bausatz, Größe 2, Höhe: 900 mm
Fabrikat: Hager
Typ: ZAX007
liefern, montieren und betriebsfertig anschließen oder gleichwertig.

angebotenes Fabrikat  :_______________

angebotener Typ  :_______________
Menge: 1,000 Stk

**5.1.5.3 Türöffnungsbegrenzer, Zubehör**
Türöffnungsbegrenzer, Zubehör
Fabrikat: Hager
Typ: ZAY69846
liefern, montieren und betriebsfertig anschließen oder gleichwertig.

angebotenes Fabrikat  :_______________

angebotener Typ  :_______________
Menge: 1,000 Stk

**5.1.5.4 Sockelfüller, Zubehör, 25 L Sack**
Sockelfüller, Zubehör, 25 L Sack, zur Reduzierung der Schwitzwasserbildung
Fabrikat: Hager
Typ: ZAY95075
liefern, montieren und betriebsfertig anschließen oder gleichwertig.

angebotenes Fabrikat  :_______________

angebotener Typ  :_______________
Menge: 4,000 Stk

**5.1.5.5 Leitungseinführung,univers,für nicht plombierten Bereich**
Leitungseinführung,univers,für nicht plombierten Bereich,zum Durchstecken,IP44/54
Fabrikat: Hager
Typ: FZ426
liefern, montieren und betriebsfertig anschließen oder gleichwertig.

angebotenes Fabrikat  :_______________

angebotener Typ  :_______________
Menge: 4,000 Stk

**5.1.5.6 Abschottung, universN, für Sammelschienenträger 60mm**
Abschottung, universN, für Sammelschienenträger 60mm, zum seitlichen isolieren
Fabrikat: Hager
Typ: UZ20T6
liefern, montieren und betriebsfertig anschließen oder gleichwertig.

angebotenes Fabrikat  :_______________

angebotener Typ  :_______________
Menge: 1,000 Stk

**5.1.5.7 Baustein, universN, 150x250mm, leer**
Baustein, universN, 150x250mm, leer
Fabrikat: Hager
Typ: UD11F1
liefern, montieren und betriebsfertig anschließen oder gleichwertig.

angebotenes Fabrikat  :_______________

angebotener Typ  :_______________
Menge: 3,000 Stk

**5.1.5.8 Baustein, universN, 300x250mm, für Reiheneinbaugeräte waagerecht**
Baustein, universN, 300x250mm, für Reiheneinbaugeräte waagerecht, 2x12 PLE
Fabrikat: Hager
Typ: UD21B1
liefern, montieren und betriebsfertig anschließen oder gleichwertig.

angebotenes Fabrikat  :_______________

angebotener Typ  :_______________
Menge: 1,000 Stk

**5.1.5.9 Baustein, univ.N, 300x250mm, f. SLS auf Hutschiene**
Baustein, univ.N, 300x250mm, f. SLS auf Hutschiene, m.sperrbarem Abdeckstreifen
Fabrikat: Hager
Typ: UD21B5
liefern, montieren und betriebsfertig anschließen oder gleichwertig.

angebotenes Fabrikat  :_______________

angebotener Typ  :_______________
Menge: 1,000 Stk

**5.1.5.10 Baustein, univ.N, 450x500mm, f. Reihenklemmen waag.**
Baustein, univ.N, 450x500mm, f. Reihenklemmen waag., 1Hutschiene verstellbar
Fabrikat: Hager
Typ: UD32A1N
liefern, montieren und betriebsfertig anschließen oder gleichwertig.

angebotenes Fabrikat  :_______________

angebotener Typ  :_______________
Menge: 1,000 Stk

**5.1.5.11 Baustein, universN, 450x500mm, für Reiheneinbaugeräte waagerecht**
Baustein, universN, 450x500mm, für Reiheneinbaugeräte waagerecht, 6x12 PLE
Fabrikat: Hager
Typ: UD32B1
liefern, montieren und betriebsfertig anschließen oder gleichwertig.

angebotenes Fabrikat  :_______________

angebotener Typ  :_______________
Menge: 1,000 Stk

**5.1.5.12 Baustein, univ.N, 300x250mm, für Sammelschienensystem 60mm, 4 polig**
Baustein, univ.N, 300x250mm, für Sammelschienensystem 60mm, 4 polig, waagerecht
Fabrikat: Hager
Typ: UE21E0
liefern, montieren und betriebsfertig anschließen oder gleichwertig.

angebotenes Fabrikat  :_______________

angebotener Typ  :_______________
Menge: 1,000 Stk

**5.1.5.13 Baustein, universN, 300x500mm, für D-Sicherung**
Baustein, universN, 300x500mm, für D-Sicherung, Sammelschienensystem 60mm waag.
Fabrikat: Hager
Typ: UE22E5
liefern, montieren und betriebsfertig anschließen oder gleichwertig.

angebotenes Fabrikat  :_______________

angebotener Typ  :_______________
Menge: 1,000 Stk

**5.1.5.14 Baustein, universN, 300x250mm, für Lasttrennschalter 160A**
Baustein, universN, 300x250mm, für Lasttrennschalter 160A
Fabrikat: Hager
Typ: UK21R1
liefern, montieren und betriebsfertig anschließen oder gleichwertig.

angebotenes Fabrikat  :_______________

angebotener Typ  :_______________
Menge: 1,000 Stk

**5.1.5.15 Multimedia Kit,univers,m.3xSteckdose**
Multimedia Kit,univers,m.3xSteckdose,12xPatchPanel ohneRJ45,Geräte-u.Kabelhalter
Fabrikat: Hager
Typ: UM00M2
liefern, montieren und betriebsfertig anschließen oder gleichwertig.

angebotenes Fabrikat  :_______________

angebotener Typ  :_______________
Menge: 1,000 Stk

**5.1.5.16 CU-Schiene, universN, 20x5mm, 3feldig, für Sammelschienensystem 60mm**
CU-Schiene, universN, 20x5mm, 3feldig, für Sammelschienensystem 60mm
Fabrikat: Hager
Typ: UM23A
liefern, montieren und betriebsfertig anschließen oder gleichwertig.

angebotenes Fabrikat  :_______________

angebotener Typ  :_______________
Menge: 4,000 Stk

**5.1.5.17 Tragschienen, universN, 1200mm, für Schränke ab 160mm Tiefe**
Tragschienen, universN, 1200mm, für Schränke ab 160mm Tiefe, Set = 2 Stück
Fabrikat: Hager
Typ: UN08A
liefern, montieren und betriebsfertig anschließen oder gleichwertig.

angebotenes Fabrikat  :_______________

angebotener Typ  :_______________
Menge: 3,000 Stk

**5.1.5.18 Blindabdeckung, universN, für D-Reiter-Sicherungsunterteile**
Blindabdeckung, universN, für D-Reiter-Sicherungsunterteile
Fabrikat: Hager
Typ: UZ017
liefern, montieren und betriebsfertig anschließen oder gleichwertig.

angebotenes Fabrikat  :_______________

angebotener Typ  :_______________
Menge: 4,000 Stk

**5.1.5.19 Hutschiene, universN, 1 feldig, absenkbar, mit Absenkwinkel**
Hutschiene, universN, 1 feldig, absenkbar, mit Absenkwinkel
Fabrikat: Hager
Typ: UZ01B3
liefern, montieren und betriebsfertig anschließen oder gleichwertig.

angebotenes Fabrikat  :_______________

angebotener Typ  :_______________
Menge: 1,000 Stk

**5.1.5.20 PE/N-Schienenträger, universN, 2 Stück**
PE/N-Schienenträger, universN, 2 Stück
Fabrikat: Hager
Typ: UZ02S2
liefern, montieren und betriebsfertig anschließen oder gleichwertig.

angebotenes Fabrikat  :_______________

angebotener Typ  :_______________
Menge: 2,000 Stk

**5.1.5.21 Adapter, universN, für Turmoberteil, 2 Stück**
Adapter, universN, für Turmoberteil, 2 Stück
Fabrikat: Hager
Typ: UZ06A2
liefern, montieren und betriebsfertig anschließen oder gleichwertig.

angebotenes Fabrikat  :_______________

angebotener Typ  :_______________
Menge: 2,000 Stk

**5.1.5.22 Klarsichtscheibe,universN**
Klarsichtscheibe,universN,innerer Berührungsschutz für Bausteine 300x250mm
Fabrikat: Hager
Typ: UZ210
liefern, montieren und betriebsfertig anschließen oder gleichwertig.

angebotenes Fabrikat  :_______________

angebotener Typ  :_______________
Menge: 1,000 Stk

**5.1.5.23 Abdeckstreifen, univers Z, 219 mm, für 12 PLE, brechbar**
Abdeckstreifen, univers Z, 219 mm, für 12 PLE, brechbar
Fabrikat: Hager
Typ: S35S
liefern, montieren und betriebsfertig anschließen oder gleichwertig.

angebotenes Fabrikat  :_______________

angebotener Typ  :_______________
Menge: 7,000 Stk

**5.1.5.24 Montageplatte, universN, für Schrankhöhe 650mm, 1feldig**
Montageplatte, universN, für Schrankhöhe 650mm, 1feldig
Fabrikat: Hager
Typ: UZ41M1
liefern, montieren und betriebsfertig anschließen oder gleichwertig.

angebotenes Fabrikat  :_______________

angebotener Typ  :_______________
Menge: 1,000 Stk

**5.1.5.25 Sammelschiene, universZ, CU 12x5mm, 3--feld**
Sammelschiene, universZ, CU 12x5mm, 3--feld
Fabrikat: Hager
Typ: ZM13C
liefern, montieren und betriebsfertig anschließen oder gleichwertig.

angebotenes Fabrikat  :_______________

angebotener Typ  :_______________
Menge: 2,000 Stk

**5.1.5.26 Bestückungspaket,für LM-Anw.,250/5A Wandler,LS-Schalter 3-pol. B 10A**
Bestückungspaket,für LM-Anw.,250/5A Wandler,LS-Schalter 3-pol. B 10A,Wandlerkl.
Fabrikat: Hager
Typ: ZY2505LM
liefern, montieren und betriebsfertig anschließen oder gleichwertig.

angebotenes Fabrikat  :_______________

angebotener Typ  :_______________
Menge: 1,000 Stk

**5.1.5.27 Lasttrennschalter 3polig 160A mit Trennungsanzeige**
Lasttrennschalter 3polig 160A mit Trennungsanzeige
Fabrikat: Hager
Typ: HA352
liefern, montieren und betriebsfertig anschließen oder gleichwertig.

angebotenes Fabrikat  :_______________

angebotener Typ  :_______________
Menge: 1,000 Stk

**5.1.5.28 DIN-Schienenerhöhung für Modulargeräte direkt neben Leistungsschalter**
DIN-Schienenerhöhung für Modulargeräte direkt neben Leistungsschalter
Fabrikat: Hager
Typ: HYA036H
liefern, montieren und betriebsfertig anschließen oder gleichwertig.

angebotenes Fabrikat  :_______________

angebotener Typ  :_______________
Menge: 1,000 Stk

**5.1.5.29 Fehlerstrom-Leitungsschutzschalter 1P+N 6kA B-16A 30mA Typ**
Fehlerstrom-Leitungsschutzschalter 1P+N 6kA B-16A 30mA Typ A QuickConnect
Fabrikat: Hager
Typ: ADS916D
liefern, montieren und betriebsfertig anschließen oder gleichwertig.

angebotenes Fabrikat  :_______________

angebotener Typ  :_______________
Menge: 1,000 Stk

**5.1.5.30 Fehlerstrom-Leitungsschutzschalter 4P 10kA B-25A 30mA**
Fehlerstrom-Leitungsschutzschalter 4P 10kA B-25A 30mA Typ A
Fabrikat: Hager
Typ: ADX425D
liefern, montieren und betriebsfertig anschließen oder gleichwertig.

angebotenes Fabrikat  :_______________

angebotener Typ  :_______________
Menge: 2,000 Stk

**5.1.5.31 Fehlerstrom-Leitungsschutzschalter 4P 10kA B-25A 30mA-Erweiterung**
*** Bedarfsposition ohne GB
Fehlerstrom-Leitungsschutzschalter 4P 10kA B-25A 30mA Typ A
Fabrikat: Hager
Typ: ADX425D
liefern, montieren und betriebsfertig anschließen oder gleichwertig.

angebotenes Fabrikat  :_______________

angebotener Typ  :_______________
Menge: 5,000 Stk

**5.1.5.32 Fehlerstromschutzschalter 4 polig 6kA 40A 30mA Typ A**
Fehlerstromschutzschalter 4 polig 6kA 40A 30mA Typ A
Fabrikat: Hager
Typ: CDA440D
liefern, montieren und betriebsfertig anschließen oder gleichwertig.

angebotenes Fabrikat  :_______________

angebotener Typ  :_______________
Menge: 1,000 Stk

**5.1.5.33 Reitersicherungsunterteil D02 E18 63A 3polig 60mm**
Reitersicherungsunterteil D02 E18 63A 3polig 60mm Sammelschiene Anschlussklemme
Fabrikat: Hager
Typ: L063L1
liefern, montieren und betriebsfertig anschließen oder gleichwertig.

angebotenes Fabrikat  :_______________

angebotener Typ  :_______________
Menge: 2,000 Stk

**5.1.5.34 Reitersicherungsunterteil D02 E18 63A 3polig 60mm- Erweiterung**
*** Bedarfsposition ohne GB
Reitersicherungsunterteil D02 E18 63A 3polig 60mm Sammelschiene Anschlussklemme
Fabrikat: Hager
Typ: L063L1
liefern, montieren und betriebsfertig anschließen oder gleichwertig.

angebotenes Fabrikat  :_______________

angebotener Typ  :_______________
Menge: 5,000 Stk

**5.1.5.35 Kunststoff-Sicherungssockel D02 E18 63A 3polig Hutschiene**
Kunststoff-Sicherungssockel D02 E18 63A 3polig Hutschiene Rahmenklemme Abdeckung
Fabrikat: Hager
Typ: LD046
liefern, montieren und betriebsfertig anschließen oder gleichwertig.

angebotenes Fabrikat  :_______________

angebotener Typ  :_______________
Menge: 1,000 Stk

**5.1.5.36 Leitungsschutzschalter 1 polig 6kA B-Charakteristik 10A**
Leitungsschutzschalter 1 polig 6kA B-Charakteristik 10A Quick Connect 1 Modul
Fabrikat: Hager
Typ: MBS110
liefern, montieren und betriebsfertig anschließen oder gleichwertig.

angebotenes Fabrikat  :_______________

angebotener Typ  :_______________
Menge: 3,000 Stk

**5.1.5.37 Überspannungsableiter 4P T2 TNS/TT Vorsicherung bis 315A**
Überspannungsableiter 4P T2 TNS/TT Vorsicherung bis 315A In 20kA Imax 40kA
Fabrikat: Hager
Typ: SPB420
liefern, montieren und betriebsfertig anschließen oder gleichwertig.

angebotenes Fabrikat  :_______________

angebotener Typ  :_______________
Menge: 1,000 Stk

**5.1.5.38 Lastmanager bis 20 Ladepunkte statisch/dynamisch mit OCPP1.6J**
Lastmanager bis 20 Ladepunkte statisch/dynamisch mit OCPP1.6J für Backend
Fabrikat: Hager
Typ: XEM520
liefern, montieren und betriebsfertig anschließen oder gleichwertig.

angebotenes Fabrikat  :_______________

angebotener Typ  :_______________
Menge: 1,000 Stk

**5.1.5.39 Berührungsschutzabdeckung**
Berührungsschutzabdeckung
Fabrikat: Hager
Typ: KZ059
liefern, montieren und betriebsfertig anschließen oder gleichwertig.

angebotenes Fabrikat  :_______________

angebotener Typ  :_______________
Menge: 1,000 Stk

**5.1.5.40 Endkappe für Phasenschiene 2 und 3 polig**
Endkappe für Phasenschiene 2 und 3 polig
Fabrikat: Hager
Typ: KZN023
liefern, montieren und betriebsfertig anschließen oder gleichwertig.

angebotenes Fabrikat  :_______________

angebotener Typ  :_______________
Menge: 2,000 Stk

**5.1.5.41 Zusätzliches Befestigungsmaterial**
*** Bedarfsposition ohne GB
Menge: 1,000 Psch

**5.1.5.42 Zusätzliches Verdrahtungsmaterial**
*** Bedarfsposition ohne GB
Menge: 1,000 Psch

**5.1.5.43 Alternativprodukt zu vorbeschriebenen Verteilung**
*** Bedarfsposition ohne GB
Alternativprodukt zu vorbeschriebenen Verteilung
als Gesamtpaket:

Hauptverteiler

liefern, montieren und betriebsfertig anschließen.

angebotenes Fabrikat  : '....................'

angebotener Typ  : '....................'
Menge: 1,000 Stk.

*Hinweis*

#### 5.2 Kabel und Leitungen

*Hinweis: Vorbemerkung*
Bei der Leitungsverlegung in Kabelkanälen und Kabelrinnen sind bei Anhäufungen die thermischen Belange unbedingt zu berücksichtigen.
Kreuzungen von "Stark- und Schwachstrom" dürfen nicht in Kanälen bzw. auf Rinnen erfolgen, sie müssen sauber ausgerichtet und durch einen Trennsteg aufgeilt werden.

Damit beim Nachziehen und späteren Einlegen von Kabel und Leitungen der Zustand erhalten bleibt, sind die eingelegten Kabel mittels entsprechenden Hilfsmittel, Kabelbänder etc. nach Bedarf zu befestigen.

Es sind sämtliche Kabelstrecken in einem Stück zu verlegen, d.h. es dürfen keine Zwischenmuffen oder Kästen gesetzt werden.

Bei Leitungen, die in Rohre eingezogen werden, ist darauf zu achten, dass der Schutzmantel nicht beschädigt wird.

Achtung!

Sämtliche Kabel und Leitungen sind gemäß der Verlegeart einschließlich Klein- und Befestigungsmaterial wie Schrauben, Dübel, Nägel, Schellen usw. anzubieten.

Alle nachfolgend beschriebenen Kabel und Leitungen sind komplett zu liefern, verlegen und betriebsfertig anzuschließen. Dies ist im Einheitspreis mit einzurechnen.

##### 5.2.1 Kabel und Leitungen Außenbereich

**5.2.1.1 NYY-J 5x25 mm² (GaLa-Bau)**
NYY-J als Zu- oder Verbindungsleitung in Teillängen liefern, verlegen und betriebsfertig anschließen. Verlegung im Kabelgraben
Verlegung im Außenbereich / Erdreich.

Achtung!

Das Kabel ist an der in der Zeichnung angegebenen Stelle mit 5m Überlänge und in Absprache mit dem GaLa-Bau nach aussen zu führen.
Menge: 25,000 m

**5.2.1.2 NYY-J 5x50 mm² (GaLa-Bau)**
NYY-J als Zu- oder Verbindungsleitung in Teillängen liefern, verlegen und betriebsfertig anschließen. Verlegung im Kabelgraben
Verlegung im Außenbereich / Erdreich.

Achtung!

Das Kabel ist an der in der Zeichnung angegebenen Stelle mit 5m Überlänge und in Absprache mit dem GaLa-Bau nach aussen zu führen.
Menge: 15,000 m

**5.2.1.3 Datenleitung Cat. 7 Erdkabel**
Datenleitung Cat. 7 Erdkabel als Zu- oder Verbindungsleitung in Teillängen liefern, verlegen und betriebsfertig anschließen. Verlegung im Kabelgraben
Verlegung im Außenbereich / Erdreich.

Achtung!

Das Kabel ist an der in der Zeichnung angegebenen Stelle mit 5m Überlänge und in Absprache mit dem GaLa-Bau nach aussen zu führen.
Menge: 25,000 m

*Hinweis*

#### 5.3 Stunden und Sonstiges

*Hinweis: Hinweise zu zusätzliche Stunden*
Zusätzliche Stunden für Tagelohnarbeiten, die im Rahmen dieses Angebotes notwendig werden, jedoch in ihrem Umfang noch nicht übersehen werden können.
Auslösung, Wege- und Fahrgeld, werden für diese Arbeiten nicht vergütet. Für Hilfsarbeiten werden nur Hilfsmonteurstunden anerkannt, auch wenn sie von höher qualifizierten Fachkräften ausgeführt werden. Die Arbeiten bedürfen nach Art und Umfang vorheriger schriftlicher Genehmigung der Bauleitung und sind besonders an Hand von Tagesrapportberichten mit Aufführung der im Einzelnen getätigten Arbeiten nachzuweisen und täglich zur Unterschrift vorzulegen. Die Vorbemerkungen sind zu beachten.

**5.3.1 Obermonteurstunden**
Zusätzliche Obermonteurstunden für Tagelohnarbeiten.
Verrechnung erflogt nach tatsächlichem Aufwand, anhand
von bescheinigten Stundennachweisen.
Menge: 16,000 Std.

**5.3.2 Monteurstunden**
Zusätzliche Monteurstunden für Tagelohnarbeiten.
Verrechnung erflogt nach tatsächlichem Aufwand, anhand
von bescheinigten Stundennachweisen.
Menge: 24,000 Std.

**5.3.3 Hilfsmonteurstunden**
Zusätzliche Hilfsmonteurstunden für Tagelohnarbeiten.
Verrechnung erflogt nach tatsächlichem Aufwand, anhand
von bescheinigten Stundennachweisen.
Menge: 24,000 Std.

*Hinweis*

#### 5.4 Revisionsunterlagen und Dokumentation

*Hinweis: Vorbemerkung zur Erstellung der Revisionsunterlagen*
Vorbemerkung zur Erstellung der Revisionsunterlagen

Erstellen und liefer der Bestands- und Revisionspläne als Papierpause in 3-facher Ausfertigung und auf Datenträger im dwg und pdf Format
Die Ordner sind nach den Ausgeschriebenen Titel anzupassen
Zu den Revisionsunterlagen gehören:

- Grundrißpläne
- Anlagendokumentation
- Unternehmerbscheinigungen
- Abnahme Protokolle des Sachkundigen / Sachverständigen
- Messprotokolle der Schutzmaßnahmen
- Nachweis der Netzqualität
- Bescheinigung der korrekten Funktion der Anlagen und Anlagenteile

Abweichungen Vertraglicher Bauherren Anforderungen sind zu folgen.

**5.4.1 Abnahmebericht, Prüfprotokoll und Dokumentation**
Pauschale für den Abnahmebericht, das Durchmessen der Anlage, Erstellen des Prüfprotokolls und Dokumentation der Anlagen und Anlagenteilen nach DIN VDE 0100-600, VDE 0108 sowie DIN 50172, der Montagezeichnungen und der kompletten Revisionspläne. Erstellen der Bestandspläne und das Erstellen des Püfbuches. Eine CAD-Zeichnung (Format DWG und PDF) und Papierpausen (3fach) im Maßstab M = 1:50 über die kompletten Anlagen des Gebäudes.

Dazu gehören u.a. ebenfalls:
- Materialliste zu den verbauten Produkten
- Zertifikate und oder Übereinstimmungserklärungen
- Allgemeine bauaufsichtliche Prüfzeugnisse
- Brandschottplan mit Fotodokumentation
Menge: 1,000 psch

**5.4.2 zusätzliche Kopie Revisionsunterlagen**
zusätzliche Kopie Revisionsunterlagen

Erstellen und liefern der Bestands- und Revisionsunterlagen, wie oben beschrieben, als zusätzliche Kopie.
Menge: 1,000 Psch

*Hinweis*
